# Clarabóia

- Propriedade do ficheiro: CYPE INGENIEROS, S.A.
- Formato: FIEBDC-3/2002
- Moeda: EUR
- Custos indirectos: 3.00 %
- IVA: 23.00 %

## Q Coberturas

### QL Pontos de luz

#### QLC Clarabóias pré-fabricadas

**QLC010** Ud Clarabóia.
Clarabóia de cúpula fixa parabólica mono-válvula, de polimetilmetacrilato (PMMA), de base quadrada, vão de abertura 120x120 cm, soco de 25 cm de altura, realizado com alvenaria de tijolo cerâmico furado de 30x20x7, assente com argamassa de cimento, confeccionada em obra, dosificação 1:6; fixações estanques da cúpula ao apoio com tira-fundos e colocação de tampas protectoras.
Inclui: Colocação e fixação da cúpula ao apoio executado em obra. Protecção e impermeabilização rematando o apoio. Colocação dos elementos de estanquidade da junta apoio-cúpula. Colocação dos elementos de protecção e estanquidade das fixações.
Critério de medição de projecto: Número de unidades previstas, segundo documentação gráfica de Projecto.
Critério de medição de obra: Medir-se-á o número de unidades realmente executadas segundo especificações de Projecto.

| Código | Un | Descrição | Rendimento | Preço | Importância |
|---|---|---|---|---|---|
| mt14iea020c | kg | Emulsão asfáltica aniônica com cargas. (material) | 1.004 | 3.30 | 3.31 |
| mt14lga010ea | m² | Membrana de betume modificado com elastómero SBS, LBM(SBS)-50/G-FP, de 3,5 mm de espessura, massa nominal 5 kg/m², com armadura de feltro de poliéster reforçado e estabilizado de 150 g/m², com auto-protecção mineral de cor cinzento. Segundo EN 13707. (material) | 3.772 | 8.56 | 32.29 |
| mt04lpt010b | Ud | Tijolo cerâmico furado duplo, para revestir, 30x20x7 cm, para utilização em alvenaria protegida (peça P), densidade 818 kg/m³, segundo NP EN 771-1. (material) | 39.849 | 0.25 | 9.96 |
| mt08aaa010a | m³ | Água. (material) | 0.009 | 1.50 | 0.01 |
| mt01arg005a | t | Areia de pedreira, para argamassa preparada em obra. (material) | 0.072 | 18.00 | 1.30 |
| mt08cem011a | kg | Cimento Portland CEM II/B-L 32,5 R, cor cinzento, em sacos, segundo NP EN 197-1. (material) | 11.080 | 0.10 | 1.11 |
| mt21mat010awa | Ud | Clarabóia de cúpula fixa parabólica mono-válvula, de polimetilmetacrilato (PMMA), de base quadrada, vão de abertura 120x120 cm. Segundo EN 1873. (material) | 1.000 | 208.65 | 208.65 |
| mt21cms010 | Ud | Material auxiliar para colocação, montagem e fixação de clarabóia pré-fabricada. (material) | 3.885 | 2.25 | 8.74 |
| mq06hor010 | h | Betoneira eléctrica com uma capacidade de amassadura de 160 l. (equipamento) | 0.031 | 3.45 | 0.11 |
| op00amo010 |  | Rebarbadora. | 1.000 | 0.00 | 0.00 |
| mo029 | h | Oficial de 1ª aplicador de lâminas impermeabilizantes. (mão de obra) | 0.320 | 22.68 | 7.26 |
| mo067 | h | Ajudante de aplicador de lâminas impermeabilizantes. (mão de obra) | 0.320 | 22.13 | 7.08 |
| mo011 | h | Oficial de 1ª montador. (mão de obra) | 2.066 | 23.31 | 48.16 |
| mo080 | h | Ajudante de montador. (mão de obra) | 1.000 | 22.13 | 22.13 |
| mo113 | h | Operário não qualificado construção. (mão de obra) | 0.355 | 21.45 | 7.61 |
| % | % | Custos directos complementares | 2 % | 357.72 | 7.15 |
|  |  | Custos directos |  |  | 364.87 |
