# Lucerna acessível de blocos de vidro

- Propriedade do ficheiro: CYPE INGENIEROS, S.A.
- Formato: FIEBDC-3/2002
- Moeda: EUR
- Custos indirectos: 3.00 %
- IVA: 23.00 %

## Q Coberturas

### QL Pontos de luz

#### QLH De blocos de vidro moldado

**QLH010** m² Lucerna acessível de blocos de vidro.
Formação de lucerna acessível constituída por blocos de vidro moldado liso, incolor, 190x190x80 mm, para tráfego pedonal, con juntas perimetrais e juntas entre peças realizadas com betão C50/60 (XC1(P); D12; S4; Cl 0,2) fabricado em central, e betonagem com grua, e aço A400 NR, com uma quantidade aproximada de 13 kg/m² como armadura inferior e superior; montagem e desmontagem do sistema de cofragem. Incluindo bandas perimetrais para juntas de dilatação e anti-deslizamento e vedação de juntas perimetrais com silicone. Totalmente acabada.
Inclui: Montagem do sistema de cofragem. Marcação da disposição das peças. Colocação das bandas perimetrais. Colocação dos blocos de vidro. Colocação das armaduras com separadores homologados. Humidificação da cofragem. Betonagem e compactação do betão. Cura do betão. Vedação das juntas perimetrais. Desmontagem do sistema de cofragem.
Critério de medição de projecto: Superfície medida segundo documentação gráfica de Projecto.
Critério de medição de obra: Medir-se-á a superfície realmente executada segundo especificações de Projecto.

| Código | Un | Descrição | Rendimento | Preço | Importância |
|---|---|---|---|---|---|
| mt21vmp010e | Ud | Bloco de vidro moldado liso, incolor, 190x190x80 mm, para pavimentos com tráfego pedonal. (material) | 21.000 | 9.07 | 190.47 |
| mt10haf020bgnqe | m³ | Betão C50/60 (XC1(P); D12; S4; Cl 0,2), fabricado em central, segundo NP EN 206. (material) | 0.019 | 113.31 | 2.15 |
| mt07aco040e | kg | Aço em varões nervurados, A400 NR, fornecido em obra em varões sem elaborar, de vários diâmetros. (material) | 13.000 | 1.31 | 17.03 |
| mt07aco020c | Ud | Separador homologado para vigas. (material) | 4.000 | 0.09 | 0.36 |
| mt50spa052b | m | Pranchão de madeira de pinho, de 20x7,2 cm. (material) | 0.020 | 6.32 | 0.13 |
| mt50spa101 | kg | Pregos de aço. (material) | 0.030 | 1.87 | 0.06 |
| mt50spa081a | Ud | Escora metálica telescópica, até 3 m de altura. (material) | 0.013 | 19.25 | 0.25 |
| mt15sja025b | Ud | Cartucho de silicone acético monocomponente, anti-bolor, cor transparente, de 310 ml. (material) | 0.500 | 6.73 | 3.37 |
| mt21vva022b | Ud | Material auxiliar para a colocação de blocos de vidro moldado. (material) | 1.000 | 0.95 | 0.95 |
| au00auh010 |  | Balde para grua. | 1.000 | 0.00 | 0.00 |
| mo020 | h | Oficial de 1ª construção. (mão de obra) | 1.937 | 22.68 | 43.93 |
| mo113 | h | Operário não qualificado construção. (mão de obra) | 1.537 | 21.45 | 32.97 |
| % | % | Custos directos complementares | 2 % | 291.67 | 5.83 |
|  |  | Custos directos |  |  | 297.50 |
