# Cobertura inclinada de telhas

- Propriedade do ficheiro: CYPE INGENIEROS, S.A.
- Formato: FIEBDC-3/2002
- Moeda: EUR
- Custos indirectos: 3.00 %
- IVA: 23.00 %

## Q Coberturas

### QT Inclinadas

#### QTT Telhados

**QTT210** m² Cobertura inclinada de telhas.
Cobertura inclinada com uma pendente média de 30%. FORMAÇÃO DE PENDENTES: painel cerâmico furado com encaixe macho-fêmea, para revestir, 100x30x4 cm, com com topos rectos, com uma camada de regularização de argamassa de cimento, confeccionada em obra, dosificação 1:6, de 3 cm de espessura e acabamento afagado e enchimento das juntas entre as peças dos tramos contíguos com a mesma argamassa, sobre muretes de tijolo cerâmico furado de 30x20x9 cm assente com argamassa de cimento, confeccionada em obra, dosificação 1:6, rematados superiormente com mestras de argamassa de cimento, confeccionada em obra, dosificação 1:6, tudo sobre laje de betão; REVESTIMENTO: telhas lusa cerâmicas, acabamento com engobe cor vermelho, 47,5x28,2 cm, assentes com argamassa de cimento, confeccionada em obra, dosificação 1:8. Inclusive, resolução de pontos singulares e peças especiais da cobertura.
Critérios considerados na determinação do preço da unidade de obra: O preço não inclui a laje de betão.
Inclui: Limpeza da superfície superior da laje. Marcação de rincões, laroz, encontros e juntas. Formação de paredes perimetrais com peças cerâmicas. Formação de muretes. Aplicação de mestras no remate dos muretes para receber o painel. Colocação das cintas de papel sobre os muretes. Colocação das peças cerâmicas que formam o tabuleiro. Descarga, espalhamento e nivelamento com réguas da camada de argamassa de regularização. Colocação das telhas assentes com argamassa. Execução de cumeeiras, rincões, beirados e bordas livres.
Critério de medição de projecto: Superfície da vertente medida em verdadeira magnitude, segundo documentação gráfica de Projecto, sem ter em conta a sobreposição correspondente da telha. Incluindo formação de cumeeiras, rincões, beirados e bordos livres. Não se inclui formação de laroz, beirados decorativos nem encontros de vertentes com paramentos verticais, chaminés, janelas ou condutas de ventilação.
Critério de medição de obra: Medir-se-á, em verdadeira magnitude, a superfície realmente executada segundo especificações de Projecto, sem ter em conta a sobreposição correspondente da telha. Incluindo formação de cumeeiras, rincões, beirados e bordas livres. Não se inclui formação de laroz, beirados decorativos nem encontros de vertentes com paramentos verticais, chaminés, janelas ou condutas de ventilação.

| Código | Un | Descrição | Rendimento | Preço | Importância |
|---|---|---|---|---|---|
| mt04lpt010c | Ud | Tijolo cerâmico furado duplo, para revestir, 30x20x9 cm, para utilização em alvenaria protegida (peça P), densidade 746 kg/m³, segundo NP EN 771-1. (material) | 10.947 | 0.29 | 3.17 |
| mt08aaa010a | m³ | Água. (material) | 0.024 | 1.50 | 0.04 |
| mt01arg005a | t | Areia de pedreira, para argamassa preparada em obra. (material) | 0.178 | 18.00 | 3.20 |
| mt08cem011a | kg | Cimento Portland CEM II/B-L 32,5 R, cor cinzento, em sacos, segundo NP EN 197-1. (material) | 23.250 | 0.10 | 2.33 |
| mt04lcg020e | Ud | Painel cerâmico furado com encaixe macho-fêmea, para revestir, 100x30x4 cm, com com topos rectos. (material) | 3.633 | 1.70 | 6.18 |
| mt13tmb010lm | Ud | Telha lusa cerâmica, acabamento com engobe cor vermelho, 47,5x28,2 cm, segundo EN 1304. (material) | 10.796 | 2.42 | 26.13 |
| mt13tmb011lm | Ud | Telhão cerâmico, acabamento com engobe cor vermelho, 44x28,5x10,5 cm, para telhas lusa, segundo EN 1304. (material) | 0.167 | 11.24 | 1.88 |
| mt13tmb015lm | Ud | Telha de ventilação cerâmica, acabamento com engobe cor vermelho, 47,5x28,2x7,5 cm, para telhas lusa, segundo EN 1304. (material) | 0.100 | 45.80 | 4.58 |
| mt13tac100 | kg | Pigmento para argamassa. (material) | 0.027 | 6.00 | 0.16 |
| mq06hor010 | h | Betoneira eléctrica com uma capacidade de amassadura de 160 l. (equipamento) | 0.074 | 3.45 | 0.26 |
| mo020 | h | Oficial de 1ª construção. (mão de obra) | 1.528 | 22.68 | 34.66 |
| mo113 | h | Operário não qualificado construção. (mão de obra) | 2.368 | 21.45 | 50.79 |
| % | % | Custos directos complementares | 10 % | 133.38 | 13.34 |
|  |  | Custos directos |  |  | 146.72 |
