# Cobertura inclinada de telhas

- Propriedade do ficheiro: CYPE INGENIEROS, S.A.
- Formato: FIEBDC-3/2002
- Moeda: EUR
- Custos indirectos: 3.00 %
- IVA: 23.00 %

## Q Coberturas

### QT Inclinadas

#### QTT Telhados

**QTT210** m² Cobertura inclinada de telhas.
Cobertura inclinada com uma pendente média de 30%. FORMAÇÃO DE PENDENTES: painel sandwich com encaixe macho-fêmea, composto de: face exterior de painel de aglomerado hidrófugo de 16 mm de espessura, núcleo isolante de espuma de poliestireno extrudido de 40 mm de espessura e face interior de friso de abeto natural, de 13 mm de espessura, de 2500x600 mm, sobre travejamento estrutural; REVESTIMENTO: telhas lusa cerâmicas, acabamento com engobe cor vermelho, 47,5x28,2 cm, assentes com argamassa de cimento, confeccionada em obra, dosificação 1:8. Inclusive tira-fundos, para fixação sobre suporte de madeira; fita autocolante para vedação de juntas, resolução de pontos singulares e peças especiais da cobertura.
Critérios considerados na determinação do preço da unidade de obra: O preço não inclui o travejamento estrutural de madeira.
Inclui: Colocação dos painéis que formam o tabuleiro. Fixação mecânica das peças ao suporte. Colocação das telhas assentes com argamassa. Execução de cumeeiras, rincões, beirados e bordas livres.
Critério de medição de projecto: Superfície da vertente medida em verdadeira magnitude, segundo documentação gráfica de Projecto, sem ter em conta a sobreposição correspondente da telha. Incluindo formação de cumeeiras, rincões, beirados e bordos livres. Não se inclui formação de laroz, beirados decorativos nem encontros de vertentes com paramentos verticais, chaminés, janelas ou condutas de ventilação.
Critério de medição de obra: Medir-se-á, em verdadeira magnitude, a superfície realmente executada segundo especificações de Projecto, sem ter em conta a sobreposição correspondente da telha. Incluindo formação de cumeeiras, rincões, beirados e bordas livres. Não se inclui formação de laroz, beirados decorativos nem encontros de vertentes com paramentos verticais, chaminés, janelas ou condutas de ventilação.

| Código | Un | Descrição | Rendimento | Preço | Importância |
|---|---|---|---|---|---|
| mt13pso010aaa | m² | Painel sandwich com encaixe macho-fêmea, composto de: face exterior de painel de aglomerado hidrófugo de 16 mm de espessura, núcleo isolante de espuma de poliestireno extrudido de 40 mm de espessura e face interior de friso de abeto natural, de 13 mm de espessura, de 2500x600 mm. (material) | 1.090 | 51.92 | 56.59 |
| mt13lpo037i | Ud | Tira-fundo de aço zincado, de 6 mm de diâmetro e 120 mm de comprimento, de cabeça escareada, para fixação sobre suporte de madeira. (material) | 6.000 | 0.17 | 1.02 |
| mt15pdr050c | m | Fita autocolante, de polietileno, com adesivo acrílico sem dissolventes, armadura de polietileno e película de separação de papel siliconado, de 0,34 mm de espessura e 60 mm de largura, intervalo de temperatura de trabalho de -40 a 80°C, para a vedação nos encontros dos painéis e para a fixação e a vedação de lâminas impermeabilizantes e para o controlo do vapor, fornecida em rolos de 25 m de comprimento. (material) | 1.000 | 1.53 | 1.53 |
| mt08aaa010a | m³ | Água. (material) | 0.012 | 1.50 | 0.02 |
| mt01arg005a | t | Areia de pedreira, para argamassa preparada em obra. (material) | 0.104 | 18.00 | 1.87 |
| mt08cem011a | kg | Cimento Portland CEM II/B-L 32,5 R, cor cinzento, em sacos, segundo NP EN 197-1. (material) | 12.000 | 0.10 | 1.20 |
| mt13tmb010lm | Ud | Telha lusa cerâmica, acabamento com engobe cor vermelho, 47,5x28,2 cm, segundo EN 1304. (material) | 12.088 | 2.42 | 29.25 |
| mt13tmb011lm | Ud | Telhão cerâmico, acabamento com engobe cor vermelho, 44x28,5x10,5 cm, para telhas lusa, segundo EN 1304. (material) | 0.320 | 11.24 | 3.60 |
| mt13tmb015lm | Ud | Telha de ventilação cerâmica, acabamento com engobe cor vermelho, 47,5x28,2x7,5 cm, para telhas lusa, segundo EN 1304. (material) | 0.100 | 45.80 | 4.58 |
| mt13tac100 | kg | Pigmento para argamassa. (material) | 0.027 | 6.00 | 0.16 |
| mq06hor010 | h | Betoneira eléctrica com uma capacidade de amassadura de 160 l. (equipamento) | 0.052 | 3.45 | 0.18 |
| mo020 | h | Oficial de 1ª construção. (mão de obra) | 0.871 | 22.68 | 19.75 |
| mo113 | h | Operário não qualificado construção. (mão de obra) | 1.351 | 21.45 | 28.98 |
| % | % | Custos directos complementares | 10 % | 148.73 | 14.87 |
|  |  | Custos directos |  |  | 163.60 |
