# Cobertura inclinada de telhas

- Propriedade do ficheiro: CYPE INGENIEROS, S.A.
- Formato: FIEBDC-3/2002
- Moeda: EUR
- Custos indirectos: 3.00 %
- IVA: 23.00 %

## Q Coberturas

### QT Inclinadas

#### QTT Telhados

**QTT210** m² Cobertura inclinada de telhas.
Cobertura inclinada com uma pendente média de 30%. FORMAÇÃO DE PENDENTES: painel de madeira de pinho hidrofugada, de 22 mm de espessura, sobre travejamento estrutural; IMPERMEABILIZAÇÃO: tipo monocamada colada, formada por lâmina impermeabilizante, flexível e difusora de vapor de água, composta por uma folha de poliolefina, com ambas as faces revestidas de véu fibroso, de 0,45 mm de espessura e 135 g/m², fornecida em rolos de 1,5 m de largura e 50 m de comprimento, totalmente colada ao suporte com cimento cola melhorado, C2 E, com tempo de colocação ampliado; REVESTIMENTO: telhas lusa cerâmicas, acabamento com engobe cor vermelho, 47,5x28,2 cm, apoiadas sobre ripas metálicas de chapa galvanizada. Inclusive tira-fundos de aço zincado, para fixação sobre suporte de madeira, resolução de pontos singulares e peças especiais da cobertura.
Critérios considerados na determinação do preço da unidade de obra: O preço não inclui o travejamento estrutural de madeira.
Inclui: Colocação dos painéis que formam o tabuleiro. Fixação mecânica das peças ao suporte. Limpeza e preparação da superfície sobre a qual se aplicará a impermeabilização. Aplicação do cimento cola. Colocação da geomembrana. Fixação do ripado em intervalos regulares. Colocação das telhas apoiadas nas ripas. Execução de cumeeiras, rincões, beirados e bordas livres.
Critério de medição de projecto: Superfície da vertente medida em verdadeira magnitude, segundo documentação gráfica de Projecto, sem ter em conta a sobreposição correspondente da telha. Incluindo formação de cumeeiras, rincões, beirados e bordos livres. Não se inclui formação de laroz, beirados decorativos nem encontros de vertentes com paramentos verticais, chaminés, janelas ou condutas de ventilação.
Critério de medição de obra: Medir-se-á, em verdadeira magnitude, a superfície realmente executada segundo especificações de Projecto, sem ter em conta a sobreposição correspondente da telha. Incluindo formação de cumeeiras, rincões, beirados e bordas livres. Não se inclui formação de laroz, beirados decorativos nem encontros de vertentes com paramentos verticais, chaminés, janelas ou condutas de ventilação.

| Código | Un | Descrição | Rendimento | Preço | Importância |
|---|---|---|---|---|---|
| mt13blm010d | m² | Painel de madeira de pinho hidrofugada, espessura 22 mm. (material) | 1.090 | 9.81 | 10.69 |
| mt13lpo037g | Ud | Tira-fundo de aço zincado, de 6 mm de diâmetro e 60 mm de comprimento, de cabeça escareada, para fixação sobre suporte de madeira. (material) | 6.000 | 0.13 | 0.78 |
| mt09mcr250a | kg | Cimento cola melhorado, C2 E, com tempo de colocação ampliado, segundo NP EN 12004, para a fixação de geomembranas, composto por cimentos especiais, inertes seleccionados e resinas sintéticas. (material) | 2.000 | 0.70 | 1.40 |
| mt15rev100a | m² | Lâmina impermeabilizante, flexível e difusora de vapor de água, composta por uma folha de poliolefina, com ambas as faces revestidas de véu fibroso, de 0,45 mm de espessura e 135 g/m², fornecida em rolos de 1,5 m de largura e 50 m de comprimento, segundo EN 13956. (material) | 1.100 | 2.60 | 2.86 |
| mt13blw140 | m | Ripa de chapa galvanizada para fixação de telhas. (material) | 3.000 | 1.38 | 4.14 |
| mt13blw131 | Ud | Parafuso para fixação de elementos de madeira. (material) | 6.000 | 0.11 | 0.66 |
| mt13tmb010lm | Ud | Telha lusa cerâmica, acabamento com engobe cor vermelho, 47,5x28,2 cm, segundo EN 1304. (material) | 12.088 | 2.42 | 29.25 |
| mt13tmb011lm | Ud | Telhão cerâmico, acabamento com engobe cor vermelho, 44x28,5x10,5 cm, para telhas lusa, segundo EN 1304. (material) | 0.320 | 11.24 | 3.60 |
| mt13tmb015lm | Ud | Telha de ventilação cerâmica, acabamento com engobe cor vermelho, 47,5x28,2x7,5 cm, para telhas lusa, segundo EN 1304. (material) | 0.100 | 45.80 | 4.58 |
| mq06hor010 | h | Betoneira eléctrica com uma capacidade de amassadura de 160 l. (equipamento) | 0.015 | 3.45 | 0.05 |
| mo020 | h | Oficial de 1ª construção. (mão de obra) | 0.871 | 22.68 | 19.75 |
| mo113 | h | Operário não qualificado construção. (mão de obra) | 0.871 | 21.45 | 18.68 |
| mo029 | h | Oficial de 1ª aplicador de lâminas impermeabilizantes. (mão de obra) | 0.324 | 22.68 | 7.35 |
| mo067 | h | Ajudante de aplicador de lâminas impermeabilizantes. (mão de obra) | 0.324 | 22.13 | 7.17 |
| % | % | Custos directos complementares | 10 % | 110.96 | 11.10 |
|  |  | Custos directos |  |  | 122.06 |
