# Cobertura inclinada de telhas

- Propriedade do ficheiro: CYPE INGENIEROS, S.A.
- Formato: FIEBDC-3/2002
- Moeda: EUR
- Custos indirectos: 3.00 %
- IVA: 23.00 %

## Q Coberturas

### QT Inclinadas

#### QTT Telhados

**QTT210** m² Cobertura inclinada de telhas.
Cobertura inclinada com uma pendente média de 30%. FORMAÇÃO DE PENDENTES: painel cerâmico furado com encaixe macho-fêmea, para revestir, 50x20x3 cm, com com topos rectos, com uma camada de regularização de argamassa de cimento, confeccionada em obra, dosificação 1:6, de 3 cm de espessura e acabamento afagado e enchimento das juntas entre as peças dos tramos contíguos com a mesma argamassa, sobre muretes de tijolo cerâmico furado de 30x20x9 cm assente com argamassa de cimento, confeccionada em obra, dosificação 1:6, rematados superiormente com mestras de argamassa de cimento, confeccionada em obra, dosificação 1:6, tudo sobre laje de betão; REVESTIMENTO: telhas de betão, perfil ondulado, cor vermelho, 42x33 cm, apoiadas sobre ripas de madeira de pinho. Inclusive, resolução de pontos singulares e peças especiais da cobertura.
Critérios considerados na determinação do preço da unidade de obra: O preço não inclui a laje de betão.
Inclui: Limpeza da superfície superior da laje. Marcação de rincões, laroz, encontros e juntas. Formação de paredes perimetrais com peças cerâmicas. Formação de muretes. Aplicação de mestras no remate dos muretes para receber o painel. Colocação das cintas de papel sobre os muretes. Colocação das peças cerâmicas que formam o tabuleiro. Descarga, espalhamento e nivelamento com réguas da camada de argamassa de regularização. Fixação do ripado em intervalos regulares. Colocação das telhas apoiadas nas ripas. Execução de cumeeiras, rincões, beirados e bordas livres.
Critério de medição de projecto: Superfície da vertente medida em verdadeira magnitude, segundo documentação gráfica de Projecto, sem ter em conta a sobreposição correspondente da telha. Incluindo formação de cumeeiras, rincões, beirados e bordos livres. Não se inclui formação de laroz, beirados decorativos nem encontros de vertentes com paramentos verticais, chaminés, janelas ou condutas de ventilação.
Critério de medição de obra: Medir-se-á, em verdadeira magnitude, a superfície realmente executada segundo especificações de Projecto, sem ter em conta a sobreposição correspondente da telha. Incluindo formação de cumeeiras, rincões, beirados e bordas livres. Não se inclui formação de laroz, beirados decorativos nem encontros de vertentes com paramentos verticais, chaminés, janelas ou condutas de ventilação.

| Código | Un | Descrição | Rendimento | Preço | Importância |
|---|---|---|---|---|---|
| mt04lpt010c | Ud | Tijolo cerâmico furado duplo, para revestir, 30x20x9 cm, para utilização em alvenaria protegida (peça P), densidade 746 kg/m³, segundo NP EN 771-1. (material) | 20.070 | 0.29 | 5.82 |
| mt08aaa010a | m³ | Água. (material) | 0.012 | 1.50 | 0.02 |
| mt01arg005a | t | Areia de pedreira, para argamassa preparada em obra. (material) | 0.073 | 18.00 | 1.31 |
| mt08cem011a | kg | Cimento Portland CEM II/B-L 32,5 R, cor cinzento, em sacos, segundo NP EN 197-1. (material) | 11.250 | 0.10 | 1.13 |
| mt04lcg020a | Ud | Painel cerâmico furado com encaixe macho-fêmea, para revestir, 50x20x3 cm, com com topos rectos. (material) | 10.900 | 0.82 | 8.94 |
| mt13blw010b | m | Ripa de 42x27 mm de secção, de madeira de pinheiro-bravo (Pinus pinaster), tratada em autoclave, com classe de risco 2, segundo NP EN 335, acabamento escovado, com humidade inferior a 20%. (material) | 3.000 | 0.54 | 1.62 |
| mt13blw131 | Ud | Parafuso para fixação de elementos de madeira. (material) | 6.000 | 0.11 | 0.66 |
| mt13thh210a | Ud | Telha de betão, perfil ondulado, cor vermelho, 42x33 cm, segundo NP EN 490. (material) | 10.900 | 1.08 | 11.77 |
| mt13thh211a | Ud | Telhão de betão, para telhas de perfil ondulado, cor vermelho, segundo NP EN 490. (material) | 0.320 | 4.32 | 1.38 |
| mt13thh215a | Ud | Telha de beirado, de betão, perfil ondulado, cor vermelho, 42x33 cm, segundo NP EN 490. (material) | 0.400 | 7.71 | 3.08 |
| mt13thh212a | Ud | Remate lateral de betão, para telhas de perfil ondulado, cor vermelho, segundo NP EN 490. (material) | 0.400 | 7.95 | 3.18 |
| mt13thh213a | Ud | Telha de ventilação, de betão, perfil ondulado, cor vermelho, segundo NP EN 490. (material) | 0.100 | 10.19 | 1.02 |
| mq06hor010 | h | Betoneira eléctrica com uma capacidade de amassadura de 160 l. (equipamento) | 0.037 | 3.45 | 0.13 |
| mo020 | h | Oficial de 1ª construção. (mão de obra) | 1.442 | 22.68 | 32.70 |
| mo113 | h | Operário não qualificado construção. (mão de obra) | 1.802 | 21.45 | 38.65 |
| % | % | Custos directos complementares | 10 % | 111.41 | 11.14 |
|  |  | Custos directos |  |  | 122.55 |
