# Revestimento de cobertura de telhas asfálticas

- Propriedade do ficheiro: CYPE INGENIEROS, S.A.
- Formato: FIEBDC-3/2002
- Moeda: EUR
- Custos indirectos: 3.00 %
- IVA: 23.00 %

## Q Coberturas

### QU Componentes de coberturas inclinadas e curvas

#### QUS De telhas asfálticas

**QUS010** m² Revestimento de cobertura de telhas asfálticas.
Revestimento de cobertura de telhas asfálticas rectangulares, fixadas mecanicamente ao suporte, com prévia aplicação de emulsão asfáltica aniônica com cargas em perímetro e pontos singulares, em cobertura inclinada, com uma pendente do 20% ao 25%. Inclusive pregos para a fixação das telhas asfálticas.
Critérios considerados na determinação do preço da unidade de obra: O preço não inclui a impermeabilização da cobertura, a resolução de pontos singulares nem as peças especiais da cobertura.
Inclui: Aplicação de primário na superfície suporte do revestimento da cobertura, no perímetro e pontos singulares. Fixação das telhas asfálticas.
Critério de medição de projecto: Superfície medida em verdadeira magnitude, segundo documentação gráfica de Projecto.
Critério de medição de obra: Medir-se-á, em verdadeira magnitude, a superfície realmente executada segundo especificações de Projecto.

| Código | Un | Descrição | Rendimento | Preço | Importância |
|---|---|---|---|---|---|
| mt13tag010a | m² | Telha asfáltica rectangular, segundo EN 544. (material) | 1.100 | 14.16 | 15.58 |
| mt13piz050 | kg | Elementos de sujeição de aço inoxidável (pregos, ganchos, etc.). (material) | 0.050 | 3.42 | 0.17 |
| mt14iea020c | kg | Emulsão asfáltica aniônica com cargas. (material) | 0.050 | 3.30 | 0.17 |
| mo020 | h | Oficial de 1ª construção. (mão de obra) | 0.202 | 22.68 | 4.58 |
| mo077 | h | Ajudante de construção. (mão de obra) | 0.202 | 22.13 | 4.47 |
| % | % | Custos directos complementares | 2 % | 24.97 | 0.50 |
|  |  | Custos directos |  |  | 25.47 |
