# Revestimento interior com peças de azulejo. Colocação em camada fina

- Propriedade do ficheiro: CYPE INGENIEROS, S.A.
- Formato: FIEBDC-3/2002
- Moeda: EUR
- Custos indirectos: 3.00 %
- IVA: 23.00 %

## R Revestimentos

### RA De peças rígidas em paramentos verticais

#### RAG De azulejo

**RAG130** m² Revestimento interior com peças de azulejo. Colocação em camada fina.
Revestimento interior com peças de azulejo, de 200x300 mm, cor branca, acabamento mate, gama média, capacidade de absorção de água E>10%, grupo BIII, segundo NP EN 14411. SUPORTE: paramento de argamassa de cimento, vertical, até 3 m de altura. COLOCAÇÃO: em camada fina e através de colagem simples com cola em dispersão normal, D1, segundo NP EN 12004. ENCHIMENTO DE JUNTAS: com argamassa de juntas cimentosa melhorada, com absorção de água reduzida e resistência elevada à abrasão tipo CG 2 W A, cor branco, em juntas de 3 mm de espessura. Inclusive cruzetas de PVC.
Critérios considerados na determinação do preço da unidade de obra: O preço não inclui as peças especiais nem a resolução de pontos singulares.
Inclui: Preparação da superfície suporte. Marcação dos níveis, da disposição de peças e das juntas. Corte das peças. Preparação e aplicação do material de colocação. Formação de juntas de movimento. Colocação das peças. Enchimento das juntas. Acabamento e limpeza final.
Critério de medição de projecto: Superfície medida segundo documentação gráfica de Projecto, descontando as aberturas de superfície maior de 3 m². Não foi incrementada a medição por perdas, uma vez que na composição se considerou 5% a mais.
Critério de medição de obra: Medir-se-á a superfície realmente executada segundo especificações de Projecto, descontando as aberturas de superfície maior de 3 m².

| Código | Un | Descrição | Rendimento | Preço | Importância |
|---|---|---|---|---|---|
| mt09mcp100b | kg | Cola em dispersão normal, D1, segundo NP EN 12004, cor branca, à base de resinas, cargas e aditivos específicos, para a colocação em camada fina do todo o tipo de peças cerâmicas em paramentos verticais interiores. (material) | 2.500 | 1.50 | 3.75 |
| mt19aba100av | m² | Peças de azulejo, de 200x300 mm, cor branca, acabamento mate, gama média, capacidade de absorção de água E>10%, grupo BIII, segundo NP EN 14411. (material) | 1.050 | 12.67 | 13.30 |
| mt09mcp020bB | kg | Argamassa de juntas cimentosa melhorada, com absorção de água reduzida e resistência elevada à abrasão, tipo CG2 W A, segundo EN 13888, cor branca, para juntas de 2 a 15 mm, à base de cimento de alta resistência, inertes seleccionados, aditivos especiais e pigmentos, com efeito anti-caruncho, anti-verdete e preventivo das eflorescências, hidrorrepelente, especial para enchimento de juntas de todo tipo de peças cerâmicas e pedras naturais em zonas de proliferação de microrganismos. (material) | 0.210 | 1.46 | 0.31 |
| mt18acc100a | Ud | Kit de cruzetas de PVC para garantir uma espessura das juntas entre peças de entre 1 e 20 mm, em revestimentos e pavimentos cerâmicos. (material) | 0.283 | 2.40 | 0.68 |
| op00sie030 |  | Serra de disco de diamante, para mesa de trabalho, de corte húmido. | 1.000 | 0.00 | 0.00 |
| op00amo010 |  | Rebarbadora. | 1.000 | 0.00 | 0.00 |
| op00tal010 |  | Berbequim. | 1.000 | 0.00 | 0.00 |
| mo024 | h | Oficial de 1ª ladrilhador (azulejador). (mão de obra) | 0.418 | 22.68 | 9.48 |
| mo062 | h | Ajudante de ladrilhador (azulejador). (mão de obra) | 0.209 | 22.13 | 4.63 |
| % | % | Custos directos complementares | 2 % | 32.15 | 0.64 |
|  |  | Custos directos |  |  | 32.79 |
