# Revestimento interior com plaquetas de tijolo cerâmico face à vista montadas sobre uma malha. Colocação em camada fina

- Propriedade do ficheiro: CYPE INGENIEROS, S.A.
- Formato: FIEBDC-3/2002
- Moeda: EUR
- Custos indirectos: 3.00 %
- IVA: 23.00 %

## R Revestimentos

### RA De peças rígidas em paramentos verticais

#### RAM De plaquetas de tijolo cerâmico face à vista

**RAM010** m² Revestimento interior com plaquetas de tijolo cerâmico face à vista montadas sobre uma malha. Colocação em camada fina.
Revestimento interior com plaquetas de tijolo cerâmico face à vista maciço de elaboração mecânica, de 230x50x15 mm, cor branco montadas sobre uma malha de 600x250 mm. SUPORTE: paramento de gesso ou escaiola, vertical, até 3 m de altura. COLOCAÇÃO: em camada fina com cimento cola melhorado, C2 TE, segundo NP EN 12004, com deslizamento reduzido e tempo de colocação ampliado. ENCHIMENTO DE JUNTAS: com argamassa de cimento, confeccionada em obra, dosificação 1:5, cor branco, em juntas de 16 mm de espessura.
Critérios considerados na determinação do preço da unidade de obra: O preço não inclui as peças especiais nem a resolução de pontos singulares.
Inclui: Preparação da superfície suporte. Marcação dos níveis, da disposição de peças e das juntas. Corte das malhas. Preparação e aplicação do material de colocação. Formação de juntas de movimento. Colocação das peças. Enchimento das juntas. Acabamento e limpeza final.
Critério de medição de projecto: Superfície medida segundo documentação gráfica de Projecto, descontando as aberturas de superfície maior de 3 m². Não foi incrementada a medição por perdas, uma vez que na composição se considerou 5% a mais.
Critério de medição de obra: Medir-se-á a superfície realmente executada segundo especificações de Projecto, descontando as aberturas de superfície maior de 3 m².

| Código | Un | Descrição | Rendimento | Preço | Importância |
|---|---|---|---|---|---|
| mt09mcp100d | kg | Cimento cola melhorado, C2 TE, segundo NP EN 12004, com deslizamento reduzido e tempo de colocação ampliado, cor branca, à base de cimento de alta resistência, inertes seleccionados, aditivos e resinas sintéticas, para a colocação em camada fina do todo o tipo de peças cerâmicas em paramentos verticais interiores e pavimentos interiores e exteriores. (material) | 4.000 | 0.50 | 2.00 |
| mt19pel010g | m² | Placas de tijolo cerâmico face à vista maciço de elaboração mecânica, de 230x50x15 mm, cor branco, montadas sobre uma malha de 600x250 mm, com uma junta de separação entre plaquetas de 16 mm, segundo NP EN 771-1. (material) | 1.050 | 34.82 | 36.56 |
| mt09mif010pa | t | Argamassa industrial para alvenaria, de cimento, cor branco, categoria M-7,5 (resistência à compressão 7,5 N/mm²), fornecida em sacos, segundo EN 998-2. (material) | 0.010 | 81.97 | 0.82 |
| op00sie030 |  | Serra de disco de diamante, para mesa de trabalho, de corte húmido. | 1.000 | 0.00 | 0.00 |
| op00amo010 |  | Rebarbadora. | 1.000 | 0.00 | 0.00 |
| op00tal010 |  | Berbequim. | 1.000 | 0.00 | 0.00 |
| mo024 | h | Oficial de 1ª ladrilhador (azulejador). (mão de obra) | 0.500 | 22.68 | 11.34 |
| mo062 | h | Ajudante de ladrilhador (azulejador). (mão de obra) | 0.250 | 22.13 | 5.53 |
| % | % | Custos directos complementares | 2 % | 56.25 | 1.13 |
|  |  | Custos directos |  |  | 57.38 |
