# Ponto singular com perfil "SCHLÜTER-SYSTEMS" em revestimento exterior com peças cerâmicas

- Propriedade do ficheiro: CYPE INGENIEROS, S.A.
- Formato: FIEBDC-3/2002
- Moeda: EUR
- Custos indirectos: 3.00 %
- IVA: 23.00 %

## R Revestimentos

### RA De peças rígidas em paramentos verticais

#### RAX Pontos singulares

**RAX040** m Ponto singular com perfil "SCHLÜTER-SYSTEMS" em revestimento exterior com peças cerâmicas.
Esquina exterior com perfil de alumínio com relevo, Schlüter-RONDEC-RO 60 TSI "SCHLÜTER-SYSTEMS", cor marfim, de 6 mm de altura, em revestimento exterior com peças cerâmicas. SUPORTE: paramento vertical. COLOCAÇÃO: com o mesmo material que as peças cerâmicas.
Inclui: Marcação. Corte do perfil. Colocação do perfil. Limpeza final.
Critério de medição de projecto: Comprimento medido segundo documentação gráfica de Projecto.
Critério de medição de obra: Medir-se-á o comprimento realmente executado segundo especificações de Projecto.

| Código | Un | Descrição | Rendimento | Preço | Importância |
|---|---|---|---|---|---|
| mt19als034aa | m | Perfil de alumínio com relevo, Schlüter-RONDEC-RO 60 TSI "SCHLÜTER-SYSTEMS", cor marfim, de 6 mm de altura e 2,5 m de comprimento, com perfurações trapezoidais para a sua fixação, para a protecção de esquinas exteriores em revestimentos com peças cerâmicas. (material) | 1.050 | 15.16 | 15.92 |
| op00sie030 |  | Serra de disco de diamante, para mesa de trabalho, de corte húmido. | 1.000 | 0.00 | 0.00 |
| mo024 | h | Oficial de 1ª ladrilhador (azulejador). (mão de obra) | 0.120 | 22.68 | 2.72 |
| % | % | Custos directos complementares | 2 % | 18.64 | 0.37 |
|  |  | Custos directos |  |  | 19.01 |
