# Camada base de argamassa de cal sobre paramento exterior

- Propriedade do ficheiro: CYPE INGENIEROS, S.A.
- Formato: FIEBDC-3/2002
- Moeda: EUR
- Custos indirectos: 3.00 %
- IVA: 23.00 %

## R Revestimentos

### RB Argamassas industriais para rebocos

#### RBA Argamassa de cal

**RBA020** m² Camada base de argamassa de cal sobre paramento exterior.
Camada base de argamassa de cal, tipo GP CSIII W2, segundo EN 998-1, cor cinzento, de 15 mm de espessura, com aplicação de mestras, com acabamento rugoso, aplicada manualmente, sobre paramento exterior de alvenaria cerâmica, vertical. Inclusive perfis de PVC, para formação de juntas.
Critérios considerados na determinação do preço da unidade de obra: O preço inclui a protecção dos elementos da envolvente que possam ser afectados durante os trabalhos e a resolução de pontos singulares, mas não inclui a camada final de argamassa.
Inclui: Preparação da superfície suporte. Disposição dos panos de trabalho. Colocação de réguas e fios. Colocação de tentos. Formação de mestras. Preparação da argamassa. Aplicação da argamassa. Realização de juntas e pontos singulares. Execução do acabamento. Cura da argamassa.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt08aaa010a | m³ | Água. (material) | 0.005 | 1.50 | 0.01 |
| mt28esc020g | kg | Argamassa de cal, tipo GP CSIII W2, segundo EN 998-1, para utilização em interiores ou em exteriores, cor cinzento, composta de cal aérea, aglomerantes hidráulicos, inertes de granulometria compensada e aditivos orgânicos e inorgânicos, fornecida em sacos. (material) | 24.000 | 0.25 | 6.00 |
| mt28mon030 | m | Perfil para juntas de PVC. (material) | 0.750 | 0.35 | 0.26 |
| op00tal020 |  | Berbequim com misturador. | 1.000 | 0.00 | 0.00 |
| mo039 | h | Oficial de 1ª rebocador. (mão de obra) | 0.480 | 22.68 | 10.89 |
| mo111 | h | Operário especializado rebocador. (mão de obra) | 0.270 | 22.36 | 6.04 |
| % | % | Custos directos complementares | 2 % | 23.20 | 0.46 |
|  |  | Custos directos |  |  | 23.66 |
