# Pintura com tinta natural de origem mineral de cal sobre paramento interior de argamassa de cimento

- Propriedade do ficheiro: CYPE INGENIEROS, S.A.
- Formato: FIEBDC-3/2002
- Moeda: EUR
- Custos indirectos: 3.00 %
- IVA: 23.00 %

## R Revestimentos

### RI Pinturas em paramentos interiores

#### RIA Tintas naturais de origem mineral de cal

**RIA050** m² Pintura com tinta natural de origem mineral de cal sobre paramento interior de argamassa de cimento.
Aplicação manual de duas demãos de tinta natural de origem mineral de cal, cor a escolher, acabamento mate, textura lisa, sem diluir, (rendimento: 0,17 l/m² cada demão); sobre paramento interior de argamassa de cimento, vertical, até 3 m de altura.
Critérios considerados na determinação do preço da unidade de obra: O preço inclui a protecção dos elementos da envolvente que possam ser afectados durante os trabalhos e a resolução de pontos singulares.
Inclui: Preparação da superfície suporte. Aplicação de uma demão de primário e uma demão de acabamento.
Critério de medição de projecto: Superfície medida segundo documentação gráfica de Projecto, com o mesmo critério que o suporte base.
Critério de medição de obra: Medir-se-á a superfície realmente executada segundo especificações de Projecto, com o mesmo critério que o suporte base.

| Código | Un | Descrição | Rendimento | Preço | Importância |
|---|---|---|---|---|---|
| mt27pco020s | l | Tinta natural de origem mineral de cal para interior, à base de cal aérea tipo CL 90-S PL, segundo NP EN 459-1, aditivos especiais, cargas inertes e pigmentos naturais, cor a escolher, acabamento mate, textura lisa, sem compostos orgânicos voláteis (COV), com Rótulo Ecológico da União Europeia (REUE); para aplicar com trincha, rolo ou pistola. (material) | 0.340 | 4.51 | 1.53 |
| op00tal020 |  | Berbequim com misturador. | 1.000 | 0.00 | 0.00 |
| mo038 | h | Oficial de 1ª pintor. (mão de obra) | 0.080 | 22.68 | 1.81 |
| mo076 | h | Ajudante de pintor. (mão de obra) | 0.080 | 22.13 | 1.77 |
| % | % | Custos directos complementares | 2 % | 5.11 | 0.10 |
|  |  | Custos directos |  |  | 5.21 |
