# Pintura com tinta natural de origem mineral de cal sobre paramento interior de gesso ou escaiola

- Propriedade do ficheiro: CYPE INGENIEROS, S.A.
- Formato: FIEBDC-3/2002
- Moeda: EUR
- Custos indirectos: 3.00 %
- IVA: 23.00 %

## R Revestimentos

### RI Pinturas em paramentos interiores

#### RIA Tintas naturais de origem mineral de cal

**RIA060** m² Pintura com tinta natural de origem mineral de cal sobre paramento interior de gesso ou escaiola.
Aplicação manual de duas demãos de tinta natural de origem mineral de cal, cor branca, acabamento mate, textura lisa, sem diluir, (rendimento: 0,17 l/m² cada demão); sobre paramento interior de gesso ou escaiola, vertical e horizontal da caixa do elevador e chaminés.
Critérios considerados na determinação do preço da unidade de obra: O preço inclui a protecção dos elementos da envolvente que possam ser afectados durante os trabalhos e a resolução de pontos singulares.
Inclui: Preparação da superfície suporte. Aplicação de uma demão de primário e uma demão de acabamento.
Critério de medição de projecto: Superfície medida segundo documentação gráfica de Projecto, com o mesmo critério que o suporte base.
Critério de medição de obra: Medir-se-á a superfície realmente executada segundo especificações de Projecto, com o mesmo critério que o suporte base.

| Código | Un | Descrição | Rendimento | Preço | Importância |
|---|---|---|---|---|---|
| mt27pco020o | l | Tinta natural de origem mineral de cal para interior, à base de cal aérea tipo CL 90-S PL, segundo NP EN 459-1, aditivos especiais, cargas inertes e pigmentos naturais, cor branca, acabamento mate, textura lisa, sem compostos orgânicos voláteis (COV), com Rótulo Ecológico da União Europeia (REUE); para aplicar com trincha, rolo ou pistola. (material) | 0.340 | 4.10 | 1.39 |
| op00tal020 |  | Berbequim com misturador. | 1.000 | 0.00 | 0.00 |
| mo038 | h | Oficial de 1ª pintor. (mão de obra) | 0.121 | 22.68 | 2.74 |
| mo076 | h | Ajudante de pintor. (mão de obra) | 0.121 | 22.13 | 2.68 |
| % | % | Custos directos complementares | 2 % | 6.81 | 0.14 |
|  |  | Custos directos |  |  | 6.95 |
