# Pintura com tinta natural de origem mineral de silicato, fotocatalítica, sobre paramento interior de argamassa

- Propriedade do ficheiro: CYPE INGENIEROS, S.A.
- Formato: FIEBDC-3/2002
- Moeda: EUR
- Custos indirectos: 3.00 %
- IVA: 23.00 %

## R Revestimentos

### RI Pinturas em paramentos interiores

#### RIF Tintas naturais de origem mineral de silicato, fotocatalíticas

**RIF020** m² Pintura com tinta natural de origem mineral de silicato, fotocatalítica, sobre paramento interior de argamassa.
Aplicação manual de duas demãos de tinta natural de origem mineral de silicato, fotocatalítica, com muito baixo conteúdo de compostos orgânicos voláteis (COV), cor branca, acabamento mate, textura lisa, a primeira não diluída e a seguinte diluída com 10% de diluente, à base de silicato de potássio, (rendimento: 0,13 kg/m²); sobre paramento interior de argamassa, vertical, até 3 m de altura. Inclusive solução de ácido clorídrico de 10% para eliminar as eflorescâncias salinas (salitre) presentes em 10% da superfície suporte.
Critérios considerados na determinação do preço da unidade de obra: O preço inclui a protecção dos elementos da envolvente que possam ser afectados durante os trabalhos e a resolução de pontos singulares.
Inclui: Preparação e limpeza prévia do suporte. Preparação da mistura. Aplicação de uma demão de primário e uma demão de acabamento.
Critério de medição de projecto: Superfície medida segundo documentação gráfica de Projecto, com o mesmo critério que o suporte base.
Critério de medição de obra: Medir-se-á a superfície realmente executada segundo especificações de Projecto, com o mesmo critério que o suporte base.

| Código | Un | Descrição | Rendimento | Preço | Importância |
|---|---|---|---|---|---|
| mt27pfj120 | l | Solução de ácido clorídrico diluído em dez partes de água. (material) | 0.030 | 5.00 | 0.15 |
| mt27pma030a | kg | Tinta natural de origem mineral de silicato, fotocatalítica, para interior, à base de silicato de potássio, sem dissolventes, de cor branca, acabamento mate, textura lisa, antibacteriana, com propriedades ignífugas, transpirável, permeável ao vapor de água, com um conteúdo de compostos orgânicos voláteis (COV) < 5 g/l, com ensaio de redução de NOx, segundo ISO 22197-1; para aplicar com trincha, rolo ou pistola. (material) | 0.260 | 10.59 | 2.75 |
| mt27pma035 | kg | Diluente, à base de silicato de potássio. (material) | 0.013 | 14.15 | 0.18 |
| op00tal020 |  | Berbequim com misturador. | 1.000 | 0.00 | 0.00 |
| mo038 | h | Oficial de 1ª pintor. (mão de obra) | 0.080 | 22.68 | 1.81 |
| mo076 | h | Ajudante de pintor. (mão de obra) | 0.084 | 22.13 | 1.86 |
| % | % | Custos directos complementares | 2 % | 6.75 | 0.14 |
|  |  | Custos directos |  |  | 6.89 |
