# Pintura com tinta de silicato sobre paramento interior de betão

- Propriedade do ficheiro: CYPE INGENIEROS, S.A.
- Formato: FIEBDC-3/2002
- Moeda: EUR
- Custos indirectos: 3.00 %
- IVA: 23.00 %

## R Revestimentos

### RI Pinturas em paramentos interiores

#### RIS Tintas de silicato

**RIS010** m² Pintura com tinta de silicato sobre paramento interior de betão.
Aplicação manual de duas demãos de tinta de silicato, cor branca, acabamento mate, textura lisa, (rendimento: 0,1 l/m² cada demão); aplicação prévia de uma demão de primário acrílico, regulador da absorção, sobre paramento interior de betão, vertical, de mais de 3 m de altura. Inclusive solução de ácido clorídrico de 10% para eliminar as eflorescâncias salinas (salitre) presentes em 10% da superfície suporte.
Critérios considerados na determinação do preço da unidade de obra: O preço inclui a protecção dos elementos da envolvente que possam ser afectados durante os trabalhos e a resolução de pontos singulares.
Inclui: Preparação e limpeza prévia do suporte. Preparação da mistura. Aplicação de uma demão de primário. Aplicação de duas demãos de acabamento.
Critério de medição de projecto: Superfície medida segundo documentação gráfica de Projecto, com o mesmo critério que o suporte base.
Critério de medição de obra: Medir-se-á a superfície realmente executada segundo especificações de Projecto, com o mesmo critério que o suporte base.

| Código | Un | Descrição | Rendimento | Preço | Importância |
|---|---|---|---|---|---|
| mt27pfj120 | l | Solução de ácido clorídrico diluído em dez partes de água. (material) | 0.030 | 5.00 | 0.15 |
| mt27pfs100cf | l | Primário acrílico, regulador da absorção à base de copolímeros acrílicos, cor branca, com um conteúdo de compostos orgânicos voláteis (COV) < 5 g/l, para aplicar com trincha, rolo ou pistola. (material) | 0.125 | 8.49 | 1.06 |
| mt27psi030b | l | Tinta para interior, à base de silicato de potássio, cor branca, acabamento mate, textura lisa, permeável ao vapor de água, com um conteúdo de compostos orgânicos voláteis (COV) < 5 g/l; para aplicar com trincha, rolo ou pistola. (material) | 0.200 | 10.81 | 2.16 |
| op00tal020 |  | Berbequim com misturador. | 1.000 | 0.00 | 0.00 |
| mo038 | h | Oficial de 1ª pintor. (mão de obra) | 0.189 | 22.68 | 4.29 |
| mo076 | h | Ajudante de pintor. (mão de obra) | 0.180 | 22.13 | 3.98 |
| % | % | Custos directos complementares | 2 % | 11.64 | 0.23 |
|  |  | Custos directos |  |  | 11.87 |
