# Verniz sintético para madeira

- Propriedade do ficheiro: CYPE INGENIEROS, S.A.
- Formato: FIEBDC-3/2002
- Moeda: EUR
- Custos indirectos: 3.00 %
- IVA: 23.00 %

## R Revestimentos

### RM Pinturas e tratamentos em madeira

#### RMB Vernizes

**RMB015** m² Verniz sintético para madeira.
Aplicação manual de duas demãos de verniz sintético, a poro fechado, acabamento brilhante, inodoro, incolor, aplicada com trincha, rolo ou pistola, sem diluir, (rendimento: 0,074 l/m² cada demão); (), sobre superfície de guardas e corrimões de madeira, em interiores. Inclusive líquido protector incolor para tratamento preventivo contra insectos xilófagos e fungos de podridão.
Critérios considerados na determinação do preço da unidade de obra: O preço inclui a protecção dos elementos da envolvente que possam ser afectados durante os trabalhos, mas não inclui a preparação do suporte.
Inclui: Aplicação do tratamiento. Aplicação de duas demãos de acabamento.
Critério de medição de projecto: Superfície medida segundo documentação gráfica de Projecto, sem descontar aberturas, considerando a superfície que contêm, definida pelas suas dimensiones máximas, numa só face.
Critério de medição de obra: Medir-se-á a superfície realmente executada segundo especificações de Projecto, numa só face, considerando a superfície que contêm, definida pelas suas dimensiones máximas.

| Código | Un | Descrição | Rendimento | Preço | Importância |
|---|---|---|---|---|---|
| mt27prj020a | l | Líquido protector incolor para tratamento preventivo contra insectos xilófagos e fungos de podridão para interior e exterior, transparente e incolor, aplicado por pulverização, pincelado ou imersão. (material) | 0.220 | 18.98 | 4.18 |
| mt27bsj040b | l | Verniz sintético para interior, a poro fechado, incolor, acabamento brilhante, à base de resinas alcídicas modificadas com poliuretano alifático, para aplicar com trincha, rolo ou pistola. (material) | 0.148 | 16.02 | 2.37 |
| op00tal020 |  | Berbequim com misturador. | 1.000 | 0.00 | 0.00 |
| mo038 | h | Oficial de 1ª pintor. (mão de obra) | 0.310 | 22.68 | 7.03 |
| mo076 | h | Ajudante de pintor. (mão de obra) | 0.050 | 22.13 | 1.11 |
| % | % | Custos directos complementares | 2 % | 14.69 | 0.29 |
|  |  | Custos directos |  |  | 14.98 |
