# Primário antioxidante sobre superfície de aço

- Propriedade do ficheiro: CYPE INGENIEROS, S.A.
- Formato: FIEBDC-3/2002
- Moeda: EUR
- Custos indirectos: 3.00 %
- IVA: 23.00 %

## R Revestimentos

### RN Pinturas em metais

#### RNI Primários

**RNI010** m² Primário antioxidante sobre superfície de aço.
Aplicação manual de uma demão de primário fosfocromatante de um só componente, cor preto, acabamento mate, à base de resinas de polivinil butiral modificado, pigmentos antioxidantes isentos de cromatos, pigmentos extendedores e dissolvente formado à base de uma mistura de hidrocarbonetos, álcoois e dissolvente cetónico (rendimento: 0,057 l/m²), sobre serralharia interior de aço.
Inclui: Preparação e limpeza da superfície suporte. Aplicação de uma demão de primário.
Critério de medição de projecto: Superfície medida segundo documentação gráfica de Projecto, sem descontar aberturas, considerando a superfície que contêm, definida pelas suas dimensiones máximas, numa só face.
Critério de medição de obra: Medir-se-á a superfície realmente executada segundo especificações de Projecto, numa só face, considerando a superfície que contêm, definida pelas suas dimensiones máximas.

| Código | Un | Descrição | Rendimento | Preço | Importância |
|---|---|---|---|---|---|
| mt27pfi202b | l | Primário fosfocromatante de um só componente, cor preto, acabamento mate, à base de resinas de polivinil butiral modificado, pigmentos antioxidantes isentos de cromatos, pigmentos extendedores e dissolvente formado à base de uma mistura de hidrocarbonetos, álcoois e dissolvente cetónico, para aplicar com trincha ou pistola sobre superfícies metálicas. (material) | 0.057 | 18.47 | 1.05 |
| mo038 | h | Oficial de 1ª pintor. (mão de obra) | 0.067 | 22.68 | 1.52 |
| mo076 | h | Ajudante de pintor. (mão de obra) | 0.067 | 22.13 | 1.48 |
| % | % | Custos directos complementares | 2 % | 4.05 | 0.08 |
|  |  | Custos directos |  |  | 4.13 |
