# Primário antioxidante sobre tubagem de aço preto

- Propriedade do ficheiro: CYPE INGENIEROS, S.A.
- Formato: FIEBDC-3/2002
- Moeda: EUR
- Custos indirectos: 3.00 %
- IVA: 23.00 %

## R Revestimentos

### RN Pinturas em metais

#### RNI Primários

**RNI030** m Primário antioxidante sobre tubagem de aço preto.
Aplicação manual de uma demão de primário sintético antioxidante de secagem rápida, cor cinzento, acabamento mate, à base de resinas alquídicas, pigmentos orgânicos, pigmentos inorgânicos, pigmentos antioxidantes e dissolvente formado à base de uma mistura de hidrocarbonetos sobre tubagem interior de aço preto de 1 1/4" de diâmetro nominal interior.
Inclui: Preparação e limpeza da superfície suporte. Aplicação da demão de primário.
Critério de medição de projecto: Comprimento medido segundo documentação gráfica de Projecto.
Critério de medição de obra: Medir-se-á o comprimento realmente executado segundo especificações de Projecto.

| Código | Un | Descrição | Rendimento | Preço | Importância |
|---|---|---|---|---|---|
| mt27pfi203a | l | Primário sintético antioxidante de secagem rápida, cor cinzento, acabamento mate, à base de resinas alquídicas, pigmentos orgânicos, pigmentos inorgânicos, pigmentos antioxidantes e dissolvente formado à base de uma mistura de hidrocarbonetos, de alta resistência à corrosão, para aplicar com trincha, rolo ou pistola sobre superfícies metálicas. (material) | 0.010 | 9.32 | 0.09 |
| mo038 | h | Oficial de 1ª pintor. (mão de obra) | 0.023 | 22.68 | 0.52 |
| mo076 | h | Ajudante de pintor. (mão de obra) | 0.009 | 22.13 | 0.20 |
| % | % | Custos directos complementares | 2 % | 0.81 | 0.02 |
|  |  | Custos directos |  |  | 0.83 |
