# Emboço de cimento sobre paramento exterior

- Propriedade do ficheiro: CYPE INGENIEROS, S.A.
- Formato: FIEBDC-3/2002
- Moeda: EUR
- Custos indirectos: 3.00 %
- IVA: 23.00 %

## R Revestimentos

### RP Conglomerados tradicionais

#### RPE Emboços

**RPE010** m² Emboço de cimento sobre paramento exterior.
Formação de revestimento contínuo de argamassa de cimento, tipo GP CSIII W1, aplicado directamente, de 15 mm de espessura, aplicado sobre um paramento vertical exterior, acabamento superficial rugoso, para servir de base a um posterior revestimento, com colocação de malha de fibra de vidro anti-álcalis no centro da espessura da argamassa, para armá-la e reforçá-la. Inclusive, formação de juntas, cantos, mestras com separação entre elas não superior a três metros, arestas, reentrâncias, ombreiras, padieiras, remates nos encontros com paramentos, revestimentos ou outros elementos assentes na sua superfície.
Inclui: Disposição dos panos de trabalho. Execução de mestras. Aplicação da argamassa. Realização de juntas e encontros. Acabamento superficial. Cura da argamassa.
Critério de medição de projecto: Superfície medida segundo documentação gráfica de Projecto, sem deduzir aberturas menores que 4 m² e descontando, nas aberturas de superfície maior de 4 m², o excesso sobre 4 m².
Critério de medição de obra: Medir-se-á a superfície realmente executada segundo especificações de Projecto, descontando, nas aberturas de superfície maior de 4 m², o excesso sobre 4 m².

| Código | Un | Descrição | Rendimento | Preço | Importância |
|---|---|---|---|---|---|
| mt08aaa010a | m³ | Água. (material) | 0.005 | 1.50 | 0.01 |
| mt28mif010e | t | Argamassa industrial de uso corrente para rebocos exteriores e interiores, de cimento, tipo GP CSIII W1, fornecida em sacos, segundo EN 998-1. (material) | 0.028 | 47.47 | 1.33 |
| mt09var030a | m² | Malha de fibra de vidro tecida, com impregnação de PVC, de 10x10 mm de vão de malha, anti-álcalis, de 115 a 125 g/m² e 500 µm de espessura, para armar rebocos tradicionais, emboços e argamassas. (material) | 1.050 | 1.55 | 1.63 |
| mq06hor010 | h | Betoneira eléctrica com uma capacidade de amassadura de 160 l. (equipamento) | 0.005 | 3.45 | 0.02 |
| op00tal020 |  | Berbequim com misturador. | 1.000 | 0.00 | 0.00 |
| mo020 | h | Oficial de 1ª construção. (mão de obra) | 0.446 | 22.68 | 10.12 |
| mo113 | h | Operário não qualificado construção. (mão de obra) | 0.323 | 21.45 | 6.93 |
| % | % | Custos directos complementares | 2 % | 20.04 | 0.40 |
|  |  | Custos directos |  |  | 20.44 |
