# Rodapé de pedra natural

- Propriedade do ficheiro: CYPE INGENIEROS, S.A.
- Formato: FIEBDC-3/2002
- Moeda: EUR
- Custos indirectos: 3.00 %
- IVA: 23.00 %

## R Revestimentos

### RS Pavimentos

#### RSP De pedra natural

**RSP020** m Rodapé de pedra natural.
Rodapé de mármore Branco Thassos, para interiores, de 7x1 cm, polido; assente com cimento cola melhorado, C2 TE, com deslizamento reduzido e tempo de colocação ampliado. Inclusive enchimento de juntas com argamassa de juntas cimentosa, CG1, para junta mínima (entre 1,5 e 3 mm), com a mesma tonalidade das peças.
Inclui: Marcação da disposição das peças. Corte das peças e formação de encaixes em esquinas e cantos. Colocação do rodapé. Enchimento das juntas. Limpeza do rodapé.
Critério de medição de projecto: Comprimento medido segundo documentação gráfica de Projecto, sem incluir vãos de portas. Não foi incrementada a medição por perdas, uma vez que na composição se considerou 5% a mais.
Critério de medição de obra: Medir-se-á o comprimento realmente executado segundo especificações de Projecto.

| Código | Un | Descrição | Rendimento | Preço | Importância |
|---|---|---|---|---|---|
| mt18rmi030a | m | Rodapé de mármore da Grécia, Branco Thassos, 7x1 cm, face e bordos polidos. (material) | 1.050 | 14.51 | 15.24 |
| mt09mcr210 | kg | Cimento cola melhorado, C2 TE, com deslizamento reduzido e tempo de colocação ampliado, composta de cimento, inertes seleccionados, aditivos especiais e resinas, para a colocação em camada fina do pavimentos de pedra natural. (material) | 0.560 | 1.15 | 0.64 |
| mt09mcr060c | kg | Argamassa de juntas cimentosa, CG1, para junta mínima entre 1,5 e 3 mm, segundo EN 13888. (material) | 0.080 | 0.70 | 0.06 |
| op00sie030 |  | Serra de disco de diamante, para mesa de trabalho, de corte húmido. | 1.000 | 0.00 | 0.00 |
| mo023 | h | Oficial de 1ª ladrilhador. (mão de obra) | 0.240 | 22.68 | 5.44 |
| % | % | Custos directos complementares | 2 % | 21.38 | 0.43 |
|  |  | Custos directos |  |  | 21.81 |
