# Tecto falso contínuo de placas de gesso laminado

- Propriedade do ficheiro: CYPE INGENIEROS, S.A.
- Formato: FIEBDC-3/2002
- Moeda: EUR
- Custos indirectos: 3.00 %
- IVA: 23.00 %

## R Revestimentos

### RT Tectos falsos em interiores

#### RTC Contínuos, de placas de gesso laminado

**RTC015** m² Tecto falso contínuo de placas de gesso laminado.
Tecto falso contínuo suspenso, acústico, 12,5+27+27, situado a uma altura maior ou igual a 4 m, constituído por: ESTRUTURA: estrutura metálica de aço galvanizado de mestras primárias 60/27 mm com uma modulação de 1000 mm e suspensas da superfície suporte de betão com suspensões combinadas cada 900 mm, e mestras secundárias fixadas perpendicularmente às mestras primárias com conectores tipo cavalete com uma modulação de 320 mm; PLACAS: uma camada de placas acústicas de gesso laminado, 12,5x1200x2000 mm, de superfície perfurada. Inclusive banda autocolante dessolidarizante, fixações para a ancoragem dos perfis, parafusos para a fixação das placas, massa de juntas e acessórios de montagem.
Inclui: Marcação dos eixos da estrutura metálica. Sinalização dos pontos de ancoragem à laje ou elemento de suporte. Nivelamento e suspensão dos perfis primários e secundários da estrutura. Corte das placas. Fixação das placas. Resolução de encontros e pontos singulares. Tratamento de juntas.
Critério de medição de projecto: Superfície medida entre paramentos, segundo documentação gráfica de Projecto, sem descontar aberturas para instalações.
Critério de medição de obra: Medir-se-á a superfície realmente executada segundo especificações de Projecto, sem deduzir as aberturas de superfície menor de 1 m².

| Código | Un | Descrição | Rendimento | Preço | Importância |
|---|---|---|---|---|---|
| mt12psg220 | Ud | Fixação composta por bucha e parafuso 5x27. (material) | 1.300 | 0.06 | 0.08 |
| mt12psg210a | Ud | Suspensão para tectos falsos suspensos. (material) | 1.300 | 0.36 | 0.47 |
| mt12psg210b | Ud | Seguro para a fixação da suspensão, em tectos falsos suspensos. (material) | 1.300 | 0.04 | 0.05 |
| mt12psg210c | Ud | Ligação superior para fixar o varão à suspensão, em tectos falsos suspensos. (material) | 1.300 | 0.56 | 0.73 |
| mt12psg190 | Ud | Varão de suspensão. (material) | 1.300 | 0.37 | 0.48 |
| mt12psg050c | m | Mestra 60/27 de chapa de aço galvanizado, de 60 mm de largura, segundo EN 14195. (material) | 4.300 | 0.84 | 3.61 |
| mt12pek020la | Ud | Conector, para mestra 60/27. (material) | 0.900 | 0.19 | 0.17 |
| mt12pek020da | Ud | Conector tipo cavalete, para mestra 60/27. (material) | 3.500 | 0.23 | 0.81 |
| mt12psg026a | m² | Placa acústica de gesso laminado, 12,5x1200x2000 mm, de superfície perfurada, com um véu de fibra de vidro no seu dorso. (material) | 1.050 | 16.15 | 16.96 |
| mt12psg081d | Ud | Parafuso autoperfurante 3,5x35 mm. (material) | 23.000 | 0.01 | 0.23 |
| mt12psg030a | kg | Massa de juntas, segundo EN 13963. (material) | 0.300 | 0.90 | 0.27 |
| op00fre010 |  | Fresadora. | 1.000 | 0.00 | 0.00 |
| op00ato010 |  | Aparafusadora. | 1.000 | 0.00 | 0.00 |
| mo015 | h | Oficial de 1ª montador de tectos falsos. (mão de obra) | 0.350 | 23.31 | 8.16 |
| mo082 | h | Ajudante de montador de tectos falsos. (mão de obra) | 0.350 | 22.13 | 7.75 |
| % | % | Custos directos complementares | 2 % | 39.77 | 0.80 |
|  |  | Custos directos |  |  | 40.57 |
