# Tecto falso contínuo de placas de gesso laminado. Sistema "KNAUF"

- Propriedade do ficheiro: CYPE INGENIEROS, S.A.
- Formato: FIEBDC-3/2002
- Moeda: EUR
- Custos indirectos: 3.00 %
- IVA: 23.00 %

## R Revestimentos

### RT Tectos falsos em interiores

#### RTC Contínuos, de placas de gesso laminado

**RTC016** m² Tecto falso contínuo de placas de gesso laminado. Sistema "KNAUF".
Tecto falso contínuo suspenso, liso, situado a uma altura menor de 4 m, com nível de qualidade do acabamento Q2. Sistema D112.es "KNAUF" (12,5+27+27), constituído por: ESTRUTURA: estrutura metálica de aço galvanizado de mestras primárias 60/27 mm com uma modulação de 1000 mm e suspensas da laje ou elemento de suporte de betão com suspensões Nonius "KNAUF", seguros Nonius "KNAUF", partes superiores Nonius "KNAUF", 530/630 e varões cada 950 mm, e mestras secundárias fixadas perpendicularmente às mestras primárias com conectores tipo cavalete com uma modulação de 500 mm; PLACAS: uma camada de placas de gesso laminado A / EN 520 - 1200 / comprimento / 12,5 / com os bordos longitudinais afinados, Standard "KNAUF". Inclusive fita acústica de dilatação, autocolante, "KNAUF", perfis U 30/30 "KNAUF", fixações para a ancoragem dos perfis, parafusos para a fixação das placas, massa de juntas Jointfiller 24H "KNAUF", fita microperfurada de papel "KNAUF" e acessórios de montagem.
Inclui: Marcação dos eixos da estrutura metálica. Nivelamento e fixação dos perfis perimetrais. Sinalização dos pontos de ancoragem à laje ou elemento de suporte. Nivelamento e suspensão dos perfis primários e secundários da estrutura. Corte das placas. Fixação das placas. Resolução de encontros e pontos singulares. Tratamento de juntas.
Critério de medição de projecto: Superfície medida entre paramentos, segundo documentação gráfica de Projecto, sem descontar aberturas para instalações.
Critério de medição de obra: Medir-se-á a superfície realmente executada segundo especificações de Projecto, sem deduzir as aberturas de superfície menor de 1 m².

| Código | Un | Descrição | Rendimento | Preço | Importância |
|---|---|---|---|---|---|
| mt12pfk012a | m | Perfil U 30/30 de chapa de aço galvanizado, "KNAUF", espessura 0,55 mm. (material) | 0.400 | 1.18 | 0.47 |
| mt12psg220 | Ud | Fixação composta por bucha e parafuso 5x27. (material) | 2.000 | 0.06 | 0.12 |
| mt12pek020va | Ud | Suspensão combinada, para mestra 60/27, "KNAUF". (material) | 1.200 | 0.42 | 0.50 |
| mt12pek050b | Ud | Seguro Nonius "KNAUF", para tectos falsos suspensos. (material) | 1.200 | 0.04 | 0.05 |
| mt12pek050c | Ud | Parte superior Nonius "KNAUF", 530/630, para tectos falsos suspensos. (material) | 1.200 | 0.59 | 0.71 |
| mt12pek030 | Ud | Varão de suspensão "KNAUF" de 100 cm. (material) | 1.200 | 0.39 | 0.47 |
| mt12pfk011a | m | Mestra 60/27 "KNAUF", de chapa de aço galvanizado. (material) | 3.200 | 1.71 | 5.47 |
| mt12pek020za | Ud | Conector, para mestra 60/27, "KNAUF". (material) | 0.600 | 0.20 | 0.12 |
| mt12pek020ra | Ud | Conector tipo cavalete, para mestra 60/27, "KNAUF". (material) | 2.300 | 0.24 | 0.55 |
| mt12ppk010aa | m² | Placa de gesso laminado A / EN 520 - 1200 / comprimento / 12,5 / com os bordos longitudinais afinados, Standard "KNAUF"; Euroclasse A2-s1, d0 de reacção ao fogo, segundo NP EN 13501-1. (material) | 1.050 | 4.13 | 4.34 |
| mt12ptk010cc | Ud | Parafuso autoperfurante TN "KNAUF" 3,5x25. (material) | 17.000 | 0.01 | 0.17 |
| mt12pck020b | m | Fita acústica de dilatação, autocolante, de espuma de poliuretano de células fechadas "KNAUF", de 3,2 mm de espessura e 50 mm de largura, resistência térmica 0,10 m²°C/W, condutibilidade térmica 0,032 W/(m°C). (material) | 0.400 | 0.25 | 0.10 |
| mt12pik010e | kg | Massa de juntas Jointfiller 24H "KNAUF", Euroclasse A2-s1, d0 de reacção ao fogo, segundo NP EN 13501-1, intervalo de temperatura de trabalho de 5 a 30°C, para aplicação manual com fita de juntas, segundo EN 13963. (material) | 0.808 | 0.93 | 0.75 |
| mt12pck010a | m | Fita microperfurada de papel "KNAUF" de 50 mm de largura, segundo EN 13963. (material) | 0.450 | 0.04 | 0.02 |
| op00fre010 |  | Fresadora. | 1.000 | 0.00 | 0.00 |
| op00ato010 |  | Aparafusadora. | 1.000 | 0.00 | 0.00 |
| mo015 | h | Oficial de 1ª montador de tectos falsos. (mão de obra) | 0.284 | 23.31 | 6.62 |
| mo082 | h | Ajudante de montador de tectos falsos. (mão de obra) | 0.284 | 22.13 | 6.28 |
| % | % | Custos directos complementares | 2 % | 26.74 | 0.53 |
|  |  | Custos directos |  |  | 27.27 |
