# Tecto falso contínuo de placas de gesso laminado, anti-radiações. Sistema "KNAUF"

- Propriedade do ficheiro: CYPE INGENIEROS, S.A.
- Formato: FIEBDC-3/2002
- Moeda: EUR
- Custos indirectos: 3.00 %
- IVA: 23.00 %

## R Revestimentos

### RT Tectos falsos em interiores

#### RTC Contínuos, de placas de gesso laminado

**RTC026** m² Tecto falso contínuo de placas de gesso laminado, anti-radiações. Sistema "KNAUF".
Tecto falso contínuo suspenso, liso, situado a uma altura menor de 4 m, com nível de qualidade do acabamento Q2. Sistema K112.es "KNAUF" (12,5+2,0+2+27+27), constituído por: ESTRUTURA: estrutura metálica de aço galvanizado de mestras primárias 60/27 mm com uma modulação de 750 mm e suspensas da laje ou elemento suporte de betão com ancoragens directas de 125 mm, para mestra 60/27, "KNAUF", e varões cada 600 mm, e mestras secundárias fixadas perpendicularmente às primárias com conectores tipo cavalete com uma modulação de 312,5 mm; PLACAS: uma camada de placas anti-radiações RX 12,5+2,0 mm "KNAUF" formadas por uma placa de gesso laminado DF / EN 520 - 625 / 2600 / 12,5, corta-fogo, revestidas numa das suas faces com uma lâmina de cartão e outra de chumbo de 2 mm. Inclusive perfis UD 28x27 "KNAUF", fixações para a ancoragem dos perfis, parafusos para a fixação das placas, fita acústica sob os perfis perimetrais, fita de chumbo de 2 mm de espessura atrás de cada perfil secundário, massa de juntas Safeboard Spachtel "KNAUF" e acessórios de montagem.
Inclui: Marcação dos eixos da estrutura metálica. Colocação da fita acústica. Nivelamento e fixação dos perfis perimetrais. Sinalização dos pontos de ancoragem à laje ou elemento de suporte. Nivelamento e suspensão dos perfis primários e secundários da estrutura. Corte das placas. Fixação das placas. Resolução de encontros e pontos singulares. Tratamento de juntas.
Critério de medição de projecto: Superfície medida entre paramentos, segundo documentação gráfica de Projecto, sem descontar aberturas para instalações.
Critério de medição de obra: Medir-se-á a superfície realmente executada segundo especificações de Projecto, sem deduzir as aberturas de superfície menor de 1 m².

| Código | Un | Descrição | Rendimento | Preço | Importância |
|---|---|---|---|---|---|
| mt12pfk012b | m | Perfil UD 28x27 de chapa de aço galvanizado, "KNAUF", espessura 0,6 mm. (material) | 0.400 | 1.24 | 0.50 |
| mt12ptk030 | Ud | Fixação "KNAUF" para betão. (material) | 3.200 | 0.32 | 1.02 |
| mt12pek020ta | Ud | Ancoragem directa de 125 mm, para mestra 60/27, "KNAUF". (material) | 2.400 | 0.42 | 1.01 |
| mt12ptk010ab | Ud | Parafuso LN "KNAUF" 3,5x11. (material) | 4.800 | 0.01 | 0.05 |
| mt12pfk011a | m | Mestra 60/27 "KNAUF", de chapa de aço galvanizado. (material) | 4.700 | 1.71 | 8.04 |
| mt12pek020za | Ud | Conector, para mestra 60/27, "KNAUF". (material) | 1.000 | 0.20 | 0.20 |
| mt12pek020ra | Ud | Conector tipo cavalete, para mestra 60/27, "KNAUF". (material) | 4.600 | 0.24 | 1.10 |
| mt12ark010d | m² | Placa anti-radiações RX 12,5+2,0 mm "KNAUF" formada por uma placa de gesso laminado DF / EN 520 - 625 / 2600 / 12,5, corta-fogo, revestida numa das suas faces com uma lâmina de cartão e outra de chumbo de 2 mm, segundo EN 14190; Euroclasse A2-s1, d0 de reacção ao fogo, segundo NP EN 13501-1. (material) | 1.050 | 219.42 | 230.39 |
| mt12ark020b | m | Fita de chumbo adesiva anti-radiações RX "KNAUF", de 50 mm de largura e 2 mm de espessura. (material) | 3.700 | 12.10 | 44.77 |
| mt12ptk010ce | Ud | Parafuso autoperfurante TN "KNAUF" 3,5x35. (material) | 37.000 | 0.01 | 0.37 |
| mt12pck020b | m | Fita acústica de dilatação, autocolante, de espuma de poliuretano de células fechadas "KNAUF", de 3,2 mm de espessura e 50 mm de largura, resistência térmica 0,10 m²°C/W, condutibilidade térmica 0,032 W/(m°C). (material) | 0.400 | 0.25 | 0.10 |
| mt12ark040a | kg | Massa de juntas Safeboard Spachtel "KNAUF", de presa rápida (30 minutos), Euroclasse A1 de reacção ao fogo, segundo NP EN 13501-1, intervalo de temperatura de trabalho de 5 a 30°C, para aplicação manual sem fita de juntas, segundo EN 13963. (material) | 0.400 | 3.99 | 1.60 |
| mt12pik020n | kg | Massa de juntas Uniflott GLS "KNAUF", de presa normal (45 minutos), intervalo de temperatura de trabalho de 10 a 30°C, para aplicação manual sem fita de juntas, segundo EN 13963. (material) | 0.306 | 0.22 | 0.07 |
| op00fre010 |  | Fresadora. | 1.000 | 0.00 | 0.00 |
| op00ato010 |  | Aparafusadora. | 1.000 | 0.00 | 0.00 |
| mo015 | h | Oficial de 1ª montador de tectos falsos. (mão de obra) | 0.345 | 23.31 | 8.04 |
| mo082 | h | Ajudante de montador de tectos falsos. (mão de obra) | 0.345 | 22.13 | 7.63 |
| % | % | Custos directos complementares | 2 % | 304.89 | 6.10 |
|  |  | Custos directos |  |  | 310.99 |
