# Tecto falso contínuo de placas de gesso laminado. Sistema Neo "PLADUR"

- Propriedade do ficheiro: CYPE INGENIEROS, S.A.
- Formato: FIEBDC-3/2002
- Moeda: EUR
- Custos indirectos: 3.00 %
- IVA: 23.00 %

## R Revestimentos

### RT Tectos falsos em interiores

#### RTC Contínuos, de placas de gesso laminado

**RTC071** m² Tecto falso contínuo de placas de gesso laminado. Sistema Neo "PLADUR".
Tecto falso contínuo suspenso, liso, situado a uma altura menor de 4 m, com nível de qualidade do acabamento Q2. Sistema Neo 1200/1000 / 1x12,5 N "PLADUR" (12,5+46), constituído por: ESTRUTURA: estrutura metálica de aço galvanizado de perfis primários P-48/600, de 45 mm de largura e 0,6 mm de espessura com uma modulação de 1000 mm e suspensos da laje ou elemento de suporte de betão com varões cada 1650 mm, e perfis secundários S-1000, de 45 mm de largura e 0,6 mm de espessura fixados perpendicularmente aos perfis primários com uma modulação de 600 mm; PLACAS: uma camada de placas de gesso laminado A / EN 520 - 1200 / 3200 / 12,5 / com os bordos longitudinais afinados, standard N "PLADUR", Euroclasse A2-s1, d0 de reacção ao fogo, segundo NP EN 13501-1. Inclusive banda estanque autocolante "PLADUR", perfis em U CP-48/600 "PLADUR", fixações para a ancoragem dos perfis, parafusos para a fixação das placas, massa de secagem em pó JF "PLADUR", massa de presa em pó ST4 "PLADUR", fita microperfurada de papel "PLADUR" e acessórios de montagem.
Inclui: Marcação dos eixos da estrutura metálica. Colocação da fita acústica. Nivelamento e fixação dos perfis perimetrais. Sinalização dos pontos de ancoragem à laje ou elemento de suporte. Nivelamento e suspensão dos perfis primários e secundários da estrutura. Corte das placas. Fixação das placas. Resolução de encontros e pontos singulares. Tratamento de juntas.
Critério de medição de projecto: Superfície medida entre paramentos, segundo documentação gráfica de Projecto, sem descontar aberturas para instalações.
Critério de medição de obra: Medir-se-á a superfície realmente executada segundo especificações de Projecto, sem deduzir as aberturas de superfície menor de 1 m².

| Código | Un | Descrição | Rendimento | Preço | Importância |
|---|---|---|---|---|---|
| mt12pfp091e | m | Perfil em U CP-48/600 48/47x3600 "PLADUR", de 0,64 mm de espessura e 3600 mm de comprimento, de aço galvanizado Z1 (Z140), segundo EN 14195. (material) | 0.910 | 2.31 | 2.10 |
| mt12psg220 | Ud | Fixação composta por bucha e parafuso 5x27. (material) | 0.640 | 0.06 | 0.04 |
| mt12prp030b | Ud | Varão de suspensão "PLADUR". (material) | 0.640 | 0.97 | 0.62 |
| mt12pfp090mc | m | Perfil em C 48/45x4200 mm, P-48/600 "PLADUR", de 0,6 mm de espessura, de aço galvanizado Z1 (Z140), segundo EN 14195. (material) | 1.050 | 2.08 | 2.18 |
| mt12pfp090ri | m | Perfil em C 45x18x1000 mm, S-1000 "PLADUR", de 0,6 mm de espessura, de aço galvanizado Z1 (Z140), segundo EN 14195. (material) | 1.750 | 1.26 | 2.21 |
| mt12psp010jaa | m² | Placa de gesso laminado A / EN 520 - 1200 / 3200 / 12,5 / com os bordos longitudinais afinados, standard N "PLADUR", Euroclasse A2-s1, d0 de reacção ao fogo, segundo NP EN 13501-1. (material) | 1.050 | 6.97 | 7.32 |
| mt12ptp010fg | Ud | Parafuso auto-roscante de aço revestido com fosfatos, PM 3,5x25 "PLADUR", com cabeça de trombeta e ponta afiada; para a fixação de placas de gesso laminado a perfis metálicos de até 0,75 mm de espessura. (material) | 18.000 | 0.01 | 0.18 |
| mt12pip020j | m | Banda estanque autocolante de espuma de poliuretano de células fechadas "PLADUR", de 3 mm de espessura e 46 mm de largura, resistência térmica 0,10 m²°C/W, condutibilidade térmica 0,034 W/(m°C). (material) | 0.700 | 0.32 | 0.22 |
| mt12pep010Ka | kg | Massa de secagem em pó JF "PLADUR", 3A, cor branca, Euroclasse A2-s1, d0 de reacção ao fogo, segundo NP EN 13501-1, intervalo de temperatura de trabalho de 5 a 35°C, para aplicação manual com fita de juntas, segundo EN 13963. (material) | 0.420 | 1.27 | 0.53 |
| mt12pip010ma | m | Fita microperfurada de papel "PLADUR", de 51 mm de largura e 0,215 mm de espessura, segundo EN 13963. (material) | 2.100 | 0.06 | 0.13 |
| op00fre010 |  | Fresadora. | 1.000 | 0.00 | 0.00 |
| op00ato010 |  | Aparafusadora. | 1.000 | 0.00 | 0.00 |
| mo015 | h | Oficial de 1ª montador de tectos falsos. (mão de obra) | 0.196 | 23.31 | 4.57 |
| mo082 | h | Ajudante de montador de tectos falsos. (mão de obra) | 0.196 | 22.13 | 4.34 |
| % | % | Custos directos complementares | 2 % | 24.44 | 0.49 |
|  |  | Custos directos |  |  | 24.93 |
