# Sanita com tanque baixo, de porcelana sanitária

- Propriedade do ficheiro: CYPE INGENIEROS, S.A.
- Formato: FIEBDC-3/2002
- Moeda: EUR
- Custos indirectos: 3.00 %
- IVA: 23.00 %

## S Equipamentos fixos e sinalização

### SA Aparelhos sanitários

#### SAI Sanitas

**SAI005** Ud Sanita com tanque baixo, de porcelana sanitária.
Sanita de porcelana sanitária, com tanque baixo, gama alta, cores especiais, com assento e tampa lacados, de queda amortecida, mecanismo de descarga de 3/6 litros, com jogo de fixação e curva de evacuação. Inclusive válvula de regulação, ligação de alimentação flexível e silicone para enchimento de juntas.
Inclui: Marcação. Colocação e fixação do aparelho. Montagem do elemento de drenagem. Ligação à rede de drenagem. Montagem da torneira. Ligação à rede de água fria. Verificação do seu correcto funcionamento. Vedação de juntas.
Critério de medição de projecto: Número de unidades previstas, segundo documentação gráfica de Projecto.
Critério de medição de obra: Medir-se-á o número de unidades realmente colocadas segundo especificações de Projecto.

| Código | Un | Descrição | Rendimento | Preço | Importância |
|---|---|---|---|---|---|
| mt30ips010i | Ud | Sanita de porcelana sanitária, com tanque baixo, gama alta, cores especiais, com assento e tampa lacados, de queda amortecida, mecanismo de descarga de 3/6 litros, com jogo de fixação e curva de evacuação, segundo NP EN 997. (material) | 1.000 | 808.47 | 808.47 |
| mt30lla020 | Ud | Válvula de seccionamento de 1/2", para sanita, acabamento cromado. (material) | 1.000 | 23.20 | 23.20 |
| mt38tew010a | Ud | Tubo de ligação flexível de 20 cm e 1/2" de diâmetro. (material) | 1.000 | 8.00 | 8.00 |
| mt30www005 | Ud | Cartucho de 300 ml de silicone ácida monocomponente, fungicida, para vedação de juntas em ambientes húmidos. (material) | 0.012 | 7.50 | 0.09 |
| op00ato010 |  | Aparafusadora. | 1.000 | 0.00 | 0.00 |
| op00mar010 |  | Martelo. | 1.000 | 0.00 | 0.00 |
| op00tal010 |  | Berbequim. | 1.000 | 0.00 | 0.00 |
| mo008 | h | Oficial de 1ª canalizador. (mão de obra) | 1.500 | 23.31 | 34.97 |
| % | % | Custos directos complementares | 2 % | 874.73 | 17.49 |
|  |  | Custos directos |  |  | 892.22 |
