# Torneira temporizada para lavatório

- Propriedade do ficheiro: CYPE INGENIEROS, S.A.
- Formato: FIEBDC-3/2002
- Moeda: EUR
- Custos indirectos: 3.00 %
- IVA: 23.00 %

## S Equipamentos fixos e sinalização

### SG Torneiras

#### SGL Para lavatórios

**SGL010** Ud Torneira temporizada para lavatório.
Torneiras temporizadas, anti-vandalismo, mural, para lavatório, arejador, com tempo de fluxo de 15 segundos, caudal de 6 l/min. Inclusive elementos de ligação.
Inclui: Marcação. Colocação. Ligação. Verificação do seu correcto funcionamento.
Critério de medição de projecto: Número de unidades previstas, segundo documentação gráfica de Projecto.
Critério de medição de obra: Medir-se-á o número de unidades realmente colocadas segundo especificações de Projecto.

| Código | Un | Descrição | Rendimento | Preço | Importância |
|---|---|---|---|---|---|
| mt31gmp050aa | Ud | Torneiras temporizadas, anti-vandalismo, mural, para lavatório, arejador, com tempo de fluxo de 15 segundos, caudal de 6 l/min; inclusive elementos de ligação. (material) | 1.000 | 35.41 | 35.41 |
| mt37www010 | Ud | Material auxiliar para instalações de abastecimento de água. (material) | 1.000 | 1.40 | 1.40 |
| mo008 | h | Oficial de 1ª canalizador. (mão de obra) | 0.200 | 23.31 | 4.66 |
| % | % | Custos directos complementares | 2 % | 41.47 | 0.83 |
|  |  | Custos directos |  |  | 42.30 |
