# Torneiras electrónicas para lavatório, "GEBERIT"

- Propriedade do ficheiro: CYPE INGENIEROS, S.A.
- Formato: FIEBDC-3/2002
- Moeda: EUR
- Custos indirectos: 3.00 %
- IVA: 23.00 %

## S Equipamentos fixos e sinalização

### SG Torneiras

#### SGL Para lavatórios

**SGL040** Ud Torneiras electrónicas para lavatório, "GEBERIT".
Torneira electrónica formada por torneira electrónica de bancada, anti-vandalismo, para lavatório, de latão cor preto acabamento mate de fácil limpeza, alimentação através da rede eléctrica, com accionamento da descarga por infravermelhos, código de pedido 116.162.14.1, série Piave "GEBERIT", de 5 l/min de caudal, com caixa técnica exterior com controlo electrónico, misturador, fonte de alimentação de 230/4,5 V, tubos de ligação flexíveis, válvula antirretorno, filtros tipo cesto, sensor de infravermelhos, arejador, chave para arejador e fixações.
Inclui: Marcação. Colocação da torneira. Montagem de acessórios e complementos. Ligação. Verificação do seu correcto funcionamento.
Critério de medição de projecto: Número de unidades previstas, segundo documentação gráfica de Projecto.
Critério de medição de obra: Medir-se-á o número de unidades realmente colocadas segundo especificações de Projecto.

| Código | Un | Descrição | Rendimento | Preço | Importância |
|---|---|---|---|---|---|
| mt31geb010j | Ud | Torneira electrónica de bancada, anti-vandalismo, para lavatório, de latão cor preto acabamento mate de fácil limpeza, alimentação através da rede eléctrica, com accionamento da descarga por infravermelhos, código de pedido 116.162.14.1, série Piave "GEBERIT", de 5 l/min de caudal, com caixa técnica exterior com controlo electrónico, misturador, fonte de alimentação de 230/4,5 V, tubos de ligação flexíveis, válvula antirretorno, filtros tipo cesto, sensor de infravermelhos, arejador, chave para arejador e fixações. (material) | 1.000 | 721.60 | 721.60 |
| mt37www010 | Ud | Material auxiliar para instalações de abastecimento de água. (material) | 1.000 | 1.40 | 1.40 |
| mo008 | h | Oficial de 1ª canalizador. (mão de obra) | 0.500 | 23.31 | 11.66 |
| % | % | Custos directos complementares | 2 % | 734.66 | 14.69 |
|  |  | Custos directos |  |  | 749.35 |
