# Electrobomba submergível

- Propriedade do ficheiro: CYPE INGENIEROS, S.A.
- Formato: FIEBDC-3/2002
- Moeda: EUR
- Custos indirectos: 3.00 %
- IVA: 23.00 %

## U Infra-estruturas no logradouro

### UA Drenagens complementares

#### UAB Bombas de extracção

**UAB005** Ud Electrobomba submergível.
Conjunto de duas bombas iguais, uma delas de reserva, sendo cada uma delas uma electrobomba submergível, para bombagem de águas limpas ou ligeiramente carregadas, construída em aço inoxidável, com uma potência de 0,25 kW e saída de impulsão roscada de 1 1/4", para uma altura máxima de imersão de 5 m, temperatura máxima do líquido conduzido 35°C segundo EN 60335-2-41 para uso doméstico e 40°C para outras aplicações e tamanho máximo de passagem de sólidos 10 mm, com corpo de impulsão, filtro, impulsor, carcaça, tampa de motor e eixo motor de aço inoxidável AISI 304, fecho mecânico com dupla vedação em câmara de óleo, motor assíncrono de 2 polos, isolamento classe F, para alimentação monofásica a 230 V e 50 Hz de frequência, condensador e protecção termo-amperimétrica de rearme automático incorporados, protecção IP68, com regulador de nível incorporado e cabo eléctrico de ligação de 5 metros com tomada tipo shuko. Inclusive acessórios, uniões e peças especiais para a instalação das electrobombas.
Inclui: Marcação. Colocação das bombas. Colocação e fixação de tubagens e acessórios.
Critério de medição de projecto: Número de unidades previstas, segundo documentação gráfica de Projecto.
Critério de medição de obra: Medir-se-á o número de unidades realmente executadas segundo especificações de Projecto.

| Código | Un | Descrição | Rendimento | Preço | Importância |
|---|---|---|---|---|---|
| mt36bse020f | Ud | Electrobomba submergível, para bombagem de águas limpas ou ligeiramente carregadas, construída em aço inoxidável, com uma potência de 0,25 kW e saída de impulsão roscada de 1 1/4", para uma altura máxima de imersão de 5 m, temperatura máxima do líquido conduzido 35°C segundo EN 60335-2-41 para uso doméstico e 40°C para outras aplicações e tamanho máximo de passagem de sólidos 10 mm, com corpo de impulsão, filtro, impulsor, carcaça, tampa de motor e eixo motor de aço inoxidável AISI 304, fecho mecânico com dupla vedação em câmara de óleo, motor assíncrono de 2 polos, isolamento classe F, para alimentação monofásica a 230 V e 50 Hz de frequência, condensador e protecção termo-amperimétrica de rearme automático incorporados, protecção IP68, com regulador de nível incorporado e cabo eléctrico de ligação de 5 metros com tomada tipo shuko. (material) | 2.000 | 404.49 | 808.98 |
| mt36bom020 | Ud | Acessórios para instalação de bomba submergível portátil, para bombagem de águas, instalada em caixa enterrada e ligação à rede de saneamento. (material) | 2.000 | 22.45 | 44.90 |
| mt36bom060a | Ud | Instalação de bomba submergível portátil, para bombagem de águas, em caixa enterrada e ligação à rede eléctrica. (material) | 2.000 | 15.00 | 30.00 |
| mo008 | h | Oficial de 1ª canalizador. (mão de obra) | 1.600 | 23.31 | 37.30 |
| mo107 | h | Ajudante de canalizador. (mão de obra) | 1.600 | 22.09 | 35.34 |
| mo003 | h | Oficial de 1ª electricista. (mão de obra) | 2.680 | 23.31 | 62.47 |
| % | % | Custos directos complementares | 2 % | 1018.99 | 20.38 |
|  |  | Custos directos |  |  | 1039.37 |
