# Abrigo metálico para veículos, em parque de estacionamento exterior

- Propriedade do ficheiro: CYPE INGENIEROS, S.A.
- Formato: FIEBDC-3/2002
- Moeda: EUR
- Custos indirectos: 3.00 %
- IVA: 23.00 %

## U Infra-estruturas no logradouro

### UC Estacionamentos

#### UCM Coberturas metálicas

**UCM010** m² Abrigo metálico para veículos, em parque de estacionamento exterior.
Abrigo metálico para veículos, em parque de estacionamento exterior, composta de: FUNDAÇÃO: formada por sapatas e vigas de betão armado sobre camada de betão de limpeza, realizadas com betão C25/30 (XC1(P); D12; S3; Cl 0,4) fabricado em central, e betonagem com grua, e aço A400 NR; ESTRUTURA: formada por pilares, vigas e madres de aço EN 10025 S275JR, em perfis laminados a quente, através de uniões soldadas, com aplicação de primário anticorrosivo realizada em oficina; fixada à fundação através de placas de ancoragem de aço EN 10025 S275JR, em perfil plano, com furo central biselado e pernos soldados de aço nervurado A400 NR; COBERTURA: de chapa perfilada de aço galvanizado pré-lacado, de 0,6 mm de espessura, com nervuras de entre 40 e 50 mm de altura de onda, separadas entre 250 e 270 mm, colocada com uma sobreposição da chapa superior de 200 mm e uma sobreposição lateral de um trapézio e fixada mecanicamente a madre estrutural e bordo perimetral realizado com chapa dobrada de aço galvanizado, de 0,8 mm de espessura, 30 cm de desenvolvimento e 4 dobras, com junta de estanquidade. Inclusive acessórios de fixação das chapas e vedante de base neutra monocomponente, para vedação de juntas.
Inclui: Escavação de terras. Formação da camada de betão de limpeza. Colocação da armadura da fundação. Betonagem e compactação do betão. Colocação e nivelamento das placas de ancoragem. Cura do betão. Marcação da disposição de eixos de pilares. Execução da estrutura metálica. Aprumo. Marcação da disposição das chapas. Corte, preparação e colocação das chapas. Fixação mecânica das chapas. Marcação e colocação do remate. Fixação mecânica. Colocação da junta de estanquidade.
Critério de medição de projecto: Superfície medida em verdadeira magnitude, segundo documentação gráfica de Projecto.
Critério de medição de obra: Medir-se-á, em verdadeira magnitude, a superfície realmente executada segundo especificações de Projecto.

| Código | Un | Descrição | Rendimento | Preço | Importância |
|---|---|---|---|---|---|
| mt10hmf020ba | m³ | Betão simples C12/15 (X0(P); D25; S2; Cl 1,0), fabricado em central, segundo NP EN 206. (material) | 0.010 | 69.34 | 0.69 |
| mt10haf020bgngc | m³ | Betão C25/30 (XC1(P); D12; S3; Cl 0,4), fabricado em central, segundo NP EN 206. (material) | 0.100 | 83.08 | 8.31 |
| mt07aco040e | kg | Aço em varões nervurados, A400 NR, fornecido em obra em varões sem elaborar, de vários diâmetros. (material) | 4.140 | 1.31 | 5.42 |
| mt07aco020a | Ud | Separador homologado para fundações. (material) | 0.800 | 0.15 | 0.12 |
| mt07ala011k | kg | Placa de aço laminado EN 10025 S275JR, para aplicações estruturais. Trabalhada e montada em oficina, para colocar com ligações soldadas em obra. (material) | 0.470 | 2.69 | 1.26 |
| mt07ala010deb | kg | Aço laminado EN 10025 S275JR, em perfis laminados a quente, peças simples, para aplicações estruturais, acabamento com primário antioxidante. Trabalhado e montado em oficina, para colocar com ligações soldadas em obra. (material) | 17.500 | 1.92 | 33.60 |
| mt27pfi010 | l | Primário de secagem rápida, formulado com resinas alquídicas modificadas e fosfato de zinco. (material) | 0.167 | 4.80 | 0.80 |
| mt13ccp010a | m² | Chapa perfilada de aço galvanizado pré-lacado, de 0,6 mm de espessura, com nervuras de entre 40 e 50 mm de altura de onda, separadas entre 250 e 270 mm e inércia entre 13 e 21 cm4, segundo NP EN 14782. (material) | 1.050 | 6.15 | 6.46 |
| mt13ccg030g | Ud | Parafuso auto-roscante de 6,5x70 mm de aço inoxidável, com anilha. (material) | 3.000 | 0.44 | 1.32 |
| mt12www030mbk | m | Chapa dobrada de aço galvanizado, de 0,8 mm de espessura, 30 cm de desenvolvimento e 4 dobras, para bordo perimetral. (material) | 0.214 | 5.53 | 1.18 |
| mt13ccg030d | Ud | Parafuso auto-roscante de 6,5x130 mm de aço galvanizado, com anilha. (material) | 1.200 | 0.35 | 0.42 |
| mt21vva011 | l | Vedante de base neutra monocomponente, para vedação de juntas; para aplicar com pistola. (material) | 0.005 | 14.13 | 0.07 |
| mt13ccg040 | m | Junta de estanquidade para chapas perfiladas de aço. (material) | 0.200 | 2.66 | 0.53 |
| mq01ret020b | h | Retroescavadora sobre pneus, de 70 kW. (equipamento) | 0.100 | 40.90 | 4.09 |
| mq08sol010 | h | Equipamento de oxicorte, com acetileno como combustível e oxigénio como comburente. (equipamento) | 0.010 | 8.25 | 0.08 |
| mq08sol020 | h | Equipamentos e elementos auxiliares para soldadura eléctrica. (equipamento) | 0.601 | 3.42 | 2.06 |
| op00ciz010 |  | Tesoura. | 1.000 | 0.00 | 0.00 |
| op00roe010 |  | Roedora. | 1.000 | 0.00 | 0.00 |
| op00cor020 |  | Cortadora manual de metal, de disco. | 1.000 | 0.00 | 0.00 |
| au00auh010 |  | Balde para grua. | 1.000 | 0.00 | 0.00 |
| au00auh040 |  | Vibrador de betão, eléctrico. | 1.000 | 0.00 | 0.00 |
| mo045 | h | Oficial de 1ª estruturista, em trabalhos de betonagem. (mão de obra) | 0.005 | 23.64 | 0.12 |
| mo092 | h | Ajudante de estruturista, em trabalhos de betonagem. (mão de obra) | 0.045 | 23.07 | 1.04 |
| mo043 | h | Oficial de 1ª armador de ferro. (mão de obra) | 0.064 | 23.64 | 1.51 |
| mo090 | h | Ajudante de armador de ferro. (mão de obra) | 0.096 | 23.07 | 2.21 |
| mo047 | h | Oficial de 1ª montador de estruturas metálicas. (mão de obra) | 0.283 | 23.64 | 6.69 |
| mo094 | h | Ajudante de montador de estruturas metálicas. (mão de obra) | 0.283 | 23.07 | 6.53 |
| mo051 | h | Oficial de 1ª montador de painéis metálicos. (mão de obra) | 0.310 | 23.31 | 7.23 |
| mo098 | h | Ajudante de montador de painéis metálicos. (mão de obra) | 0.155 | 22.13 | 3.43 |
| % | % | Custos directos complementares | 4 % | 95.17 | 3.81 |
|  |  | Custos directos |  |  | 98.98 |
