# Pavimento exterior de peças de marmorite. Colocação em camada grossa

- Propriedade do ficheiro: CYPE INGENIEROS, S.A.
- Formato: FIEBDC-3/2002
- Moeda: EUR
- Custos indirectos: 3.00 %
- IVA: 23.00 %

## U Infra-estruturas no logradouro

### UX Pavimentos

#### UXT De marmorite

**UXT010** m² Pavimento exterior de peças de marmorite. Colocação em camada grossa.
Pavimento exterior de peças de marmorite, para utilização em zona de rampa de garagem, de acabamento superficial da face à vista: baixo-relevo sem polir, classe resistente à flexão T, classe resistente segundo a carga de ruptura 4, classe de desgaste por abrasão B, formato nominal 40x40 cm, cor cinzento, segundo EN 13748-2. COLOCAÇÃO: com maceta sobre argamassa de cimento M-5 de 3 cm de espessura. ENCHIMENTO DE JUNTAS: com areia sílica de tamanho 0/2 mm em juntas de 1,5 a 3 mm de espessura.
Critérios considerados na determinação do preço da unidade de obra: O preço não inclui a base de apoio.
Inclui: Implantação de mestras e níveis. Espalhamento da camada de argamassa. Humedecimento das peças a colocar. Colocação individual, com maceta, das peças. Formação de juntas e encontros. Limpeza do pavimento e das juntas. Enchimento das juntas com areia seca, através de escovado. Eliminação do material sobrante da superfície, através de varredela.
Critério de medição de projecto: Superfície medida em projecção horizontal, segundo documentação gráfica de Projecto, descontando as aberturas de superfície maior de 1,5 m². Não se tiveram em conta os desperdícios como factor de influência para incrementar a medição, uma vez que na composição foi considerada uma percentagem de rupturas geral.
Critério de medição de obra: Medir-se-á, em projecção horizontal, a superfície realmente executada segundo especificações de Projecto, descontando as aberturas de superfície maior de 1,5 m².

| Código | Un | Descrição | Rendimento | Preço | Importância |
|---|---|---|---|---|---|
| mt09mor010c | m³ | Argamassa de cimento CEM II/B-L 32,5 N tipo M-5, confeccionada em obra com 230 kg/m³ de cimento e uma proporção em volume 1/6. (material) | 0.030 | 115.30 | 3.46 |
| mt08cem011a | kg | Cimento Portland CEM II/B-L 32,5 R, cor cinzento, em sacos, segundo NP EN 197-1. (material) | 1.000 | 0.10 | 0.10 |
| mt18btx010gcsa | m² | Peças de marmorite para exterior, acabamento superficial da face à vista: baixo-relevo sem polir, classe resistente à flexão T, classe resistente segundo a carga de ruptura 4, classe de desgaste por abrasão B, formato nominal 40x40 cm, cor cinzento, segundo EN 13748-2, com resistência ao deslizamento/resvalamento (índice USRV) > 45. (material) | 1.050 | 9.61 | 10.09 |
| mt01arp020a | kg | Areia natural, fina e seca, de 2 mm de tamanho máximo, isenta de sais prejudiciais, fornecida em sacos. (material) | 1.000 | 0.35 | 0.35 |
| op00sie030 |  | Serra de disco de diamante, para mesa de trabalho, de corte húmido. | 1.000 | 0.00 | 0.00 |
| mo087 | h | Ajudante de construção de obra civil. (mão de obra) | 0.250 | 22.13 | 5.53 |
| mo023 | h | Oficial de 1ª ladrilhador. (mão de obra) | 0.370 | 22.68 | 8.39 |
| mo061 | h | Ajudante de ladrilhador. (mão de obra) | 0.470 | 22.13 | 10.40 |
| % | % | Custos directos complementares | 2 % | 38.32 | 0.77 |
|  |  | Custos directos |  |  | 39.09 |
