# Ensaio de tijolos face à vista

- Propriedade do ficheiro: CYPE INGENIEROS, S.A.
- Formato: FIEBDC-3/2002
- Moeda: EUR
- Custos indirectos: 3.00 %
- IVA: 23.00 %

## X Controlo de qualidade e ensaios

### XL Materiais cerâmicos

#### XLL Tijolos

**XLL020** Ud Ensaio de tijolos face à vista.
Ensaios a realizar em laboratório acreditado na área técnica correspondente, sobre uma amostra de tijolo cerâmico face à vista, recolhida em obra, para a determinação das seguintes características: tolerância dimensional, forma e aspecto segundo NP EN 772-16, resistência ao gelo/degelo segundo EN 772-22, inclusões calcárias. Incluindo deslocamento à obra e relatório de resultados.
Inclui: Deslocamento à obra. Recolha de amostras. Realização dos ensaios. Redacção de relatório dos resultados dos ensaios realizados.
Critério de medição de projecto: Ensaio a realizar, segundo documentação do Plano de controlo de qualidade.

| Código | Un | Descrição | Rendimento | Preço | Importância |
|---|---|---|---|---|---|
| mt49des010 | Ud | Repercussão por deslocamento à obra para a recolha de amostras. (material) | 1.000 | 0.74 | 0.74 |
| mt49lch020 | Ud | Recolha em obra de amostras de tijolos cerâmicos, cujo peso não exceda 50 kg. (material) | 1.000 | 30.71 | 30.71 |
| mt49lch090 | Ud | Ensaio para determinar a tolerância dimensional, forma e aspecto de uma amostra de tijolos cerâmicos, segundo NP EN 772-16. (material) | 1.000 | 99.46 | 99.46 |
| mt49lch040 | Ud | Ensaio para determinar a resistência ao gelo de uma amostra de tijolos cerâmicos face à vista, segundo EN 772-22. (material) | 1.000 | 260.21 | 260.21 |
| mt49lch110 | Ud | Ensaio para determinar as inclusões calcárias de uma amostra de tijolos cerâmicos face à vista. (material) | 1.000 | 98.52 | 98.52 |
| mt49lch030 | Ud | Relatório de resultados dos ensaios realizados sobre uma amostra de tijolos cerâmicos. (material) | 1.000 | 96.06 | 96.06 |
| % | % | Custos directos complementares | 2 % | 585.70 | 11.71 |
|  |  | Custos directos |  |  | 597.41 |
