# Protectores auriculares

- Propriedade do ficheiro: CYPE INGENIEROS, S.A.
- Formato: FIEBDC-3/2002
- Moeda: EUR
- Custos indirectos: 3.00 %
- IVA: 23.00 %

## Y Segurança e saúde

### YI Equipamentos de protecção individual

#### YIO Para os ouvidos

**YIO010** Ud Protectores auriculares.
Protectores auriculares, acoplados a capacetes de protecção, composto por uma armação desenhada para produzir pressão sobre a cabeça através de um elemento acoplado a um capacete de protecção e ajuste com almofadado central, com atenuação acústica de 28 dB, amortizável em 10 utilizações.
Critério de medição de projecto: Número de unidades previstas, segundo Plano de Segurança e Saúde.
Critério de medição de obra: Será medido o número de unidades realmente fornecidas segundo especificações do Plano de Segurança e Saúde.

| Código | Un | Descrição | Rendimento | Preço | Importância |
|---|---|---|---|---|---|
| mt50epo010Ej | Ud | Protectores auriculares, acoplados a capacetes de protecção, com atenuação acústica de 28 dB, EPI de categoria II, segundo EN 352-3 e NP EN 458, cumprindo todos os requisitos de segurança segundo a Portaria n.º 1131/93. (material) | 0.100 | 38.62 | 3.86 |
| % | % | Custos directos complementares | 2 % | 3.86 | 0.08 |
|  |  | Custos directos |  |  | 3.94 |
