# Relatório de prospecção arqueológica superficial

- Propriedade do ficheiro: CYPE Ingenieros S.A.
- Formato: FIEBDC-3/2016
- Programa: Generador de precios de la construcción. CYPE Ingenieros, S.A.
- Data: 23/05/2024
- Moeda: EUR
- Custos indirectos: 3 %
- IVA: 23 %

## 0 Trabalhos prévios

### 0G Trabalhos arqueológicos

#### 0GD Documentação da intervenção arqueológica

**0GD010** Ud Relatório de prospecção arqueológica superficial.
Relatório exaustivo de prospecção arqueológica superficial do terreno, de carácter intensivo e sistemático. Inclusive memória descritiva dos trabalhos realizados (4 cópias), inventário dos materiais recuperados, documentação fotográfica e planimétrica, e peritagem, segundo as normas do organismo correspondente, promotor da intervenção.
Inclui: Deslocamento à obra. Inspecção visual e recolha de dados. Redacção do relatório técnico.
Critério de medição de projecto: Número de unidades previstas, segundo documentação gráfica de Projecto.
Critério de medição de obra: Medir-se-á o número de unidades realmente executadas segundo especificações de Projecto.

| Código | Un | Descrição | Rendimento | Preço | Importância |
|---|---|---|---|---|---|
| mt51arq010 | Ud | Material fungível para trabalhos de arqueologia. (material) | 0.198 | 960 | 190.080 |
| mo000 | h | arqueólogo. (mão de obra) | 20.5 | 28.23 | 578.715 |
| mo057 | h | Ajudante de arqueólogo. (mão de obra) | 20.5 | 26.24 | 537.920 |
| % | % | Custos directos complementares | 2 % | 1306.715 | 26.134 |
|  |  | Custos directos |  |  | 1332.849 |
