# Deslocamento dentro do mesmo edifício de mobiliário e equipamento de posto de trabalho

- Propriedade do ficheiro: CYPE Ingenieros S.A.
- Formato: FIEBDC-3/2016
- Programa: Generador de precios de la construcción. CYPE Ingenieros, S.A.
- Data: 15/06/2024
- Moeda: EUR
- Custos indirectos: 3 %
- IVA: 23 %

## 0 Trabalhos prévios

### 0M Equipamento

#### 0MT Deslocamento e transporte

**0MT012** Ud Deslocamento dentro do mesmo edifício de mobiliário e equipamento de posto de trabalho.
Desmontagem, deslocamento dentro do mesmo edifício e armazenamento de mobiliário e equipamento de posto de trabalho formado por mesa com gavetas incorporadas e independentes, cadeiras, armário, computador, documentação, acessórios. Incluindo embalagem, limpeza, remoção e carga de resíduos com os meios adequados.
Inclui: Trabalhos de preparação. Desmontagem do equipamento e embalagem posterior. Carga, transporte e descarga no novo local. Limpeza e remoção de restos. Carga de restos para contentor.
Critério de medição de projecto: Número de unidades previstas, segundo documentação gráfica de Projecto.
Critério de medição de obra: Medir-se-á o número de unidades realmente executadas segundo especificações de Projecto.

| Código | Un | Descrição | Rendimento | Preço | Importância |
|---|---|---|---|---|---|
| mo113 | h | Operário não qualificado construção. (mão de obra) | 1.021 | 21.45 | 21.900 |
| % | % | Custos directos complementares | 2 % | 21.900 | 0.438 |
|  |  | Custos directos |  |  | 22.338 |
