# Colector enterrado, sistema Akasison "JIMTEN"

- Propriedade do ficheiro: CYPE Ingenieros S.A.
- Formato: FIEBDC-3/2016
- Programa: Generador de precios de la construcción. CYPE Ingenieros, S.A.
- Data: 23/05/2024
- Moeda: EUR
- Custos indirectos: 3 %
- IVA: 23 %

## A Acondicionamento do terreno

### AS Redes de drenagem horizontais

#### ASC Colectores

**ASC015** m Colector enterrado, sistema Akasison "JIMTEN".
Colector enterrado formado por tubagem temperada através de tratamento térmico adicional, de polietileno de alta densidade (PEAD/HDPE), de 125 mm de diâmetro exterior e 4,9 mm de espessura, sistema Akasison "JIMTEN", com manguitos electrossoldáveis e curvas a 45° para ligação com o tubo de queda, colocado sobre leito de areia de 10 cm de espessura, devidamente compactada e nivelada com apiloador (saltitão) de condução manual, enchimento lateral compactado até metade do diâmetro do tubo e posterior enchimento com a mesma areia até 30 cm por cima da geratriz superior do tubo.
Critérios considerados na determinação do preço da unidade de obra: O preço não inclui a escavação nem o enchimento principal.
Inclui: Marcação e traçado do colector em planta e pendentes. Disposição de tubos e peças especiais. Descarga da areia no fundo da vala. Descida e colocação dos tubos no fundo da vala. Montagem, ligação e verificação do seu correcto funcionamento. Execução do enchimento envolvente. Realização de ensaios.
Critério de medição de projecto: Comprimento medido em projecção horizontal, segundo documentação gráfica de Projecto.
Critério de medição de obra: Medir-se-á, em projecção horizontal, o comprimento realmente executado segundo especificações de Projecto.

| Código | Un | Descrição | Rendimento | Preço | Importância |
|---|---|---|---|---|---|
| mt01ara010a | m³ | Areia com granulometria de 0 a 5 mm de diâmetro, limpa. (material) | 0.313 | 14.3 | 4.476 |
| mt11aka150h | Ud | Curva 45° de polietileno de alta densidade (PEAD/HDPE), de 125 mm de diâmetro exterior e 4,8 mm de espessura, sistema Akasison "JIMTEN". (material) | 0.4 | 6.99 | 2.796 |
| mt11aka040id | m | Tubagem temperada através de tratamento térmico adicional, de polietileno de alta densidade (PEAD/HDPE), de 125 mm de diâmetro exterior e 4,9 mm de espessura, sistema Akasison "JIMTEN", em tramos de 5 m de comprimento. (material) | 1.05 | 18 | 18.900 |
| mt11aka100h | Ud | Manguito electrossoldável de polietileno de alta densidade (PEAD/HDPE), de 125 mm de diâmetro interior, sistema Akasison "JIMTEN". (material) | 0.4 | 15.9 | 6.360 |
| mq04dua020b | h | Dumper de descarga frontal de 2 t de carga útil. (equipamento) | 0.029 | 10.38 | 0.301 |
| mq02rop020 | h | Apiloador (Saltitão) de condução manual, de 80 kg, com placa de 30x30 cm. (equipamento) | 0.22 | 3.92 | 0.862 |
| mq02cia020j | h | Camião cisterna, de 8 m³ de capacidade. (equipamento) | 0.003 | 118.9 | 0.357 |
| mo020 | h | Oficial de 1ª construção. (mão de obra) | 0.063 | 22.68 | 1.429 |
| mo113 | h | Operário não qualificado construção. (mão de obra) | 0.176 | 21.45 | 3.775 |
| mo008 | h | Oficial de 1ª canalizador. (mão de obra) | 0.109 | 23.31 | 2.541 |
| mo107 | h | Ajudante de canalizador. (mão de obra) | 0.055 | 22.09 | 1.215 |
| % | % | Custos directos complementares | 2 % | 43.012 | 0.860 |
|  |  | Custos directos |  |  | 43.872 |

Resíduos:
- colocação: mt01ara010a Areia com granulometria de 0 a 5 mm de diâmetro, limpa; factor de resíduo 0.003
- colocação: mt11aka150h; factor de resíduo 0.0274743
- colocação: mt11aka040id; factor de resíduo 0.025775
- colocação: mt11aka100h; factor de resíduo 0.0262518

## Recursos

**mt01ara010a** m³ Areia com granulometria de 0 a 5 mm de diâmetro, limpa
Dados técnicos: Custo energético 146.250 MJ; Emissão de CO2 7.800 kg; Código LER 01 04 09; Massa do elemento 1950 kg; Volume 1.21875 m3

**mt11aka150h** Ud Curva 45° de polietileno de alta densidade (PEAD/HDPE)
Dados técnicos: Custo energético 56.597 MJ; Emissão de CO2 2.839 kg; Código LER 17 02 03; Massa do elemento 0.584 kg; Volume 0.000973 m3
Resíduos:
- embalagem: re150101 Embalagens de papel e cartão. (componente de resíduo); rendimento 0.035 kg; Código LER 15 01 01; Massa do elemento 1 kg; Volume 0.001333 m3

**mt11aka040id** m Tubagem temperada através de tratamento térmico adicional
Dados técnicos: Custo energético 182.134 MJ; Emissão de CO2 9.043 kg; Código LER 17 02 03; Massa do elemento 1.88 kg; Volume 0.003133 m3

**mt11aka100h** Ud Manguito electrossoldável de polietileno de alta densidade (PEAD/HDPE)
Dados técnicos: Custo energético 8.223 MJ; Emissão de CO2 0.438 kg; Código LER 17 02 03; Massa do elemento 0.08468 kg; Volume 0.000141 m3
Resíduos:
- embalagem: re150101 Embalagens de papel e cartão; rendimento 0.036 kg
