# Colector enterrado, sistema Akasison "JIMTEN"

- Propriedade do ficheiro: CYPE Ingenieros S.A.
- Formato: FIEBDC-3/2016
- Programa: Generador de precios de la construcción. CYPE Ingenieros, S.A.
- Data: 22/07/2024
- Moeda: EUR
- Custos indirectos: 3 %
- IVA: 23 %

## A Acondicionamento do terreno

### AS Redes de drenagem horizontais

#### ASC Colectores

**ASC015** m Colector enterrado, sistema Akasison "JIMTEN".
Colector enterrado formado por tubagem temperada através de tratamento térmico adicional, de polietileno de alta densidade (PEAD/HDPE), de 250 mm de diâmetro exterior e 9,6 mm de espessura, sistema Akasison "JIMTEN", com manguitos electrossoldáveis e curvas a 45° para ligação com o tubo de queda, colocado sobre leito de areia de 10 cm de espessura, devidamente compactada e nivelada com apiloador (saltitão) de condução manual, enchimento lateral compactado até metade do diâmetro do tubo e posterior enchimento com a mesma areia até 30 cm por cima da geratriz superior do tubo.
Critérios considerados na determinação do preço da unidade de obra: O preço não inclui a escavação nem o enchimento principal.
Inclui: Marcação e traçado do colector em planta e pendentes. Disposição de tubos e peças especiais. Descarga da areia no fundo da vala. Descida e colocação dos tubos no fundo da vala. Montagem, ligação e verificação do seu correcto funcionamento. Execução do enchimento envolvente. Realização de ensaios.
Critério de medição de projecto: Comprimento medido em projecção horizontal, segundo documentação gráfica de Projecto.
Critério de medição de obra: Medir-se-á, em projecção horizontal, o comprimento realmente executado segundo especificações de Projecto.

| Código | Un | Descrição | Rendimento | Preço | Importância |
|---|---|---|---|---|---|
| mt01ara010a | m³ | Areia com granulometria de 0 a 5 mm de diâmetro, limpa. (material) | 0.435 | 14.3 | 6.221 |
| mt11aka150k | Ud | Curva 45° de polietileno de alta densidade (PEAD/HDPE), de 250 mm de diâmetro exterior e 7,7 mm de espessura, sistema Akasison "JIMTEN". (material) | 0.4 | 106 | 42.400 |
| mt11aka040lg | m | Tubagem temperada através de tratamento térmico adicional, de polietileno de alta densidade (PEAD/HDPE), de 250 mm de diâmetro exterior e 9,6 mm de espessura, sistema Akasison "JIMTEN", em tramos de 5 m de comprimento. (material) | 1.05 | 63 | 66.150 |
| mt11aka100k | Ud | Manguito electrossoldável de polietileno de alta densidade (PEAD/HDPE), de 250 mm de diâmetro interior, sistema Akasison "JIMTEN". (material) | 0.2 | 142.2 | 28.440 |
| mq04dua020b | h | Dumper de descarga frontal de 2 t de carga útil. (equipamento) | 0.042 | 10.38 | 0.436 |
| mq02rop020 | h | Apiloador (Saltitão) de condução manual, de 80 kg, com placa de 30x30 cm. (equipamento) | 0.316 | 3.92 | 1.239 |
| mq02cia020j | h | Camião cisterna, de 8 m³ de capacidade. (equipamento) | 0.004 | 118.9 | 0.476 |
| mo020 | h | Oficial de 1ª construção. (mão de obra) | 0.125 | 22.68 | 2.835 |
| mo113 | h | Operário não qualificado construção. (mão de obra) | 0.253 | 21.45 | 5.427 |
| mo008 | h | Oficial de 1ª canalizador. (mão de obra) | 0.219 | 23.31 | 5.105 |
| mo107 | h | Ajudante de canalizador. (mão de obra) | 0.109 | 22.09 | 2.408 |
| % | % | Custos directos complementares | 2 % | 161.137 | 3.223 |
|  |  | Custos directos |  |  | 164.360 |

Resíduos:
- colocação: mt01ara010a Areia com granulometria de 0 a 5 mm de diâmetro, limpa; factor de resíduo 0.003
- colocação: mt11aka150k; factor de resíduo 0.0165
- colocação: mt11aka040lg; factor de resíduo 0.0189663
- colocação: mt11aka100k; factor de resíduo 0.0165

## Recursos

**mt01ara010a** m³ Areia com granulometria de 0 a 5 mm de diâmetro, limpa
Dados técnicos: Custo energético 146.250 MJ; Emissão de CO2 7.800 kg; Código LER 01 04 09; Massa do elemento 1950 kg; Volume 1.21875 m3

**mt11aka150k** Ud Curva 45° de polietileno de alta densidade (PEAD/HDPE)
Dados técnicos: Custo energético 179.832 MJ; Emissão de CO2 8.963 kg; Código LER 17 02 03; Massa do elemento 1.856 kg; Volume 0.003093 m3
Resíduos:
- embalagem: re150101 Embalagens de papel e cartão. (componente de resíduo); rendimento 0.042 kg; Código LER 15 01 01; Massa do elemento 1 kg; Volume 0.001333 m3

**mt11aka040lg** m Tubagem temperada através de tratamento térmico adicional
Dados técnicos: Custo energético 707.224 MJ; Emissão de CO2 35.113 kg; Código LER 17 02 03; Massa do elemento 7.3 kg; Volume 0.012167 m3

**mt11aka100k** Ud Manguito electrossoldável de polietileno de alta densidade (PEAD/HDPE)
Dados técnicos: Custo energético 78.689 MJ; Emissão de CO2 3.941 kg; Código LER 17 02 03; Massa do elemento 0.812 kg; Volume 0.001353 m3
Resíduos:
- embalagem: re150101 Embalagens de papel e cartão; rendimento 0.042 kg
