# Betão para armar em pilaretes de fundação

- Propriedade do ficheiro: CYPE Ingenieros S.A.
- Formato: FIEBDC-3/2016
- Programa: Generador de precios de la construcción. CYPE Ingenieros, S.A.
- Data: 15/06/2024
- Moeda: EUR
- Custos indirectos: 3 %
- IVA: 23 %

## C Fundações

### CH Betões, aços e cofragens

#### CHH Betões

**CHH050** m³ Betão para armar em pilaretes de fundação.
Betão para armar em pilaretes de fundação, C25/30 (XC1(P); D12; S3; Cl 0,4), fabricado em central, e betonagem desde camião.
Inclui: Betonagem e compactação do betão. Cura do betão.
Critério de medição de projecto: Volume teórico, segundo documentação gráfica de Projecto.
Critério de medição de obra: Medir-se-á o volume teórico executado segundo especificações de Projecto, sem incluir os incrementos por excessos de escavação não autorizados.

| Código | Un | Descrição | Rendimento | Preço | Importância |
|---|---|---|---|---|---|
| mt10haf020bgngc | m³ | Betão C25/30 (XC1(P); D12; S3; Cl 0,4), fabricado em central, segundo NP EN 206. (material) | 1.05 | 83.08 | 87.234 |
| mo045 | h | Oficial de 1ª estruturista, em trabalhos de betonagem. (mão de obra) | 0.083 | 23.64 | 1.962 |
| mo092 | h | Ajudante de estruturista, em trabalhos de betonagem. (mão de obra) | 0.333 | 23.07 | 7.682 |
| % | % | Custos directos complementares | 2 % | 96.878 | 1.938 |
|  |  | Custos directos |  |  | 98.816 |

Resíduos:
- colocação: mt10haf020bgngc Betão C25/30 (XC1(P); D12; S3; Cl 0,4), fabricado em central, segundo NP EN 206; factor de resíduo 0.00145726

## Recursos

**mt10haf020bgngc** m³ Betão C25/30 (XC1(P); D12; S3; Cl 0,4), fabricado em central, segundo NP EN 206
Dados técnicos: Custo energético 1840.000 MJ; Emissão de CO2 230.000 kg; Código LER 17 01 01; Massa do elemento 2300 kg; Volume 1.533333 m3
