# Degrau de chapa estampada

- Propriedade do ficheiro: CYPE Ingenieros S.A.
- Formato: FIEBDC-3/2016
- Programa: Generador de precios de la construcción. CYPE Ingenieros, S.A.
- Data: 24/05/2024
- Moeda: EUR
- Custos indirectos: 3 %
- IVA: 23 %

## E Estruturas

### EA Metálicas

#### EAE Escadas, passadiços e plataformas de trabalho

**EAE120** m Degrau de chapa estampada.
Degrau de chapa xadrez, tipo R, segundo NP EN 10363, de aço galvanizado EN 10025 S235JR, de 3 mm de espessura nominal e de 5 mm de espessura total, massa nominal 28 kg/m², desenvolvimento 370 mm e 2 dobras, com ligações soldadas em obra.
Critérios considerados na determinação do preço da unidade de obra: O preço inclui as soldaduras.
Inclui: Marcação. Colocação e fixação dos degraus. Limpeza final.
Critério de medição de projecto: Comprimento medido segundo documentação gráfica de Projecto.
Critério de medição de obra: Medir-se-á o comprimento realmente executado segundo especificações de Projecto.

| Código | Un | Descrição | Rendimento | Preço | Importância |
|---|---|---|---|---|---|
| mt07res010iap | m | Degrau de chapa xadrez, tipo R, segundo NP EN 10363, de aço galvanizado EN 10025 S235JR, de 3 mm de espessura nominal e de 5 mm de espessura total, massa nominal 28 kg/m², desenvolvimento 370 mm e 2 dobras. (material) | 1 | 35.62 | 35.620 |
| mq08sol020 | h | Equipamentos e elementos auxiliares para soldadura eléctrica. (equipamento) | 0.174 | 3.42 | 0.595 |
| mo047 | h | Oficial de 1ª montador de estruturas metálicas. (mão de obra) | 0.185 | 23.64 | 4.373 |
| mo094 | h | Ajudante de montador de estruturas metálicas. (mão de obra) | 0.185 | 23.07 | 4.268 |
| % | % | Custos directos complementares | 2 % | 44.856 | 0.897 |
|  |  | Custos directos |  |  | 45.753 |

Resíduos:
- colocação: mt07res010iap; factor de resíduo 0.0053

## Recursos

**mt07res010iap** m Degrau de chapa xadrez
Dados técnicos: Custo energético 251.524 MJ; Emissão de CO2 25.613 kg; Código LER 17 04 05; Massa do elemento 9.99 kg; Volume 0.004757 m3
Resíduos:
- embalagem: re170203 Plástico. (componente de resíduo); rendimento 0.008 kg; Código LER 17 02 03; Massa do elemento 1 kg; Volume 0.001667 m3
