# Reforço de viga alta de betão armado, através de enchimento com betão armado

- Propriedade do ficheiro: CYPE Ingenieros S.A.
- Formato: FIEBDC-3/2016
- Programa: Generador de precios de la construcción. CYPE Ingenieros, S.A.
- Data: 15/06/2024
- Moeda: EUR
- Custos indirectos: 3 %
- IVA: 23 %

## E Estruturas

### EH Betão armado

#### EHH Reforços com betão

**EHH030** m Reforço de viga alta de betão armado, através de enchimento com betão armado.
Reforço de viga de betão armado de 20 cm de alma, através de enchimento de betão armado de 10 cm na face inferior, realizada com betão C25/30 (XC1(P); D12; S4; Cl 0,4) fabricado em central, e betonagem com grua, e aço A400 NR, com uma quantidade de 40 kg/m³; prévia aplicação de uma camada contínua de adesivo tixotrópico de dois componentes à base de resina epóxi, sobre a superfície do betão endurecido.
Critérios considerados na determinação do preço da unidade de obra: O preço inclui o montagem e desmontagem do sistema de cofragem e a elaboração e o montagem da armadura no local definitivo da sua colocação em obra.
Inclui: Picagem e saneamento da face inferior da viga. Ligação directa entre armaduras original e de reforço. Limpeza da superfície de betão. Aplicação da cola. Montagem do sistema de cofragem. Betonagem. Desmontagem do sistema de cofragem. Limpeza dos restos.
Critério de medição de projecto: Comprimento medido entre eixos, segundo documentação gráfica de Projecto.
Critério de medição de obra: Medir-se-á, a eixos, o comprimento realmente executado segundo especificações de Projecto.

| Código | Un | Descrição | Rendimento | Preço | Importância |
|---|---|---|---|---|---|
| mt09reh120a | kg | Adesivo tixotrópico de dois componentes à base de resina epóxi, para a correcta ligação entre o betão fresco e o betão endurecido ou para melhorar a aderência do betão endurecido e o aço, segundo NP EN 1504-7. (material) | 0.66 | 11.62 | 7.669 |
| mt10haf020bgnge | m³ | Betão C25/30 (XC1(P); D12; S4; Cl 0,4), fabricado em central, segundo NP EN 206. (material) | 0.042 | 87.38 | 3.670 |
| mt07aco040e | kg | Aço em varões nervurados, A400 NR, fornecido em obra em varões sem elaborar, de vários diâmetros. (material) | 1.632 | 1.31 | 2.138 |
| mt08var050 | kg | Arame galvanizado para atar, de 1,30 mm de diâmetro. (material) | 0.018 | 1.5 | 0.027 |
| mt08eva010a | m² | Sistema de cofragem recuperável para a execução de vigas de betão para revestir, composto de: escoras metálicas telescópicas, travessas metálicas e superfície cofrante de madeira tratada reforçada com varões e perfis, até 3 m de altura livre de piso. (material) | 0.4 | 29.5 | 11.800 |
| mo043 | h | Oficial de 1ª armador de ferro. (mão de obra) | 0.023 | 23.64 | 0.544 |
| mo090 | h | Ajudante de armador de ferro. (mão de obra) | 0.025 | 23.07 | 0.577 |
| mo045 | h | Oficial de 1ª estruturista, em trabalhos de betonagem. (mão de obra) | 0.73 | 23.64 | 17.257 |
| mo092 | h | Ajudante de estruturista, em trabalhos de betonagem. (mão de obra) | 0.354 | 23.07 | 8.167 |
| % | % | Custos directos complementares | 2 % | 51.849 | 1.037 |
|  |  | Custos directos |  |  | 52.886 |

Resíduos:
- colocação: mt09reh120a; factor de resíduo 0.03
- colocação: mt10haf020bgnge Betão C25/30 (XC1(P); D12; S4; Cl 0,4), fabricado em central, segundo NP EN 206; factor de resíduo 0.00141949
- colocação: mt07aco040e Aço em varões nervurados, A400 NR, fornecido em obra em varões sem elaborar, de vários diâmetros; factor de resíduo 0.0075
- colocação: mt08var050 Arame galvanizado para atar, de 1,30 mm de diâmetro; factor de resíduo 0.0038
- colocação: mt08eva010a; factor de resíduo 1

## Recursos

**mt09reh120a** kg Adesivo tixotrópico de dois componentes à base de resina epóxi
Dados técnicos: Custo energético 86.761 MJ; Emissão de CO2 3.294 kg; Código LER 17 09 04; Massa do elemento 1 kg; Volume 0.000667 m3
Resíduos:
- embalagem: re170203 Plástico. (componente de resíduo); rendimento 0.003 kg; Código LER 17 02 03; Massa do elemento 1 kg; Volume 0.001667 m3

**mt10haf020bgnge** m³ Betão C25/30 (XC1(P); D12; S4; Cl 0,4), fabricado em central, segundo NP EN 206
Dados técnicos: Custo energético 1840.000 MJ; Emissão de CO2 230.000 kg; Código LER 17 01 01; Massa do elemento 2300 kg; Volume 1.533333 m3

**mt07aco040e** kg Aço em varões nervurados, A400 NR, fornecido em obra em varões sem elaborar, de vários diâmetros
Dados técnicos: Custo energético 9.830 MJ; Emissão de CO2 0.510 kg; Código LER 17 04 05; Massa do elemento 1 kg; Volume 0.000476 m3

**mt08var050** kg Arame galvanizado para atar, de 1,30 mm de diâmetro
Dados técnicos: Custo energético 25.100 MJ; Emissão de CO2 2.560 kg; Código LER 17 04 05; Massa do elemento 1 kg; Volume 0.000476 m3

**mt08eva010a** m² Sistema de cofragem recuperável para a execução de vigas de betão para revestir
Dados técnicos: Custo energético 186.399 MJ; Emissão de CO2 -2.455 kg; Código LER 17 02 01; Massa do elemento 1.5125 kg; Volume 0.001375 m3
