# Sistema de cofragem descartável para pilar rectangular ou quadrado

- Propriedade do ficheiro: CYPE Ingenieros S.A.
- Formato: FIEBDC-3/2016
- Programa: Generador de precios de la construcción. CYPE Ingenieros, S.A.
- Data: 15/06/2024
- Moeda: EUR
- Custos indirectos: 3 %
- IVA: 23 %

## E Estruturas

### EH Betão armado

#### EHS Pilares

**EHS014** Ud Sistema de cofragem descartável para pilar rectangular ou quadrado.
Montagem e desmontagem de sistema de cofragem descartável Reltec Cuadrado "VALERO", para formação de pilar rectangular ou quadrado de betão armado, de 60x40 cm, com acabamento à vista com textura lisa, em piso de até 3 m de altura livre, formado por: superfície cofrante de moldes cilíndricos de poliestireno expandido (EPS), revestidos interiormente com uma lâmina plastificada e reforçados exteriormente com fibra de vidro, de uma única utilização e estrutura suporte vertical de escoras metálicas, amortizáveis em 150 utilizações.
Inclui: Marcação. Montagem do sistema de cofragem. Desmontagem do sistema de cofragem.
Critério de medição de projecto: Número de unidades previstas, segundo documentação gráfica de Projecto.
Critério de medição de obra: Medir-se-á o número de unidades realmente executadas segundo especificações de Projecto.

| Código | Un | Descrição | Rendimento | Preço | Importância |
|---|---|---|---|---|---|
| mt08val010fY1 | m | Molde cilíndrico descartável Reltec Cuadrado "VALERO", de 770 mm de diâmetro exterior, de poliestireno expandido (EPS), revestido interiormente com uma lâmina plastificada e reforçado exteriormente com fibra de vidro, para pilares de betão armado de secção rectangular ou quadrada, de até 3 m de altura e 60x40 cm de secção média, para acabamento aparente do betão. (material) | 3 | 139.47 | 418.410 |
| mt50spa081a | Ud | Escora metálica telescópica, até 3 m de altura. (material) | 0.033 | 19.25 | 0.635 |
| mo044 | h | Oficial de 1ª cofrador. (mão de obra) | 1.22 | 23.64 | 28.841 |
| mo091 | h | Ajudante de cofrador. (mão de obra) | 1.22 | 23.07 | 28.145 |
| % | % | Custos directos complementares | 2 % | 476.031 | 9.521 |
|  |  | Custos directos |  |  | 485.552 |

Resíduos:
- colocação: mt08val010fY1; factor de resíduo 1
- colocação: mt50spa081a Escora metálica telescópica, até 3 m de altura; factor de resíduo 1

## Recursos

**mt08val010fY1** m Molde cilíndrico descartável Reltec Cuadrado "VALERO"
Dados técnicos: Custo energético 1033.098 MJ; Emissão de CO2 41.218 kg; Código LER 17 02 03; Massa do elemento 11.67 kg; Volume 0.01945 m3

**mt50spa081a** Ud Escora metálica telescópica, até 3 m de altura
Dados técnicos: Custo energético 97.317 MJ; Emissão de CO2 5.049 kg; Código LER 17 04 05; Massa do elemento 9.9 kg; Volume 0.004714 m3
