# Reparação de remate de laje de betão armado, através de enchimento com betão armado

- Propriedade do ficheiro: CYPE Ingenieros S.A.
- Formato: FIEBDC-3/2016
- Programa: Generador de precios de la construcción. CYPE Ingenieros, S.A.
- Data: 15/06/2024
- Moeda: EUR
- Custos indirectos: 3 %
- IVA: 23 %

## E Estruturas

### EH Betão armado

#### EHY Reparações

**EHY091** m Reparação de remate de laje de betão armado, através de enchimento com betão armado.
Reparação de remate de laje de betão armado, de altura 30 cm, através de picagem do betão deteriorado com martelo eléctrico, eliminando o betão em mau estado até alcançar as armaduras; saneamento das armaduras que ficaram a descoberto com projecção a seco de jacto de partículas de material abrasivo (silicato de alumínio), eliminando a sujidade superficial, a ferrugem e toda substância que possa diminuir a aderência entre as armaduras e o material de reparação a aplicar, até alcançar um grau de preparação Sa 2 ½ segundo EN ISO 8501-1; aplicação manual de argamassa monocomponente à base de cimento, inibidores de corrosão e polímeros em pó, para a protecção e passivação de armaduras de aço, e como ponte de aderência entre argamassa de reparação e betão existente, garantindo a aderência entre ambos, com 1,5 kg/m² de consumo médio; enchimento da laje com betão armado, realizada com betão C25/30 (XC1(P); D12; S3; Cl 0,4) fabricado em central, e betonagem com meios manuais e aço A400 NR, com uma quantidade de 5 kg/m, com ancoragem química estrutural, através de perfuração de 10 mm de diâmetro e 85 mm de profundidade, enchimento do orifício com injecção de resina epóxi, livre de estireno, aplicada com boca de dosagem e mistura automática, e posterior inserção de varão roscado com porca e anilha de aço galvanizado qualidade 5.8, segundo EN ISO 898-1, de 8 mm de diâmetro e 110 mm de comprimento.
Critérios considerados na determinação do preço da unidade de obra: O preço inclui o montagem e desmontagem do sistema de cofragem e o deslocamento, montagem e desmontagem em obra do equipamento de projecção.
Inclui: Marcação da zona a sanear. Picagem da superfície com martelo eléctrico. Limpeza da superfície suporte. Aplicação do dissolvente de gorduras. Montagem e preparação do equipamento de projecção. Aplicação mecânica do jacto abrasivo. Desmontagem do equipamento de projecção. Preparação da mistura de primário. Aplicação do primário. Implantação da ancoragem. Realização do furo. Limpeza da superfície. Aplicação da resina. Colocação da armadura. Montagem do sistema de cofragem. Betonagem e compactação do betão. Cura do betão. Desmontagem do sistema de cofragem. Remoção e acumulação dos restos gerados. Carga manual do entulho gerado para camião ou contentor.
Critério de medição de projecto: Comprimento medido segundo documentação gráfica de Projecto.
Critério de medição de obra: Medir-se-á o comprimento realmente executado segundo especificações de Projecto.

| Código | Un | Descrição | Rendimento | Preço | Importância |
|---|---|---|---|---|---|
| mt08lim050 | l | Dissolvente de tricloroetileno, para óleos, gorduras e resinas. (material) | 0.03 | 9.65 | 0.290 |
| mt08lim010a | kg | Abrasivo para limpeza através de jacto a pressão, formado por partículas de silicato de alumínio. (material) | 1.05 | 0.25 | 0.263 |
| mt09rem080b | kg | Argamassa monocomponente à base de cimento, inibidores de corrosão e polímeros em pó, para a protecção e passivação de armaduras de aço, e como ponte de aderência entre argamassa de reparação e betão existente. (material) | 0.45 | 3.47 | 1.562 |
| mt26reh305aa | Ud | Ancoragem composta por varão roscado de aço galvanizado qualidade 5.8, segundo EN ISO 898-1 de 8 mm de diâmetro, e 110 mm de comprimento, porca e anilha, para fixações sobre estruturas de betão. (material) | 1 | 0.96 | 0.960 |
| mt26reh100k | Ud | Cartucho de 400 ml de resina epóxi, livre de estireno, de dois componentes, com dosificador e boca de mistura automática, para ancoragens estruturais verticais e horizontais. (material) | 0.68 | 22.67 | 15.416 |
| mt07aco040b | kg | Armadura elaborada em fábrica com aço em varões nervurados, A400 NR, de vários diâmetros. (material) | 5 | 1.71 | 8.550 |
| mt10haf020bgngc | m³ | Betão C25/30 (XC1(P); D12; S3; Cl 0,4), fabricado em central, segundo NP EN 206. (material) | 0.024 | 83.08 | 1.994 |
| mt50spa052b | m | Pranchão de madeira de pinho, de 20x7,2 cm. (material) | 0.2 | 6.32 | 1.264 |
| mt50spa101 | kg | Pregos de aço. (material) | 0.009 | 1.87 | 0.017 |
| mt50spa081a | Ud | Escora metálica telescópica, até 3 m de altura. (material) | 0.013 | 19.25 | 0.250 |
| mq05mai030 | h | Martelo pneumático. (equipamento) | 0.313 | 4.57 | 1.430 |
| mq05pdm110 | h | Compressor portátil diesel média pressão 10 m³/min. (equipamento) | 0.156 | 7.75 | 1.209 |
| mq08lch010 | h | Equipamento de jacto de areia à pressão. (equipamento) | 0.035 | 3.2 | 0.112 |
| mo020 | h | Oficial de 1ª construção. (mão de obra) | 0.924 | 22.68 | 20.956 |
| mo113 | h | Operário não qualificado construção. (mão de obra) | 0.924 | 21.45 | 19.820 |
| % | % | Custos directos complementares | 2 % | 74.093 | 1.482 |
|  |  | Custos directos |  |  | 75.575 |

Resíduos:
- colocação: mt08lim050 Dissolvente de tricloroetileno, para óleos, gorduras e resinas; factor de resíduo 0.055
- colocação: mt08lim010a Abrasivo para limpeza através de jacto a pressão, formado por partículas de silicato de alumínio; factor de resíduo 0.06
- colocação: mt09rem080b; factor de resíduo 0.0063
- colocação: mt26reh305aa; factor de resíduo 0.0187907
- colocação: mt26reh100k; factor de resíduo 0.03
- colocação: mt07aco040b Armadura elaborada em fábrica com aço em varões nervurados, A400 NR, de vários diâmetros; factor de resíduo 0.0075
- colocação: mt10haf020bgngc Betão C25/30 (XC1(P); D12; S3; Cl 0,4), fabricado em central, segundo NP EN 206; factor de resíduo 0.00145726
- colocação: mt50spa052b Pranchão de madeira de pinho, de 20x7,2 cm; factor de resíduo 1
- colocação: mt50spa101 Pregos de aço; factor de resíduo 0.0045
- colocação: mt50spa081a Escora metálica telescópica, até 3 m de altura; factor de resíduo 1

## Recursos

**mt08lim050** l Dissolvente de tricloroetileno, para óleos, gorduras e resinas
Dados técnicos: Custo energético 106.374 MJ; Emissão de CO2 15.707 kg; Código LER 08 01 21; Massa do elemento 1.06 kg; Volume 0.001178 m3
Resíduos:
- embalagem: re150104 Embalagens de metal. (componente de resíduo); rendimento 0.038 kg; Código LER 15 01 04; Massa do elemento 1 kg; Volume 0.001667 m3

**mt08lim010a** kg Abrasivo para limpeza através de jacto a pressão, formado por partículas de silicato de alumínio
Dados técnicos: Custo energético 0.194 MJ; Emissão de CO2 0.010 kg; Código LER 17 09 04; Massa do elemento 1 kg; Volume 0.000667 m3
Resíduos:
- embalagem: re170203 Plástico. (componente de resíduo); rendimento 0.002 kg; Código LER 17 02 03; Massa do elemento 1 kg; Volume 0.001667 m3

**mt09rem080b** kg Argamassa monocomponente à base de cimento
Dados técnicos: Custo energético 2.394 MJ; Emissão de CO2 0.194 kg; Código LER 17 01 01; Massa do elemento 1 kg; Volume 0.000667 m3
Resíduos:
- embalagem: re150101 Embalagens de papel e cartão. (componente de resíduo); rendimento 0.014 kg; Código LER 15 01 01; Massa do elemento 1 kg; Volume 0.001333 m3
- embalagem: re170201 Madeira. (componente de resíduo); rendimento 0.001 kg; Código LER 17 02 01; Massa do elemento 1 kg; Volume 0.000909 m3
- embalagem: re170203 Plástico; rendimento 0.003 kg

**mt26reh305aa** Ud Ancoragem composta por varão roscado de aço galvanizado qualidade 5.8
Dados técnicos: Custo energético 3.501 MJ; Emissão de CO2 0.230 kg; Código LER 17 04 05; Massa do elemento 0.043 kg; Volume 0.00002 m3
Resíduos:
- embalagem: re170203 Plástico; rendimento 0.025 kg

**mt26reh100k** Ud Cartucho de 400 ml de resina epóxi
Dados técnicos: Custo energético 71.258 MJ; Emissão de CO2 2.930 kg; Código LER 17 09 04; Massa do elemento 0.6 kg; Volume 0.0004 m3
Resíduos:
- embalagem: re170203 Plástico; rendimento 0.2 kg

**mt07aco040b** kg Armadura elaborada em fábrica com aço em varões nervurados, A400 NR, de vários diâmetros
Dados técnicos: Custo energético 9.830 MJ; Emissão de CO2 0.510 kg; Código LER 17 04 05; Massa do elemento 1 kg; Volume 0.000476 m3

**mt10haf020bgngc** m³ Betão C25/30 (XC1(P); D12; S3; Cl 0,4), fabricado em central, segundo NP EN 206
Dados técnicos: Custo energético 1840.000 MJ; Emissão de CO2 230.000 kg; Código LER 17 01 01; Massa do elemento 2300 kg; Volume 1.533333 m3

**mt50spa052b** m Pranchão de madeira de pinho, de 20x7,2 cm
Dados técnicos: Custo energético 1124.755 MJ; Emissão de CO2 -15.401 kg; Código LER 17 02 01; Massa do elemento 8.28 kg; Volume 0.007527 m3

**mt50spa101** kg Pregos de aço
Dados técnicos: Custo energético 9.830 MJ; Emissão de CO2 0.510 kg; Código LER 17 04 05; Massa do elemento 1 kg; Volume 0.000476 m3

**mt50spa081a** Ud Escora metálica telescópica, até 3 m de altura
Dados técnicos: Custo energético 97.317 MJ; Emissão de CO2 5.049 kg; Código LER 17 04 05; Massa do elemento 9.9 kg; Volume 0.004714 m3
