# Peça para ligação, resistente a esforço transverso, de extremo de viga ou vigota de madeira

- Propriedade do ficheiro: CYPE Ingenieros S.A.
- Formato: FIEBDC-3/2016
- Programa: Generador de precios de la construcción. CYPE Ingenieros, S.A.
- Data: 09/06/2024
- Moeda: EUR
- Custos indirectos: 3 %
- IVA: 23 %

## E Estruturas

### EM Madeira

#### EMM Elementos auxiliares para estruturas de madeira

**EMM020** Ud Peça para ligação, resistente a esforço transverso, de extremo de viga ou vigota de madeira.
Peça metálica oculta de liga de alumínio EN AW-6005-A, de 384 mm de altura, com perfurações para a sua fixação à viga ou vigota, fixada à estrutura portante de madeira com 60 pregos, de aço galvanizado de alta aderência, e fixada à viga ou à vigota com 60 pinos lisos de aço galvanizado, de 16 mm de diâmetro e 80 mm de comprimento; para ligação, resistente a esforço transverso, de extremo de viga ou vigota de madeira.
Inclui: Marcação. Sinalização dos pontos de ancoragem. Colocação e fixação provisória da peça. Aprume e nivelação definitivos. Fixação da peça à estrutura portante. Fixação da peça à viga ou à vigota.
Critério de medição de projecto: Número de unidades previstas, segundo documentação gráfica de Projecto.
Critério de medição de obra: Medir-se-á o número de unidades realmente executadas segundo especificações de Projecto.

| Código | Un | Descrição | Rendimento | Preço | Importância |
|---|---|---|---|---|---|
| mt07emr030ani | Ud | Peça metálica oculta de liga de alumínio EN AW-6005-A, de 384 mm de altura, com perfurações para a sua fixação à viga ou vigota. (material) | 1 | 228.92 | 228.920 |
| mt26amr030cc | Ud | Pino liso de aço galvanizado, de 16 mm de diâmetro e 80 mm de comprimento. (material) | 60 | 1.9 | 114.000 |
| mt07emr111a | Ud | Prego, de 4 mm de diâmetro e 40 mm de comprimento, de aço galvanizado de alta aderência. (material) | 60 | 0.08 | 4.800 |
| mo048 | h | Oficial de 1ª montador de estruturas de madeira. (mão de obra) | 0.382 | 23.64 | 9.030 |
| mo095 | h | Ajudante de montador de estruturas de madeira. (mão de obra) | 0.163 | 23.07 | 3.760 |
| % | % | Custos directos complementares | 2 % | 360.510 | 7.210 |
|  |  | Custos directos |  |  | 367.720 |

## Recursos

**mt07emr111a** Ud Prego, de 4 mm de diâmetro e 40 mm de comprimento, de aço galvanizado de alta aderência
Dados técnicos: Custo energético 4.647 MJ; Emissão de CO2 0.317 kg
Resíduos:
- embalagem: re150101 Embalagens de papel e cartão. (componente de resíduo); rendimento 0.09 kg; Código LER 15 01 01; Massa do elemento 1 kg; Volume 0.001333 m3
- embalagem: re170203 Plástico. (componente de resíduo); rendimento 0.045 kg; Código LER 17 02 03; Massa do elemento 1 kg; Volume 0.001667 m3
