# Reparação de elemento de laje de madeira, através de prótese de madeira e armadura

- Propriedade do ficheiro: CYPE Ingenieros S.A.
- Formato: FIEBDC-3/2016
- Programa: Generador de precios de la construcción. CYPE Ingenieros, S.A.
- Data: 06/06/2024
- Moeda: EUR
- Custos indirectos: 3 %
- IVA: 23 %

## E Estruturas

### EM Madeira

#### EMY Reparações

**EMY240** Ud Reparação de elemento de laje de madeira, através de prótese de madeira e armadura.
Reparação de extremo de vigota de laje de madeira, eliminando a zona deteriorada e colocando uma prótese de 10x15x20 cm de madeira serrada de abeto (Abies alba), acabamento polido, para aplicações estruturais, classe resistente C24 segundo EN 338 e EN 1912 e protecção contra agentes bióticos que corresponde com a classe de penetração NP2 (3 mm nas faces laterais do alburno) segundo EN 351-1, colada à madeira sã através de resina epóxi-acrilato, livre de estireno. União da prótese e da restante madeira sã através de 2 varões nervurados de fibra de vidro reforçada com resina de poliéster, de 0,2 m de comprimento cada uma e 20 mm de diâmetro, alojadas em furos realizados na prótese e na madeira sã, e enchimento dos furos com a mesma resina. Montagem e desmontagem de escoramento.
Inclui: Instalação das escoras. Corte da zona danificada e saneamento. Marcação e ajuste da prótese de madeira. Aplicação da resina sobre a madeira sã. Colocação da prótese e fixação provisória da mesma. Execução dos furos, perfurando tanto a madeira sã como a prótese. Colocação dos varões nervurados nos furos. Enchimento dos furos com resina. Desmontagem do sistema de cofragem. Desmontagem e remoção das escoras. Remoção e acumulação de entulho. Carga de entulho para camião ou contentor.
Critério de medição de projecto: Número de unidades previstas, segundo documentação gráfica de Projecto.
Critério de medição de obra: Medir-se-á o número de unidades realmente executadas segundo especificações de Projecto.

| Código | Un | Descrição | Rendimento | Preço | Importância |
|---|---|---|---|---|---|
| mt08ema050b | m³ | Madeira para cofragem, de 26 mm de espessura. (material) | 0.006 | 184.8 | 1.109 |
| mt08var050 | kg | Arame galvanizado para atar, de 1,30 mm de diâmetro. (material) | 0.1 | 1.5 | 0.150 |
| mt08var060 | kg | Pregos de aço de 20x100 mm. (material) | 0.05 | 8.75 | 0.438 |
| mt08dba010d | l | Agente desmoldante, à base de óleos especiais, emulsionante em água, para cofragens metálicas, fenólicas ou de madeira. (material) | 0.03 | 1.8 | 0.054 |
| mt50spa050m | m³ | Pranchão de madeira de pinho, dimensões 20x7,2 cm. (material) | 0.001 | 439.2 | 0.439 |
| mt50spa101 | kg | Pregos de aço. (material) | 0.134 | 1.87 | 0.251 |
| mt50spa081a | Ud | Escora metálica telescópica, até 3 m de altura. (material) | 0.014 | 19.25 | 0.270 |
| mt26reh100a | Ud | Cartucho de 380 ml de resina epóxi-acrilato, livre de estireno, de dois componentes, com dosificador e boca de mistura automática, para ancoragens estruturais verticais e horizontais. (material) | 0.342 | 15.2 | 5.198 |
| mt07mee014ia | m³ | Madeira serrada de abeto (Abies alba), acabamento polido, para aplicações estruturais, classe resistente C24 segundo EN 338 e EN 1912 e protecção contra agentes bióticos que corresponde com a classe de penetração NP2 (3 mm nas faces laterais do alburno) segundo EN 351-1, trabalhada em oficina. (material) | 0.003 | 601.7 | 1.805 |
| mt07cef010i | m | Varão nervurado de fibra de vidro reforçada com resina de poliéster, de 20 mm de diâmetro, com superfície areada como melhoria da aderência, para armadura e reforço estrutural. (material) | 0.4 | 19.71 | 7.884 |
| mq09sie010 | h | Motoserra a gasolina, de 50 cm de espada e 2 kW de potência. (equipamento) | 0.063 | 3.36 | 0.212 |
| mo020 | h | Oficial de 1ª construção. (mão de obra) | 0.172 | 22.68 | 3.901 |
| mo112 | h | Operário especializado construção. (mão de obra) | 0.129 | 21.98 | 2.835 |
| mo058 | h | Ajudante de carpinteiro. (mão de obra) | 0.266 | 22.27 | 5.924 |
| mo113 | h | Operário não qualificado construção. (mão de obra) | 0.266 | 21.45 | 5.706 |
| % | % | Custos directos complementares | 2 % | 36.176 | 0.724 |
|  |  | Custos directos |  |  | 36.900 |

Resíduos:
- colocação: mt08ema050b Madeira para cofragem, de 26 mm de espessura; factor de resíduo 1
- colocação: mt08var050 Arame galvanizado para atar, de 1,30 mm de diâmetro; factor de resíduo 0.0038
- colocação: mt08var060 Pregos de aço de 20x100 mm; factor de resíduo 0.0045
- colocação: mt08dba010d Agente desmoldante, à base de óleos especiais, emulsionante em água, para cofragens metálicas, fenólicas ou de madeira; factor de resíduo 0.07
- colocação: mt50spa050m Pranchão de madeira de pinho, dimensões 20x7,2 cm; factor de resíduo 1
- colocação: mt50spa101 Pregos de aço; factor de resíduo 0.0045
- colocação: mt50spa081a Escora metálica telescópica, até 3 m de altura; factor de resíduo 1
- colocação: mt26reh100a; factor de resíduo 0.03
- colocação: mt07mee014ia; factor de resíduo 0.0015

## Recursos

**mt08ema050b** m³ Madeira para cofragem, de 26 mm de espessura
Dados técnicos: Custo energético 9339.000 MJ; Emissão de CO2 -127.875 kg; Código LER 17 02 01; Massa do elemento 68.75 kg; Volume 0.0625 m3

**mt08var050** kg Arame galvanizado para atar, de 1,30 mm de diâmetro
Dados técnicos: Custo energético 25.100 MJ; Emissão de CO2 2.560 kg; Código LER 17 04 05; Massa do elemento 1 kg; Volume 0.000476 m3

**mt08var060** kg Pregos de aço de 20x100 mm
Dados técnicos: Custo energético 9.830 MJ; Emissão de CO2 0.510 kg; Código LER 17 04 05; Massa do elemento 1 kg; Volume 0.000476 m3

**mt08dba010d** l Agente desmoldante, à base de óleos especiais, emulsionante em água, para cofragens metálicas, fenólicas ou de madeira
Dados técnicos: Custo energético 82.642 MJ; Emissão de CO2 4.474 kg; Código LER 17 09 04; Massa do elemento 0.932 kg; Volume 0.000621 m3
Resíduos:
- embalagem: re150104 Embalagens de metal. (componente de resíduo); rendimento 0.042 kg; Código LER 15 01 04; Massa do elemento 1 kg; Volume 0.001667 m3

**mt50spa050m** m³ Pranchão de madeira de pinho, dimensões 20x7,2 cm
Dados técnicos: Custo energético 78108.000 MJ; Emissão de CO2 -1069.500 kg; Código LER 17 02 01; Massa do elemento 575 kg; Volume 0.522727 m3

**mt50spa101** kg Pregos de aço
Dados técnicos: Custo energético 9.830 MJ; Emissão de CO2 0.510 kg; Código LER 17 04 05; Massa do elemento 1 kg; Volume 0.000476 m3

**mt50spa081a** Ud Escora metálica telescópica, até 3 m de altura
Dados técnicos: Custo energético 97.317 MJ; Emissão de CO2 5.049 kg; Código LER 17 04 05; Massa do elemento 9.9 kg; Volume 0.004714 m3

**mt26reh100a** Ud Cartucho de 380 ml de resina epóxi-acrilato
Dados técnicos: Custo energético 68.664 MJ; Emissão de CO2 2.832 kg; Código LER 17 09 04; Massa do elemento 0.57 kg; Volume 0.00038 m3
Resíduos:
- embalagem: re170203 Plástico. (componente de resíduo); rendimento 0.2 kg; Código LER 17 02 03; Massa do elemento 1 kg; Volume 0.001667 m3

**mt07mee014ia** m³ Madeira serrada de abeto (Abies alba)
Dados técnicos: Custo energético 19004.675 MJ; Emissão de CO2 -558.408 kg; Código LER 17 02 01; Massa do elemento 420 kg; Volume 0.381818 m3
Resíduos:
- embalagem: re170203 Plástico; rendimento 0.04 kg
