# Reforço de pilar ou viga de madeira, através de chapas e pernos metálicos

- Propriedade do ficheiro: CYPE Ingenieros S.A.
- Formato: FIEBDC-3/2016
- Programa: Generador de precios de la construcción. CYPE Ingenieros, S.A.
- Data: 14/06/2024
- Moeda: EUR
- Custos indirectos: 3 %
- IVA: 23 %

## E Estruturas

### EM Madeira

#### EMZ Reforços

**EMZ010** m Reforço de pilar ou viga de madeira, através de chapas e pernos metálicos.
Reforço de viga de madeira, de 10x10 cm de secção, através da colocação em cada uma das suas faces maiores de uma chapa de aço EN 10025 S355JR, de 6 mm de espessura e 47,1 kg/m², fixada à madeira com 2 pernos metálicos, com porca e anilha, aparafusadas com chave dinamométrica para a regulação de par de aperto.
Inclui: Limpeza e preparação do plano de apoio do reforço. Implantação da posição do reforço e os pernos. Execução dos furos perfurantes. Colocação e fixação provisória das chapas. Colocação dos pernos com as suas porcas. Limpeza.
Critério de medição de projecto: Comprimento medido segundo documentação gráfica de Projecto.
Critério de medição de obra: Medir-se-á o comprimento realmente executado segundo especificações de Projecto.

| Código | Un | Descrição | Rendimento | Preço | Importância |
|---|---|---|---|---|---|
| mt07ala011r | kg | Placa de aço laminado EN 10025 S355JR, para aplicações estruturais. Trabalhada e montada em oficina, para colocar com ligações aparafusadas em obra. (material) | 9.42 | 3 | 28.260 |
| mt07aav030b | m | Perno roscado de aço zincado 8,8 segundo EN ISO 898-1, de 16 mm de diâmetro. (material) | 0.22 | 14.55 | 3.201 |
| mt07aav040b | Ud | Porca e anilha de aço zincado 8,8 segundo EN ISO 898-2, de 16 mm de diâmetro. (material) | 4 | 0.82 | 3.280 |
| mo058 | h | Ajudante de carpinteiro. (mão de obra) | 0.129 | 22.27 | 2.873 |
| mo047 | h | Oficial de 1ª montador de estruturas metálicas. (mão de obra) | 0.203 | 23.64 | 4.799 |
| mo094 | h | Ajudante de montador de estruturas metálicas. (mão de obra) | 0.305 | 23.07 | 7.036 |
| mo020 | h | Oficial de 1ª construção. (mão de obra) | 0.22 | 22.68 | 4.990 |
| mo113 | h | Operário não qualificado construção. (mão de obra) | 0.097 | 21.45 | 2.081 |
| % | % | Custos directos complementares | 2 % | 56.520 | 1.130 |
|  |  | Custos directos |  |  | 57.650 |

Resíduos:
- colocação: mt07ala011r; factor de resíduo 0.0045
- colocação: mt07aav030b Perno roscado de aço zincado 8,8 segundo EN ISO 898-1, de 16 mm de diâmetro; factor de resíduo 0.0148709
- colocação: mt07aav040b Porca e anilha de aço zincado 8,8 segundo EN ISO 898-2, de 16 mm de diâmetro; factor de resíduo 0.02

## Recursos

**mt07ala011r** kg Placa de aço laminado EN 10025 S355JR
Dados técnicos: Custo energético 9.830 MJ; Emissão de CO2 0.510 kg; Código LER 17 04 05; Massa do elemento 1 kg; Volume 0.000476 m3

**mt07aav030b** m Perno roscado de aço zincado 8,8 segundo EN ISO 898-1, de 16 mm de diâmetro
Dados técnicos: Custo energético 96.924 MJ; Emissão de CO2 5.029 kg; Código LER 17 04 05; Massa do elemento 9.86 kg; Volume 0.004695 m3

**mt07aav040b** Ud Porca e anilha de aço zincado 8,8 segundo EN ISO 898-2, de 16 mm de diâmetro
Dados técnicos: Custo energético 4.388 MJ; Emissão de CO2 0.222 kg; Código LER 17 04 05; Massa do elemento 0.2 kg; Volume 0.000095 m3
Resíduos:
- embalagem: re170203 Plástico. (componente de resíduo); rendimento 0.025 kg; Código LER 17 02 03; Massa do elemento 1 kg; Volume 0.001667 m3
