# Reforço de laje de madeira pela face superior, através de peças metálicas

- Propriedade do ficheiro: CYPE Ingenieros S.A.
- Formato: FIEBDC-3/2016
- Programa: Generador de precios de la construcción. CYPE Ingenieros, S.A.
- Data: 15/06/2024
- Moeda: EUR
- Custos indirectos: 3 %
- IVA: 23 %

## E Estruturas

### EM Madeira

#### EMZ Reforços

**EMZ210** m² Reforço de laje de madeira pela face superior, através de peças metálicas.
Reforço de vigas e vigotas de laje de madeira através da colocação, pela face superior, de 6,5 kg/m de peça de aço EN 10025 S275JO composta por perfis laminados a quente das séries L, LD, T, redondos, quadrados, rectangulares e chapas, com camada de primário anticorrosivo, trabalhado em oficina; amarrada à vigota com 10 fixações por metro linear formadas por parafusos rosca-madeira de aço zincado, de 7 mm de diâmetro e 90 mm de comprimento; enchimento entre a vigota e a peça metálica de reforço com argamassa de cimento, confeccionada em obra, com aditivo hidrófugo, dosificação 1:3; enchimento entre reforços metálicos com betão leve LC25/28 (XC1(P); D12; S2; Cl 0,4; D1,4) fabricado em central; colocação de malha electrossoldada AR34 de aço A500 EL, derramamento e espalhamento de camada de 4 cm de betão C25/30 (XC1(P); D12; S3; Cl 0,4) fabricado em central, e betonagem com meios manuais.
Critérios considerados na determinação do preço da unidade de obra: O preço não inclui a demolição das camadas existentes sobre a face superior das vigotas de madeira nem a limpeza e o saneamento das vigotas.
Inclui: Picagem sobre as entregas das vigotas. Marcação. Execução da canaladura de samblagem entre vigotas e reforços. Limpeza da face superior da laje. Colocação dos reforços. Fixação dos reforços com parafusos. Maciçamento das entregas dos reforços sobre o muro. Enchimento com argamassa entre as vigotas e os reforços. Enchimento entre reforços com betão leve. Colocação da malha electrossoldada com separadores homologados. Betonagem e compactação do betão. Nivelamento da camada de compressão. Cura do betão. Limpeza dos restos gerados.
Critério de medição de projecto: Superfície medida segundo documentação gráfica de Projecto.
Critério de medição de obra: Medir-se-á a superfície realmente executada segundo especificações de Projecto.

| Código | Un | Descrição | Rendimento | Preço | Importância |
|---|---|---|---|---|---|
| mt07ala300a | kg | Peça de aço EN 10025 S275JO, para reforço de vigas e vigotas de madeira na sua face superior, "LYCEA", composta por perfis laminados a quente das séries L, LD, T, redondo, quadrado, rectangular e chapa, trabalhado em oficina, acabamento com primário antioxidante. (material) | 10.833 | 4.3 | 46.582 |
| mt07rem010cj | Ud | Parafuso rosca-madeira de aço zincado com cabeça hexagonal, de 7 mm de diâmetro, 90 mm de comprimento e qualidade 5.6 segundo EN ISO 898-1. (material) | 16.667 | 0.2 | 3.333 |
| mt08aaa010a | m³ | Água. (material) | 0.011 | 1.5 | 0.017 |
| mt01arg005a | t | Areia de pedreira, para argamassa preparada em obra. (material) | 0.054 | 18 | 0.972 |
| mt08cem011a | kg | Cimento Portland CEM II/B-L 32,5 R, cor cinzento, em sacos, segundo NP EN 197-1. (material) | 16.126 | 0.1 | 1.613 |
| mt08adt010 | kg | Aditivo hidrófugo para impermeabilização de argamassas ou betões. (material) | 0.323 | 1.2 | 0.388 |
| mt10hes060fAEe | m³ | Betão leve LC25/28 (XC1(P); D12; S2; Cl 0,4; D1,4), fabricado em central, segundo NP EN 206. (material) | 0.065 | 169.93 | 11.045 |
| mt07ame020bbc | m² | Malha electrossoldada AR34 100x300 mm, com arames longitudinais de 3,4 mm de diâmetro e arames transversais de 3,4 mm de diâmetro, aço A500 EL. (material) | 1.1 | 1.77 | 1.947 |
| mt10haf020bgngc | m³ | Betão C25/30 (XC1(P); D12; S3; Cl 0,4), fabricado em central, segundo NP EN 206. (material) | 0.046 | 83.08 | 3.822 |
| mq09sie010 | h | Motoserra a gasolina, de 50 cm de espada e 2 kW de potência. (equipamento) | 0.174 | 3.36 | 0.585 |
| mq06hor010 | h | Betoneira eléctrica com uma capacidade de amassadura de 160 l. (equipamento) | 0.033 | 3.45 | 0.114 |
| mo112 | h | Operário especializado construção. (mão de obra) | 0.297 | 21.98 | 6.528 |
| mo020 | h | Oficial de 1ª construção. (mão de obra) | 1.86 | 22.68 | 42.185 |
| mo113 | h | Operário não qualificado construção. (mão de obra) | 2.274 | 21.45 | 48.777 |
| % | % | Custos directos complementares | 2 % | 167.908 | 3.358 |
|  |  | Custos directos |  |  | 171.266 |

Resíduos:
- colocação: mt07ala300a; factor de resíduo 0.0045
- colocação: mt07rem010cj; factor de resíduo 0.00462069
- colocação: mt01arg005a Areia de pedreira, para argamassa preparada em obra; factor de resíduo 0.00501329
- colocação: mt08cem011a Cimento Portland CEM II/B-L 32,5 R, cor cinzento, em sacos, segundo NP EN 197-1; factor de resíduo 0.01512
- colocação: mt08adt010 Aditivo hidrófugo para impermeabilização de argamassas ou betões; factor de resíduo 0.055
- colocação: mt07ame020bbc; factor de resíduo 0.0234663
- colocação: mt10haf020bgngc Betão C25/30 (XC1(P); D12; S3; Cl 0,4), fabricado em central, segundo NP EN 206; factor de resíduo 0.00145726

## Recursos

**mt07ala300a** kg Peça de aço EN 10025 S275JO
Dados técnicos: Custo energético 9.830 MJ; Emissão de CO2 0.510 kg; Código LER 17 04 05; Massa do elemento 1 kg; Volume 0.000476 m3

**mt07rem010cj** Ud Parafuso rosca-madeira de aço zincado com cabeça hexagonal
Dados técnicos: Custo energético 0.151 MJ; Emissão de CO2 0.009 kg; Código LER 17 04 05; Massa do elemento 0.0145 kg; Volume 0.000007 m3
Resíduos:
- embalagem: re150101 Embalagens de papel e cartão. (componente de resíduo); rendimento 0.001 kg; Código LER 15 01 01; Massa do elemento 1 kg; Volume 0.001333 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão; rendimento 0.011 kg
- embalagem: re170203 Plástico. (componente de resíduo); rendimento 0.002 kg; Código LER 17 02 03; Massa do elemento 1 kg; Volume 0.001667 m3

**mt08adt010** kg Aditivo hidrófugo para impermeabilização de argamassas ou betões
Dados técnicos: Custo energético 71.130 MJ; Emissão de CO2 2.824 kg; Código LER 17 09 04; Massa do elemento 1 kg; Volume 0.000667 m3
Resíduos:
- embalagem: re170203 Plástico; rendimento 0.032 kg

**mt10hes060fAEe** m³ Betão leve LC25/28 (XC1(P); D12; S2; Cl 0,4; D1,4), fabricado em central, segundo NP EN 206
Dados técnicos: Custo energético 1040.000 MJ; Emissão de CO2 130.000 kg; Código LER 17 01 01; Massa do elemento 1300 kg; Volume 0.866667 m3

**mt07ame020bbc** m² Malha electrossoldada AR34 100x300 mm
Dados técnicos: Custo energético 9.339 MJ; Emissão de CO2 0.485 kg; Código LER 17 04 05; Massa do elemento 0.95 kg; Volume 0.000452 m3

**mt10haf020bgngc** m³ Betão C25/30 (XC1(P); D12; S3; Cl 0,4), fabricado em central, segundo NP EN 206
Dados técnicos: Custo energético 1840.000 MJ; Emissão de CO2 230.000 kg; Código LER 17 01 01; Massa do elemento 2300 kg; Volume 1.533333 m3
