# Reforço de laje de vigotas de madeira, através de conectores e betão leve

- Propriedade do ficheiro: CYPE Ingenieros S.A.
- Formato: FIEBDC-3/2016
- Programa: Generador de precios de la construcción. CYPE Ingenieros, S.A.
- Data: 15/06/2024
- Moeda: EUR
- Custos indirectos: 3 %
- IVA: 23 %

## E Estruturas

### EM Madeira

#### EMZ Reforços

**EMZ310** m² Reforço de laje de vigotas de madeira, através de conectores e betão leve.
Reforço de laje de vigotas de madeira, através da disposição em furos de 5 conectores por m² de laje, formados por parafusos de aço galvanizado (qualidade 6.8 segundo EN ISO 898-1), de 12 mm de diâmetro e 100 mm de comprimento, com cabeça hexagonal, rosca métrica total, porcas e anilhas, fixados às vigas com resina epóxi-acrilato, livre de estireno; e 15 conectores por m² de laje, formados por parafusos de aço galvanizado (qualidade 6.8 segundo EN ISO 898-1), de 10 mm de diâmetro e 80 mm de comprimento, com cabeça hexagonal, rosca métrica total, porcas e anilhas, fixados às vigotas com resina epóxi-acrilato, livre de estireno; colocação de malha electrossoldada AR70 100x300 mm de aço A500 EL e descarga da camada de compressão de 5 cm de espessura de betão leve LC25/28 (XC1(P); D12; S2; Cl 0,4; D1,4) fabricado em central, com aditivo hidrófugo e betonagem com grua; colocação e remoção de escoramento das vigotas.
Inclui: Implantação do sistema de cofragem. Montagem do sistema de cofragem. Limpeza e saneamento das vigas e vigotas. Implantação e realização dos furos em vigas e vigotas. Limpeza dos furos. Preparação do cartucho. Aplicação da resina nos furos. Colocação dos conectores nos furos. Colocação da malha electrossoldada com separadores homologados. Betonagem e compactação do betão. Nivelamento da camada de compressão. Cura do betão. Desmontagem do sistema de cofragem. Limpeza dos restos gerados.
Critério de medição de projecto: Superfície medida segundo documentação gráfica de Projecto.
Critério de medição de obra: Medir-se-á a superfície realmente executada segundo especificações de Projecto.

| Código | Un | Descrição | Rendimento | Preço | Importância |
|---|---|---|---|---|---|
| mt08eff040aa | m² | Painel estrutural de partículas de madeira para uso em ambiente húmido, tipo P5, segundo NP EN 312, de 2500x1250 mm e 15 mm de espessura, com bordos rectos, Euroclasse D-s2, d0 de reacção ao fogo, segundo NP EN 13501-1, classe E1 em emissão de formaldeído, segundo NP EN 13986. (material) | 1.05 | 7.52 | 7.896 |
| mt07emr111d | Ud | Prego, de 4 mm de diâmetro e 75 mm de comprimento, de aço galvanizado de alta aderência. (material) | 9 | 0.13 | 1.170 |
| mt50spa052b | m | Pranchão de madeira de pinho, de 20x7,2 cm. (material) | 0.04 | 6.32 | 0.253 |
| mt50spa101 | kg | Pregos de aço. (material) | 0.045 | 1.87 | 0.084 |
| mt50spa081a | Ud | Escora metálica telescópica, até 3 m de altura. (material) | 0.013 | 19.25 | 0.250 |
| mt26reh100a | Ud | Cartucho de 380 ml de resina epóxi-acrilato, livre de estireno, de dois componentes, com dosificador e boca de mistura automática, para ancoragens estruturais verticais e horizontais. (material) | 0.18 | 15.2 | 2.736 |
| mt07rem020er | Ud | Parafuso de aço galvanizado qualidade 6.8 segundo EN ISO 898-1, tipo M-12, de cabeça hexagonal e rosca métrica total segundo DIN 931 e NP EN ISO 4014, de 12 mm de diâmetro e 100 mm de comprimento, com porca e anilha, para a sua utilização, fixados com resina, como conectores em vigas e vigotas de madeira. (material) | 5 | 0.68 | 3.400 |
| mt07rem020dp | Ud | Parafuso de aço galvanizado qualidade 6.8 segundo EN ISO 898-1, tipo M-10, de cabeça hexagonal e rosca métrica total segundo DIN 931 e NP EN ISO 4014, de 10 mm de diâmetro e 80 mm de comprimento, com porca e anilha, para a sua utilização, fixados com resina, como conectores em vigas e vigotas de madeira. (material) | 15 | 0.37 | 5.550 |
| mt07ame020jjc | m² | Malha electrossoldada AR70 100x300 mm, com arames longitudinais de 7 mm de diâmetro e arames transversais de 5,5 mm de diâmetro, aço A500 EL. (material) | 1.1 | 6.11 | 6.721 |
| mt07aco020m | Ud | Separador homologado para malha electrossoldada. (material) | 1 | 0.09 | 0.090 |
| mt10hes060fAEf | m³ | Betão leve LC25/28 (XC1(P); D12; S2; Cl 0,4; D1,4), fabricado em central, com aditivo hidrófugo, segundo NP EN 206. (material) | 0.053 | 175.44 | 9.298 |
| mo044 | h | Oficial de 1ª cofrador. (mão de obra) | 0.124 | 23.64 | 2.931 |
| mo091 | h | Ajudante de cofrador. (mão de obra) | 0.124 | 23.07 | 2.861 |
| mo020 | h | Oficial de 1ª construção. (mão de obra) | 0.616 | 22.68 | 13.971 |
| mo077 | h | Ajudante de construção. (mão de obra) | 0.616 | 22.13 | 13.632 |
| mo043 | h | Oficial de 1ª armador de ferro. (mão de obra) | 0.032 | 23.64 | 0.756 |
| mo090 | h | Ajudante de armador de ferro. (mão de obra) | 0.032 | 23.07 | 0.738 |
| mo045 | h | Oficial de 1ª estruturista, em trabalhos de betonagem. (mão de obra) | 0.524 | 23.64 | 12.387 |
| mo092 | h | Ajudante de estruturista, em trabalhos de betonagem. (mão de obra) | 0.524 | 23.07 | 12.089 |
| % | % | Custos directos complementares | 2 % | 96.813 | 1.936 |
|  |  | Custos directos |  |  | 98.749 |

Resíduos:
- colocação: mt08eff040aa; factor de resíduo 0.0117473
- colocação: mt50spa052b Pranchão de madeira de pinho, de 20x7,2 cm; factor de resíduo 1
- colocação: mt50spa101 Pregos de aço; factor de resíduo 0.0045
- colocação: mt50spa081a Escora metálica telescópica, até 3 m de altura; factor de resíduo 1
- colocação: mt26reh100a; factor de resíduo 0.03
- colocação: mt07rem020dp; factor de resíduo 0.004
- colocação: mt07ame020jjc; factor de resíduo 0.0134534

## Recursos

**mt08eff040aa** m² Painel estrutural de partículas de madeira para uso em ambiente húmido
Dados técnicos: Custo energético 358.087 MJ; Emissão de CO2 4.657 kg; Código LER 17 02 01; Massa do elemento 10.8 kg; Volume 0.009818 m3
Resíduos:
- embalagem: re170203 Plástico. (componente de resíduo); rendimento 0.025 kg; Código LER 17 02 03; Massa do elemento 1 kg; Volume 0.001667 m3

**mt07emr111d** Ud Prego, de 4 mm de diâmetro e 75 mm de comprimento, de aço galvanizado de alta aderência
Dados técnicos: Custo energético 4.647 MJ; Emissão de CO2 0.317 kg
Resíduos:
- embalagem: re150101 Embalagens de papel e cartão. (componente de resíduo); rendimento 0.09 kg; Código LER 15 01 01; Massa do elemento 1 kg; Volume 0.001333 m3
- embalagem: re170203 Plástico; rendimento 0.045 kg

**mt50spa052b** m Pranchão de madeira de pinho, de 20x7,2 cm
Dados técnicos: Custo energético 1124.755 MJ; Emissão de CO2 -15.401 kg; Código LER 17 02 01; Massa do elemento 8.28 kg; Volume 0.007527 m3

**mt50spa101** kg Pregos de aço
Dados técnicos: Custo energético 9.830 MJ; Emissão de CO2 0.510 kg; Código LER 17 04 05; Massa do elemento 1 kg; Volume 0.000476 m3

**mt50spa081a** Ud Escora metálica telescópica, até 3 m de altura
Dados técnicos: Custo energético 97.317 MJ; Emissão de CO2 5.049 kg; Código LER 17 04 05; Massa do elemento 9.9 kg; Volume 0.004714 m3

**mt26reh100a** Ud Cartucho de 380 ml de resina epóxi-acrilato
Dados técnicos: Custo energético 68.664 MJ; Emissão de CO2 2.832 kg; Código LER 17 09 04; Massa do elemento 0.57 kg; Volume 0.00038 m3
Resíduos:
- embalagem: re170203 Plástico; rendimento 0.2 kg

**mt07rem020dp** Ud Parafuso de aço galvanizado qualidade 6.8 segundo EN ISO 898-1
Dados técnicos: Custo energético 0.674 MJ; Emissão de CO2 0.069 kg; Código LER 17 04 05; Massa do elemento 0.026 kg; Volume 0.000012 m3
Resíduos:
- embalagem: re150101 Embalagens de papel e cartão; rendimento 0.001 kg

**mt07ame020jjc** m² Malha electrossoldada AR70 100x300 mm
Dados técnicos: Custo energético 35.880 MJ; Emissão de CO2 1.862 kg; Código LER 17 04 05; Massa do elemento 3.65 kg; Volume 0.001738 m3

**mt07aco020m** Ud Separador homologado para malha electrossoldada
Dados técnicos: Custo energético 1.105 MJ; Emissão de CO2 0.114 kg
Resíduos:
- embalagem: re150101 Embalagens de papel e cartão; rendimento 0.072 kg

**mt10hes060fAEf** m³ Betão leve LC25/28 (XC1(P); D12; S2; Cl 0,4; D1,4), fabricado em central, com aditivo hidrófugo, segundo NP EN 206
Dados técnicos: Custo energético 1040.000 MJ; Emissão de CO2 130.000 kg; Código LER 17 01 01; Massa do elemento 1300 kg; Volume 0.866667 m3
