# Sistema "FUNDERMAX" de guarda de fachada

- Propriedade do ficheiro: CYPE Ingenieros S.A.
- Formato: FIEBDC-3/2016
- Programa: Generador de precios de la construcción. CYPE Ingenieros, S.A.
- Data: 15/06/2024
- Moeda: EUR
- Custos indirectos: 3 %
- IVA: 23 %

## F Fachadas, divisões e protecções

### FD Protecções e gradeamentos

#### FDD Guardas e corrimãos

**FDD060** m Sistema "FUNDERMAX" de guarda de fachada.
Guarda de fachada em forma recta, de 100 cm de altura de alumínio anodizado cor bronze, formada por: caixilho composto de remate de guarda superior e inferior de perfil quadrado de 40x40 mm e montantes de perfil quadrado de 40x40 mm com uma separação de 100 cm entre si; entre-pano para enchimento das aberturas do caixilho composto de placa laminada compacta de alta pressão (HPL), para varandas, Max Exterior "FUNDERMAX", de 4100x1854 mm e 6 mm de espessura, acabamento Colour, cor a escolher, textura acetinada: NT, Euroclasse B-s2, d0 de reacção ao fogo, segundo NP EN 13501-1, à base de resinas termoendurecíveis acrílicas de poliuretano, reforçada de forma homogénea com fibras de madeira certificada FSC ou PEFC, com superfície decorativa não melamínica e propriedades anti-graffiti durante toda a sua vida útil, tipo EDF segundo EN 438-2, com resistência aos raios ultravioleta não inferior a 4-5 ao comparar com a escala de cinzentos segundo NP EN 20105-A02 e corrimão de perfil curvo de 70 mm. Inclusive barras para fixação através de aparafusamento em elemento de betão com buchas de expansão e parafusos de aço. Elaboração em oficina e ajuste final em obra.
Inclui: Marcação dos pontos de fixação do caixilho. Colocação do tramo de guarda de forma que os pontos de ancoragem do caixilho se situem nos pontos marcados. Aprumo e nivelamento. Resolução das uniões entre tramos da guarda. Resolução das uniões ao paramento. Montagem de elementos complementares.
Critério de medição de projecto: Comprimento medido entre eixos, segundo documentação gráfica de Projecto.
Critério de medição de obra: Medir-se-á, na direcção do corrimão, a eixos, o comprimento realmente executado segundo especificações de Projecto.

| Código | Un | Descrição | Rendimento | Preço | Importância |
|---|---|---|---|---|---|
| mt25dba030d | m | Pilastra quadrada de 40x40 mm, de alumínio anodizado de 15 microns, cor bronze, montada em oficina, para guarda. (material) | 2.1 | 6.18 | 12.978 |
| mt25dba040d | m | Remate de guarda quadrado de 40x40 mm, de alumínio anodizado de 15 microns, cor bronze, montado em oficina, para guarda. (material) | 2.1 | 9.13 | 19.173 |
| mt12fmx011aaa1 | m² | Placa laminada compacta de alta pressão (HPL), para varandas, Max Exterior "FUNDERMAX", de 4100x1854 mm e 6 mm de espessura, acabamento Colour, cor a escolher, textura acetinada: NT, Euroclasse B-s2, d0 de reacção ao fogo, segundo NP EN 13501-1, à base de resinas termoendurecíveis acrílicas de poliuretano, reforçada de forma homogénea com fibras de madeira certificada FSC ou PEFC, com superfície decorativa não melamínica e propriedades anti-graffiti durante toda a sua vida útil, tipo EDF segundo EN 438-2, com resistência aos raios ultravioleta não inferior a 4-5 ao comparar com a escala de cinzentos segundo NP EN 20105-A02. (material) | 0.63 | 41.54 | 26.170 |
| mt25dba010d | m | Corrimão curvo de 70 mm, de alumínio anodizado de 15 microns, cor bronze, montado em oficina, para guarda. (material) | 1.05 | 9.13 | 9.587 |
| mt26aaa023a | Ud | Ancoragem mecânica com bucha de expansão de aço galvanizado, porca e anilha. (material) | 2 | 1.47 | 2.940 |
| mo011 | h | Oficial de 1ª montador. (mão de obra) | 0.644 | 23.31 | 15.012 |
| mo080 | h | Ajudante de montador. (mão de obra) | 0.405 | 22.13 | 8.963 |
| % | % | Custos directos complementares | 2 % | 94.823 | 1.896 |
|  |  | Custos directos |  |  | 96.719 |

Resíduos:
- colocação: mt12fmx011aaa1; factor de resíduo 0.024
- colocação: mt25dba010d Corrimão curvo de 70 mm, de alumínio anodizado de 15 microns, cor bronze, montado em oficina, para guarda; factor de resíduo 0.048

## Recursos

**mt25dba030d** m Pilastra quadrada de 40x40 mm, de alumínio anodizado de 15 microns, cor bronze, montada em oficina, para guarda
Dados técnicos: Custo energético 0.440 MJ; Emissão de CO2 0.022 kg
Resíduos:
- embalagem: re170203 Plástico. (componente de resíduo); rendimento 0.004 kg; Código LER 17 02 03; Massa do elemento 1 kg; Volume 0.001667 m3
- embalagem: re170604 Materiais de isolamento não abrangidos em 17 06 01 e 17 06 03. (componente de resíduo); rendimento 0.001 kg; Código LER 17 06 04; Massa do elemento 1 kg; Volume 0.001667 m3

**mt25dba040d** m Remate de guarda quadrado de 40x40 mm, de alumínio anodizado de 15 microns, cor bronze, montado em oficina, para guarda
Dados técnicos: Custo energético 0.457 MJ; Emissão de CO2 0.022 kg
Resíduos:
- embalagem: re170203 Plástico; rendimento 0.004 kg
- embalagem: re170604 Materiais de isolamento não abrangidos em 17 06 01 e 17 06 03; rendimento 0.001 kg

**mt12fmx011aaa1** m² Placa laminada compacta de alta pressão (HPL)
Dados técnicos: Custo energético 557.140 MJ; Emissão de CO2 14.410 kg; Código LER 17 09 04; Massa do elemento 8.1 kg; Volume 0.0054 m3
Resíduos:
- embalagem: re170203 Plástico; rendimento 0.032 kg

**mt25dba010d** m Corrimão curvo de 70 mm, de alumínio anodizado de 15 microns, cor bronze, montado em oficina, para guarda
Dados técnicos: Custo energético 71.350 MJ; Emissão de CO2 5.381 kg; Código LER 17 04 02; Massa do elemento 0.62 kg; Volume 0.000413 m3
Resíduos:
- embalagem: re170203 Plástico; rendimento 0.005 kg

**mt26aaa023a** Ud Ancoragem mecânica com bucha de expansão de aço galvanizado, porca e anilha
Dados técnicos: Custo energético 0.725 MJ; Emissão de CO2 0.071 kg; Código LER 17 04 05; Massa do elemento 0.025 kg; Volume 0.000012 m3
Resíduos:
- embalagem: re150101 Embalagens de papel e cartão. (componente de resíduo); rendimento 0.002 kg; Código LER 15 01 01; Massa do elemento 1 kg; Volume 0.001333 m3
- embalagem: re170203 Plástico; rendimento 0.001 kg
