# Parede de alvenaria armada, de bloco de betão

- Propriedade do ficheiro: CYPE Ingenieros S.A.
- Formato: FIEBDC-3/2016
- Programa: Generador de precios de la construcción. CYPE Ingenieros, S.A.
- Data: 23/05/2024
- Moeda: EUR
- Custos indirectos: 3 %
- IVA: 23 %

## F Fachadas, divisões e protecções

### FE Alvenaria estrutural

#### FEA Paredes de alvenaria armada

**FEA020** m² Parede de alvenaria armada, de bloco de betão.
Parede de 15 cm de espessura de alvenaria armada de bloco vazado de betão, 50x20x15 cm, resistência normalizada R4 (4 N/mm²), para revestir, com juntas horizontais e verticais de 10 mm de espessura, junta refundada, assente com argamassa de cimento confeccionada em obra, com 380 kg/m³ de cimento, cor cinzento, dosificação 1:4, fornecida em sacos, com peças especiais tais como blocos pilar em formação de pilares, blocos de canto e blocos lintel em formação de cintas perimetrais e padieiras, reforçada com betão de enchimento, C16/20 (X0(P); D12; S3; Cl 1,0), preparado em obra, betonagem com meios manuais, volume 0,015 m³/m², em pilares, padieiras e cintas perimetrais; e aço A400 NR, quantidade 0,277 kg/m³; armadura treliçada pré-fabricada de aço galvanizado a quente com recobrimento de resina epóxi, de 3,7 mm de diâmetro e de 100 mm de largura, rendimento 2,45 m/m².
Inclui: Limpeza e preparação da superfície suporte. Marcação, piso a piso. Colocação e aprumo de prumos de referência. Colocação de fios entre prumos. Colocação de fios de prumo fixos nas arestas. Preparação da argamassa. Colocação das peças por fiadas a nível. Colocação das armaduras treliçadas pré-fabricadas entre fiadas. Colocação de armaduras nos furos dos blocos pilar, cintas perimetrais e padieiras. Preparação do betão. Betonagem, vibração e cura do betão. Realização de todos os trabalhos necessários para a execução de vãos. Limpeza.
Critério de medição de projecto: Superfície medida segundo documentação gráfica de Projecto, sem duplicar esquinas nem encontros, descontando as aberturas de superfície maior de 2 m².
Critério de medição de obra: Medir-se-á a superfície realmente executada segundo especificações de Projecto, sem duplicar esquinas nem encontros, descontando as aberturas de superfície maior de 2 m².

| Código | Un | Descrição | Rendimento | Preço | Importância |
|---|---|---|---|---|---|
| mt02bhg050fba | Ud | Bloco vazado de betão, 50x20x15 cm, resistência normalizada R4 (4 N/mm²), para revestir. Segundo NP EN 771-3. (material) | 7.896 | 0.45 | 3.553 |
| mt02bhg053a | Ud | Bloco pilar de betão, 50x20x15 cm, resistência normalizada R3 (3 N/mm²), para revestir. Segundo NP EN 771-3. (material) | 0.977 | 0.6 | 0.586 |
| mt02bhg052a | Ud | Bloco de canto de betão, 50x20x15 cm, resistência normalizada R4 (4 N/mm²), para revestir. Segundo NP EN 771-3. (material) | 0.305 | 0.73 | 0.223 |
| mt02bhg054d | Ud | Bloco lintel de betão, 50x20x15 cm, resistência normalizada R8 (8 N/mm²), para revestir. Segundo NP EN 771-3. (material) | 0.704 | 0.6 | 0.422 |
| mt07aco040b | kg | Armadura elaborada em fábrica com aço em varões nervurados, A400 NR, de vários diâmetros. (material) | 0.277 | 1.71 | 0.474 |
| mt08var050 | kg | Arame galvanizado para atar, de 1,30 mm de diâmetro. (material) | 0.01 | 1.5 | 0.015 |
| mt07aag010ech | m | Armadura treliçada pré-fabricada de aço galvanizado a quente com recobrimento de resina epóxi, de 3,7 mm de diâmetro e 100 mm de largura, com dispositivos de separação, geometria desenhada para permitir a sobreposição e sistema de autocontrolo do operário (SAO). Segundo EN 845-3. (material) | 2.45 | 2.41 | 5.905 |
| mt08cem000k | kg | Cimento cinzento em sacos. (material) | 5 | 0.1 | 0.500 |
| mt08aaa010a | m³ | Água. (material) | 0.008 | 1.5 | 0.012 |
| mt01arg000k | m³ | Areia crivada. (material) | 0.01 | 17 | 0.170 |
| mt01arg001kd | m³ | Agregado grosso homogeneizado, de tamanho máximo 12 mm. (material) | 0.014 | 25 | 0.350 |
| mt01arg005a | t | Areia de pedreira, para argamassa preparada em obra. (material) | 0.015 | 18 | 0.270 |
| mt08cem011a | kg | Cimento Portland CEM II/B-L 32,5 R, cor cinzento, em sacos, segundo NP EN 197-1. (material) | 3.78 | 0.1 | 0.378 |
| mq06hor010 | h | Betoneira eléctrica com uma capacidade de amassadura de 160 l. (equipamento) | 0.019 | 3.45 | 0.066 |
| mo021 | h | Oficial de 1ª construção em trabalhos auxiliares de pedreiro. (mão de obra) | 0.408 | 22.68 | 9.253 |
| mo114 | h | Operário não qualificado construção em trabalhos auxiliares de pedreiro. (mão de obra) | 0.523 | 21.45 | 11.218 |
| mo043 | h | Oficial de 1ª armador de ferro. (mão de obra) | 0.036 | 23.64 | 0.851 |
| mo090 | h | Ajudante de armador de ferro. (mão de obra) | 0.036 | 23.07 | 0.831 |
| % | % | Custos directos complementares | 2 % | 35.077 | 0.702 |
|  |  | Custos directos |  |  | 35.779 |

Resíduos:
- colocação: mt02bhg050fba Bloco vazado de betão, 50x20x15 cm, resistência normalizada R4 (4 N/mm²), para revestir. Segundo NP EN 771-3; factor de resíduo 0.0473
- colocação: mt02bhg053a Bloco pilar de betão, 50x20x15 cm, resistência normalizada R3 (3 N/mm²), para revestir. Segundo NP EN 771-3; factor de resíduo 0.0473
- colocação: mt02bhg052a Bloco de canto de betão, 50x20x15 cm, resistência normalizada R4 (4 N/mm²), para revestir. Segundo NP EN 771-3; factor de resíduo 0.0473
- colocação: mt02bhg054d Bloco lintel de betão, 50x20x15 cm, resistência normalizada R8 (8 N/mm²), para revestir. Segundo NP EN 771-3; factor de resíduo 0.0473
- colocação: mt07aco040b Armadura elaborada em fábrica com aço em varões nervurados, A400 NR, de vários diâmetros; factor de resíduo 0.0075
- colocação: mt08var050 Arame galvanizado para atar, de 1,30 mm de diâmetro; factor de resíduo 0.0038
- colocação: mt07aag010ech; factor de resíduo 0.0144093
- colocação: mt08cem000k Cimento cinzento em sacos; factor de resíduo 0.0189
- colocação: mt01arg000k Areia crivada; factor de resíduo 0.003
- colocação: mt01arg001kd Agregado grosso homogeneizado, de tamanho máximo 12 mm; factor de resíduo 0.0068961
- colocação: mt01arg005a Areia de pedreira, para argamassa preparada em obra; factor de resíduo 0.00501329
- colocação: mt08cem011a Cimento Portland CEM II/B-L 32,5 R, cor cinzento, em sacos, segundo NP EN 197-1; factor de resíduo 0.01512

## Recursos

**mt02bhg050fba** Ud Bloco vazado de betão, 50x20x15 cm, resistência normalizada R4 (4 N/mm²), para revestir. Segundo NP EN 771-3
Dados técnicos: Custo energético 8.493 MJ; Emissão de CO2 1.086 kg; Código LER 17 01 01; Massa do elemento 13.5 kg; Volume 0.009 m3
Resíduos:
- embalagem: re170201 Madeira. (componente de resíduo); rendimento 0.007 kg; Código LER 17 02 01; Massa do elemento 1 kg; Volume 0.000909 m3
- embalagem: re170203 Plástico. (componente de resíduo); rendimento 0.004 kg; Código LER 17 02 03; Massa do elemento 1 kg; Volume 0.001667 m3

**mt02bhg053a** Ud Bloco pilar de betão, 50x20x15 cm, resistência normalizada R3 (3 N/mm²), para revestir. Segundo NP EN 771-3
Dados técnicos: Custo energético 7.168 MJ; Emissão de CO2 0.886 kg; Código LER 17 01 01; Massa do elemento 11 kg; Volume 0.007333 m3
Resíduos:
- embalagem: re170201 Madeira; rendimento 0.007 kg
- embalagem: re170203 Plástico; rendimento 0.004 kg

**mt02bhg052a** Ud Bloco de canto de betão, 50x20x15 cm, resistência normalizada R4 (4 N/mm²), para revestir. Segundo NP EN 771-3
Dados técnicos: Custo energético 11.567 MJ; Emissão de CO2 1.550 kg; Código LER 17 01 01; Massa do elemento 19.3 kg; Volume 0.012867 m3
Resíduos:
- embalagem: re170201 Madeira; rendimento 0.007 kg
- embalagem: re170203 Plástico; rendimento 0.004 kg

**mt02bhg054d** Ud Bloco lintel de betão, 50x20x15 cm, resistência normalizada R8 (8 N/mm²), para revestir. Segundo NP EN 771-3
Dados técnicos: Custo energético 10.348 MJ; Emissão de CO2 1.366 kg; Código LER 17 01 01; Massa do elemento 17 kg; Volume 0.011333 m3
Resíduos:
- embalagem: re170201 Madeira; rendimento 0.007 kg
- embalagem: re170203 Plástico; rendimento 0.004 kg

**mt07aco040b** kg Armadura elaborada em fábrica com aço em varões nervurados, A400 NR, de vários diâmetros
Dados técnicos: Custo energético 9.830 MJ; Emissão de CO2 0.510 kg; Código LER 17 04 05; Massa do elemento 1 kg; Volume 0.000476 m3

**mt08var050** kg Arame galvanizado para atar, de 1,30 mm de diâmetro
Dados técnicos: Custo energético 25.100 MJ; Emissão de CO2 2.560 kg; Código LER 17 04 05; Massa do elemento 1 kg; Volume 0.000476 m3

**mt07aag010ech** m Armadura treliçada pré-fabricada de aço galvanizado a quente com recobrimento de resina epóxi
Dados técnicos: Custo energético 6.380 MJ; Emissão de CO2 0.620 kg; Código LER 17 04 05; Massa do elemento 0.2311 kg; Volume 0.00011 m3
Resíduos:
- embalagem: re170203 Plástico; rendimento 0.006 kg

**mt08cem000k** kg Cimento cinzento em sacos
Dados técnicos: Custo energético 6.939 MJ; Emissão de CO2 0.897 kg; Código LER 17 01 01; Massa do elemento 1 kg; Volume 0.000667 m3
Resíduos:
- embalagem: re150101 Embalagens de papel e cartão. (componente de resíduo); rendimento 0.009 kg; Código LER 15 01 01; Massa do elemento 1 kg; Volume 0.001333 m3
- embalagem: re170203 Plástico; rendimento 0.002 kg

**mt08aaa010a** m³ Água
Dados técnicos: Custo energético 60.000 MJ; Emissão de CO2 30.000 kg

**mt01arg000k** m³ Areia crivada
Dados técnicos: Custo energético 146.250 MJ; Emissão de CO2 7.800 kg; Código LER 01 04 09; Massa do elemento 1950 kg; Volume 1.21875 m3

**mt01arg001kd** m³ Agregado grosso homogeneizado, de tamanho máximo 12 mm
Dados técnicos: Custo energético 146.250 MJ; Emissão de CO2 7.800 kg; Código LER 01 04 08; Massa do elemento 1950 kg; Volume 1.3 m3

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão; rendimento 0.011 kg
- embalagem: re170203 Plástico; rendimento 0.002 kg
