# Fachada ligeira de placas. Sistema Aquapanel Outdoor "KNAUF"

- Propriedade do ficheiro: CYPE Ingenieros S.A.
- Formato: FIEBDC-3/2016
- Programa: Generador de precios de la construcción. CYPE Ingenieros, S.A.
- Data: 15/06/2024
- Moeda: EUR
- Custos indirectos: 3 %
- IVA: 23 %

## F Fachadas, divisões e protecções

### FL Fachadas ligeiras

#### FLY Sistemas de fachada ligeira

**FLY010** m² Fachada ligeira de placas. Sistema Aquapanel Outdoor "KNAUF".
Fachada ligeira de placas. Sistema Aquapanel Outdoor WM311C.es "KNAUF" com DAU nº 09/052 F, formado por: ESTRUTURA EXTERIOR: estrutura metálica de aço Z4 (Z450) galvanizado especial de canais horizontais de 100/40/0,7 mm GRC 0,70 e montantes verticais de 100/50/1 mm GRC 1 com uma modulação de 400 mm e disposição normal "N"; ISOLAMENTO EXTERIOR: painel rígido de lã mineral, segundo EN 13162, não revestido de dupla densidade, de 90 mm de espessura, resistência térmica 2,6 m²°C/W, condutibilidade térmica 0,034 W/(m°C), colocado entre os montantes da estrutura portante; PLACA EXTERIOR: placa de cimento Portland Aquapanel Outdoor "KNAUF" de 12,5x1200x2400 mm, revestida com uma camada de fibra de vidro embebida em ambas as faces; ESTRUTURA INTERIOR: estrutura metálica de aço galvanizado de canais horizontais de 48/30 e montantes verticais de 48/35 com uma modulação de 400 mm e disposição normal "N"; ISOLAMENTO INTERIOR: painel semi-rígido de lã mineral, segundo EN 13162, de 40 mm de espessura, resistência térmica 1,2 m²°C/W, condutibilidade térmica 0,033 W/(m°C), colocado entre os montantes da estrutura portante; PLACAS INTERIORES: duas placas de gesso laminado (uma placa Standard (A) A1 de 12,5 mm de espessura e uma placa Standard + Alumínio (BV) de 15 mm de espessura); IMPERMEABILIZAÇÃO: membrana altamente transpirante, impermeável à água da chuva, Tyvek StuccoWrap, fixada aos montantes da estrutura metálica pela face exterior; REVESTIMENTO EXTERIOR: camada base de argamassa Aquapanel Outdoor armada com malha de fibra de vidro Aquapanel Outdoor e camada de acabamento de argamassa GRC acabamento pétreo, sobre primário Fondo Pétreo GRC. Inclusive fita acústica, parafusos para a fixação das placas, fixações para a ancoragem dos perfis, massa de colagem Perlfix, para a vedação de encontros perimetrais, massa Fugenfüller Leicht "KNAUF" e fita "KNAUF", para o tratamento de juntas entre placas interiores, argamassa Aquapanel Outdoor "KNAUF" e fita Aquapanel "KNAUF", para o tratamento de juntas entre placas exteriores, perfil de PVC com malha de fibra de vidro anti-álcalis, "KNAUF", para remate de padieiras, e fita adesiva de dupla face para a fixação da membrana altamente traspirante.
Critérios considerados na determinação do preço da unidade de obra: O preço inclui a resolução de vãos de fachada.
Inclui: Marcação de estrutura metálica no pavimento e tecto. Nivelamento e limpeza da base. Colocação da fita acústica. Fixação da estrutura metálica exterior. Corte e preparação do isolamento a colocar entre os montantes. Passagem das instalações. Colocação do isolamento exterior. Fixação da estrutura metálica interior. Colocação do isolamento interior. Colocação e aparafusamento à estrutura das placas interiores. Tratamento de juntas entre placas interiores. Colocação, aprumo e nivelamento de aros. Colocação da impermeabilização. Colocação e aparafusamento à estrutura das placas exteriores. Tratamento de juntas entre placas exteriores. Realização de todos os trabalhos necessários para a execução dos vãos. Colocação do perfil para remate de padieiras. Espalhamento da camada de argamassa base e colocação da malha. Aplicação da camada de primário. Aplicação da camada de argamassa. Resolução de pontos singulares.
Critério de medição de projecto: Superfície medida segundo documentação gráfica de Projecto, sem duplicar esquinas nem encontros, descontando as aberturas de superfície maior de 3 m².
Critério de medição de obra: Medir-se-á a superfície realmente executada segundo especificações de Projecto, sem duplicar esquinas nem encontros, descontando as aberturas de superfície maior de 3 m².

| Código | Un | Descrição | Rendimento | Preço | Importância |
|---|---|---|---|---|---|
| mt12pck020d | m | Fita acústica de dilatação, autocolante, de espuma de poliuretano de células fechadas "KNAUF", de 3,2 mm de espessura e 95 mm de largura, resistência térmica 0,10 m²°C/W, condutibilidade térmica 0,032 W/(m°C). (material) | 1.2 | 0.46 | 0.552 |
| mt12pak020c | m | Canal 100/40/0,7 mm GRC 0,7 "KNAUF" de aço Z4 (Z450) galvanizado especial, para sistema Aquapanel Outdoor. Segundo EN 14195. (material) | 0.7 | 3.87 | 2.709 |
| mt12pak030ib | m | Montante 100/50/1 mm GRC 1 "KNAUF" de aço Z4 (Z450) galvanizado especial, para sistema Aquapanel Outdoor. Segundo EN 14195. (material) | 2.75 | 6.24 | 17.160 |
| mt16lra020ahm | m² | Painel rígido de lã mineral, segundo EN 13162, não revestido de dupla densidade, de 90 mm de espessura, resistência térmica 2,6 m²°C/W, condutibilidade térmica 0,034 W/(m°C), impermeável à água da chuva, Euroclasse A1 de reacção ao fogo segundo NP EN 13501-1, capacidade de absorção de água a curto prazo <=1 kg/m² e factor de resistência à difusão do vapor de água 1,3. (material) | 1.05 | 28.34 | 29.757 |
| mt15mkv010 | m² | Membrana altamente transpirante impermeável à água da chuva, de polietileno tecido não tecido, Tyvek StuccoWrap "KNAUF", de 0,22 mm de espessura e 82 g/m², de 0,03 m de espessura de ar equivalente face à difusão de vapor de água, segundo NP EN 1931, estanquidade à água classe W1 segundo EN 1928, (Euroclasse E de reacção ao fogo, segundo NP EN 13501-1), para colocar em sistemas de paredes exteriores e revestimentos de fachadas Aquapanel, fornecida em rolos de 1,50x75 m, segundo NP EN 13859-2. (material) | 1.1 | 4.37 | 4.807 |
| mt12pak010n | m² | Placa de cimento Portland Aquapanel Outdoor "KNAUF" de 12,5x1200x2400 mm, revestida com uma camada de fibra de vidro embebida em ambas as faces. (material) | 1 | 19.97 | 19.970 |
| mt12pak040v | Ud | Parafuso autoperfurante Aquapanel Maxi TB "KNAUF" 4,2x25. (material) | 20 | 0.01 | 0.200 |
| mt12psg220 | Ud | Fixação composta por bucha e parafuso 5x27. (material) | 3.2 | 0.06 | 0.192 |
| mt12pck020b | m | Fita acústica de dilatação, autocolante, de espuma de poliuretano de células fechadas "KNAUF", de 3,2 mm de espessura e 50 mm de largura, resistência térmica 0,10 m²°C/W, condutibilidade térmica 0,032 W/(m°C). (material) | 1.2 | 0.25 | 0.300 |
| mt12pfk020b | m | Canal 48/30 "KNAUF" de aço galvanizado, segundo EN 14195. (material) | 0.7 | 1.35 | 0.945 |
| mt12pfk010b | m | Montante 48/35 "KNAUF" de aço galvanizado, segundo EN 14195. (material) | 2.75 | 1.63 | 4.483 |
| mt16lra020ebm | m² | Painel semi-rígido de lã mineral, segundo EN 13162, de 40 mm de espessura, resistência térmica 1,2 m²°C/W, condutibilidade térmica 0,033 W/(m°C), Euroclasse A1 de reacção ao fogo segundo NP EN 13501-1, capacidade de absorção de água a curto prazo <=1 kg/m² e factor de resistência à difusão do vapor de água 1,3. (material) | 1.05 | 10.35 | 10.868 |
| mt12ppk010ba | m² | Placa de gesso laminado A / EN 520 - 1200 / comprimento / 12,5 / com os bordos longitudinais afinados, Standard A1 "KNAUF"; Euroclasse A1 de reacção ao fogo, segundo NP EN 13501-1. (material) | 1 | 15.24 | 15.240 |
| mt12ppk010db | m² | Placa de gesso laminado BV / EN 520 - 1200 / comprimento / 15 / com os bordos longitudinais afinados, Standard + Alumínio "KNAUF"; Euroclasse A2-s1, d0 de reacção ao fogo, segundo NP EN 13501-1. (material) | 1 | 9.78 | 9.780 |
| mt12ptk010cc | Ud | Parafuso autoperfurante TN "KNAUF" 3,5x25. (material) | 9 | 0.01 | 0.090 |
| mt12ptk010cf | Ud | Parafuso autoperfurante TN "KNAUF" 3,5x45. (material) | 18 | 0.01 | 0.180 |
| mt12pik015d | kg | Massa de colagem Perlfix "KNAUF", de presa rápida (30 minutos), Euroclasse A1 de reacção ao fogo, segundo NP EN 13501-1, intervalo de temperatura de trabalho de 5 a 30°C, para aplicação manual, segundo EN 13963. (material) | 0.1 | 0.45 | 0.045 |
| mt12pik011d | kg | Massa de juntas Fugenfüller Leicht "KNAUF", de presa normal (45 minutos), Euroclasse A1 de reacção ao fogo, segundo NP EN 13501-1, intervalo de temperatura de trabalho de 10 a 35°C, para aplicação manual com fita de juntas, segundo EN 13963. (material) | 0.5 | 0.88 | 0.440 |
| mt12pck010a | m | Fita microperfurada de papel "KNAUF" de 50 mm de largura, segundo EN 13963. (material) | 1.6 | 0.04 | 0.064 |
| mt12pak060g | kg | Argamassa para juntas Aquapanel Outdoor "KNAUF", cor cinzento. (material) | 0.6 | 1.98 | 1.188 |
| mt12pak050d | m | Fita de juntas Aquapanel "KNAUF". (material) | 2.1 | 0.37 | 0.777 |
| mt12pak085d | l | Primário incolor de siloxano GRC "KNAUF". (material) | 0.2 | 3.37 | 0.674 |
| mt12pak090g | kg | Argamassa Aquapanel Outdoor "KNAUF", cor branco. (material) | 2.5 | 1.31 | 3.275 |
| mt12pak100g | m² | Malha de fibra de vidro Aquapanel Outdoor "KNAUF", cor branco. (material) | 1.1 | 1.61 | 1.771 |
| mt12pak120 | kg | Primário à base de copolímeros acrílicos modificados Fondo Pétreo GRC "KNAUF", cor a escolher, para argamassa de acabamento pétreo. (material) | 0.14 | 3.19 | 0.447 |
| mt12pak130 | kg | Argamassa GRC "KNAUF", à base de copolímeros acrílicos modificados com siloxano, acabamento pétreo, cor a escolher. (material) | 2.5 | 3.54 | 8.850 |
| mt28fvk030 | m | Perfil de PVC com malha de fibra de vidro anti-álcalis, "KNAUF", para remate de padieiras, fornecido em barras de 2,5 m de comprimento. (material) | 0.17 | 0.83 | 0.141 |
| mt15pdw100a | m | Fita adesiva de dupla face, com adesivo acrílico, de 50 mm de largura, com resistência aos raios UV, intervalo de temperatura de trabalho de -20 a 100°C, fornecida em rolos de 50 m de comprimento. (material) | 1.1 | 1.09 | 1.199 |
| mo052 | h | Oficial de 1ª montador de sistemas de fachadas pré-fabricadas. (mão de obra) | 0.743 | 23.31 | 17.319 |
| mo099 | h | Ajudante de montador de sistemas de fachadas pré-fabricadas. (mão de obra) | 0.743 | 22.13 | 16.443 |
| % | % | Custos directos complementares | 2 % | 169.866 | 3.397 |
|  |  | Custos directos |  |  | 173.263 |

Resíduos:
- colocação: mt12pck020d; factor de resíduo 0.06
- colocação: mt12pak020c; factor de resíduo 0.00859524
- colocação: mt12pak030ib; factor de resíduo 0.0053
- colocação: mt16lra020ahm; factor de resíduo 0.024
- colocação: mt15mkv010; factor de resíduo 0.06
- colocação: mt12pak010n; factor de resíduo 0.0248
- colocação: mt12pak040v Parafuso autoperfurante Aquapanel Maxi TB "KNAUF" 4,2x25; factor de resíduo 0.00533333
- colocação: mt12pck020b; factor de resíduo 0.06
- colocação: mt12pfk020b Canal 48/30 "KNAUF" de aço galvanizado, segundo EN 14195; factor de resíduo 0.0186017
- colocação: mt12pfk010b Montante 48/35 "KNAUF" de aço galvanizado, segundo EN 14195; factor de resíduo 0.0174897
- colocação: mt16lra020ebm; factor de resíduo 0.0455629
- colocação: mt12ppk010ba; factor de resíduo 0.0168043
- colocação: mt12ppk010db; factor de resíduo 0.018
- colocação: mt12ptk010cc Parafuso autoperfurante TN "KNAUF" 3,5x25; factor de resíduo 0.00533333
- colocação: mt12ptk010cf Parafuso autoperfurante TN "KNAUF" 3,5x45; factor de resíduo 0.00521739
- colocação: mt12pik015d; factor de resíduo 0.03
- colocação: mt12pik011d; factor de resíduo 0.03
- colocação: mt12pck010a Fita microperfurada de papel "KNAUF" de 50 mm de largura, segundo EN 13963; factor de resíduo 0.0440299
- colocação: mt12pak060g Argamassa para juntas Aquapanel Outdoor "KNAUF", cor cinzento; factor de resíduo 0.07
- colocação: mt12pak050d Fita de juntas Aquapanel "KNAUF"; factor de resíduo 0.055
- colocação: mt12pak085d Primário incolor de siloxano GRC "KNAUF"; factor de resíduo 0.06
- colocação: mt12pak090g Argamassa Aquapanel Outdoor "KNAUF", cor branco; factor de resíduo 0.067314
- colocação: mt12pak100g Malha de fibra de vidro Aquapanel Outdoor "KNAUF", cor branco; factor de resíduo 0.055
- colocação: mt12pak120; factor de resíduo 0.047049
- colocação: mt12pak130 Argamassa GRC "KNAUF", à base de copolímeros acrílicos modificados com siloxano, acabamento pétreo, cor a escolher; factor de resíduo 0.052542
- colocação: mt28fvk030; factor de resíduo 0.048

## Recursos

**mt12pck020d** m Fita acústica de dilatação
Dados técnicos: Custo energético 3.168 MJ; Emissão de CO2 0.154 kg; Código LER 17 06 04; Massa do elemento 0.0213 kg; Volume 0.000036 m3
Resíduos:
- embalagem: re170203 Plástico. (componente de resíduo); rendimento 0.001 kg; Código LER 17 02 03; Massa do elemento 1 kg; Volume 0.001667 m3

**mt12pak020c** m Canal 100/40/0,7 mm GRC 0,7 "KNAUF" de aço Z4 (Z450) galvanizado especial
Dados técnicos: Custo energético 112.071 MJ; Emissão de CO2 3.437 kg; Código LER 17 04 05; Massa do elemento 0.84 kg; Volume 0.0004 m3
Resíduos:
- embalagem: re170203 Plástico; rendimento 0.007 kg

**mt12pak030ib** m Montante 100/50/1 mm GRC 1 "KNAUF" de aço Z4 (Z450) galvanizado especial
Dados técnicos: Custo energético 232.790 MJ; Emissão de CO2 7.126 kg; Código LER 17 04 05; Massa do elemento 1.75 kg; Volume 0.000833 m3
Resíduos:
- embalagem: re170203 Plástico; rendimento 0.008 kg

**mt16lra020ahm** m² Painel rígido de lã mineral
Dados técnicos: Custo energético 211.338 MJ; Emissão de CO2 5.564 kg; Código LER 17 06 04; Massa do elemento 3.6 kg; Volume 0.006 m3
Resíduos:
- embalagem: re170203 Plástico; rendimento 0.034 kg

**mt15mkv010** m² Membrana altamente transpirante impermeável à água da chuva
Dados técnicos: Custo energético 13.562 MJ; Emissão de CO2 0.514 kg; Código LER 17 06 04; Massa do elemento 0.082 kg; Volume 0.000137 m3
Resíduos:
- embalagem: re170203 Plástico; rendimento 0.024 kg

**mt12pak010n** m² Placa de cimento Portland Aquapanel Outdoor "KNAUF" de 12,5x1200x2400 mm
Dados técnicos: Custo energético 0.875 MJ; Emissão de CO2 2.457 kg; Código LER 17 01 01; Massa do elemento 16.25 kg; Volume 0.010833 m3
Resíduos:
- embalagem: re170203 Plástico; rendimento 0.004 kg

**mt12pak040v** Ud Parafuso autoperfurante Aquapanel Maxi TB "KNAUF" 4,2x25
Dados técnicos: Custo energético 0.015 MJ; Emissão de CO2 0.002 kg; Código LER 17 04 05; Massa do elemento 0.0015 kg
Resíduos:
- embalagem: re150101 Embalagens de papel e cartão. (componente de resíduo); rendimento 0.001 kg; Código LER 15 01 01; Massa do elemento 1 kg; Volume 0.001333 m3

**mt12pck020b** m Fita acústica de dilatação
Dados técnicos: Custo energético 1.712 MJ; Emissão de CO2 0.083 kg; Código LER 17 06 04; Massa do elemento 0.0112 kg; Volume 0.000019 m3
Resíduos:
- embalagem: re170203 Plástico; rendimento 0.001 kg

**mt12pfk020b** m Canal 48/30 "KNAUF" de aço galvanizado, segundo EN 14195
Dados técnicos: Custo energético 77.385 MJ; Emissão de CO2 2.373 kg; Código LER 17 04 05; Massa do elemento 0.58 kg; Volume 0.000276 m3
Resíduos:
- embalagem: re170203 Plástico; rendimento 0.005 kg

**mt12pfk010b** m Montante 48/35 "KNAUF" de aço galvanizado, segundo EN 14195
Dados técnicos: Custo energético 77.409 MJ; Emissão de CO2 2.374 kg; Código LER 17 04 05; Massa do elemento 0.58 kg; Volume 0.000276 m3
Resíduos:
- embalagem: re170203 Plástico; rendimento 0.005 kg

**mt16lra020ebm** m² Painel semi-rígido de lã mineral
Dados técnicos: Custo energético 164.235 MJ; Emissão de CO2 4.320 kg; Código LER 17 06 04; Massa do elemento 2.8 kg; Volume 0.004667 m3
Resíduos:
- embalagem: re170203 Plástico; rendimento 0.025 kg

**mt12ppk010ba** m² Placa de gesso laminado A / EN 520 - 1200 / comprimento / 12,5 / com os bordos longitudinais afinados
Dados técnicos: Custo energético 33.268 MJ; Emissão de CO2 1.576 kg; Código LER 17 08 02; Massa do elemento 9.7 kg; Volume 0.0097 m3
Resíduos:
- embalagem: re170203 Plástico; rendimento 0.005 kg

**mt12ppk010db** m² Placa de gesso laminado BV / EN 520 - 1200 / comprimento / 15 / com os bordos longitudinais afinados
Dados técnicos: Custo energético 32.196 MJ; Emissão de CO2 1.587 kg; Código LER 17 08 02; Massa do elemento 11.2 kg; Volume 0.0112 m3
Resíduos:
- embalagem: re170203 Plástico; rendimento 0.004 kg

**mt12ptk010cc** Ud Parafuso autoperfurante TN "KNAUF" 3,5x25
Dados técnicos: Custo energético 0.015 MJ; Emissão de CO2 0.002 kg; Código LER 17 04 05; Massa do elemento 0.0015 kg
Resíduos:
- embalagem: re150101 Embalagens de papel e cartão; rendimento 0.001 kg

**mt12ptk010cf** Ud Parafuso autoperfurante TN "KNAUF" 3,5x45
Dados técnicos: Custo energético 0.023 MJ; Emissão de CO2 0.002 kg; Código LER 17 04 05; Massa do elemento 0.0023 kg; Volume 0.000001 m3
Resíduos:
- embalagem: re150101 Embalagens de papel e cartão; rendimento 0.001 kg

**mt12pik015d** kg Massa de colagem Perlfix "KNAUF"
Dados técnicos: Custo energético 5.138 MJ; Emissão de CO2 0.246 kg; Código LER 17 08 02; Massa do elemento 1 kg; Volume 0.001 m3
Resíduos:
- embalagem: re170203 Plástico; rendimento 0.02 kg

**mt12pik011d** kg Massa de juntas Fugenfüller Leicht "KNAUF"
Dados técnicos: Custo energético 12.798 MJ; Emissão de CO2 0.436 kg; Código LER 17 08 02; Massa do elemento 1 kg; Volume 0.001 m3
Resíduos:
- embalagem: re170203 Plástico; rendimento 0.02 kg

**mt12pck010a** m Fita microperfurada de papel "KNAUF" de 50 mm de largura, segundo EN 13963
Dados técnicos: Custo energético 0.004 MJ; Emissão de CO2 0.006 kg; Código LER 20 01 01; Massa do elemento 0.0067 kg; Volume 0.000009 m3

**mt12pak060g** kg Argamassa para juntas Aquapanel Outdoor "KNAUF", cor cinzento
Dados técnicos: Custo energético 7.725 MJ; Emissão de CO2 0.576 kg; Código LER 17 09 04; Massa do elemento 1 kg; Volume 0.000667 m3
Resíduos:
- embalagem: re150101 Embalagens de papel e cartão; rendimento 0.02 kg
- embalagem: re170201 Madeira. (componente de resíduo); rendimento 0.005 kg; Código LER 17 02 01; Massa do elemento 1 kg; Volume 0.000909 m3
- embalagem: re170203 Plástico; rendimento 0.008 kg

**mt12pak050d** m Fita de juntas Aquapanel "KNAUF"
Dados técnicos: Custo energético 1.215 MJ; Emissão de CO2 0.060 kg; Código LER 17 02 03; Massa do elemento 0.016 kg; Volume 0.000027 m3
Resíduos:
- embalagem: re170203 Plástico; rendimento 0.001 kg

**mt12pak085d** l Primário incolor de siloxano GRC "KNAUF"
Dados técnicos: Custo energético 157.543 MJ; Emissão de CO2 6.493 kg; Código LER 17 09 04; Massa do elemento 1.05 kg; Volume 0.0007 m3
Resíduos:
- embalagem: re150104 Embalagens de metal. (componente de resíduo); rendimento 0.042 kg; Código LER 15 01 04; Massa do elemento 1 kg; Volume 0.001667 m3

**mt12pak090g** kg Argamassa Aquapanel Outdoor "KNAUF", cor branco
Dados técnicos: Custo energético 2.251 MJ; Emissão de CO2 0.184 kg; Código LER 17 09 04; Massa do elemento 1 kg; Volume 0.000667 m3
Resíduos:
- embalagem: re170203 Plástico; rendimento 0.003 kg

**mt12pak100g** m² Malha de fibra de vidro Aquapanel Outdoor "KNAUF", cor branco
Dados técnicos: Custo energético 18.046 MJ; Emissão de CO2 0.887 kg; Código LER 17 02 03; Massa do elemento 0.225 kg; Volume 0.000375 m3
Resíduos:
- embalagem: re170203 Plástico; rendimento 0.024 kg

**mt12pak120** kg Primário à base de copolímeros acrílicos modificados Fondo Pétreo GRC "KNAUF"
Dados técnicos: Custo energético 75.527 MJ; Emissão de CO2 2.872 kg; Código LER 17 09 04; Massa do elemento 1 kg; Volume 0.000667 m3
Resíduos:
- embalagem: re170203 Plástico; rendimento 0.003 kg

**mt12pak130** kg Argamassa GRC "KNAUF", à base de copolímeros acrílicos modificados com siloxano, acabamento pétreo, cor a escolher
Dados técnicos: Custo energético 2.251 MJ; Emissão de CO2 0.184 kg; Código LER 17 09 04; Massa do elemento 1 kg; Volume 0.000667 m3
Resíduos:
- embalagem: re170203 Plástico; rendimento 0.003 kg

**mt28fvk030** m Perfil de PVC com malha de fibra de vidro anti-álcalis
Dados técnicos: Custo energético 11.900 MJ; Emissão de CO2 0.855 kg; Código LER 17 02 03; Massa do elemento 0.2 kg; Volume 0.000333 m3
Resíduos:
- embalagem: re170203 Plástico; rendimento 0.005 kg
