# Tubagem para ramal de introdução de água potável, colocada superficialmente

- Propriedade do ficheiro: CYPE Ingenieros S.A.
- Formato: FIEBDC-3/2016
- Programa: Generador de precios de la construcción. CYPE Ingenieros, S.A.
- Data: 23/05/2024
- Moeda: EUR
- Custos indirectos: 3 %
- IVA: 23 %

## I Instalações

### IF Abastecimento de água

#### IFB Ramais de introdução

**IFB005** m Tubagem para ramal de introdução de água potável, colocada superficialmente.
Tubagem para ramal de introdução de água potável, colocada superficialmente e fixada ao paramento, formada por tubo de cobre rígido com parede de 1 mm de espessura e 33/35 mm de diâmetro. Inclusive material auxiliar para montagem e fixação, acessórios e peças especiais.
Inclui: Marcação. Colocação e fixação do tubo e acessórios. Realização de ensaios.
Critério de medição de projecto: Comprimento medido segundo documentação gráfica de Projecto.
Critério de medição de obra: Medir-se-á o comprimento realmente executado segundo especificações de Projecto.

| Código | Un | Descrição | Rendimento | Preço | Importância |
|---|---|---|---|---|---|
| mt37tca400f | Ud | Material auxiliar para montagem e fixação das tubagens de cobre rígido, de 33/35 mm de diâmetro. (material) | 1 | 0.64 | 0.640 |
| mt37tca010fg | m | Tubo de cobre rígido com parede de 1 mm de espessura e 33/35 mm de diâmetro, segundo NP EN 1057, com o preço incrementado em 30% relativamente a acessórios e peças especiais. (material) | 1 | 16.68 | 16.680 |
| mo008 | h | Oficial de 1ª canalizador. (mão de obra) | 0.193 | 23.31 | 4.499 |
| mo107 | h | Ajudante de canalizador. (mão de obra) | 0.193 | 22.09 | 4.263 |
| % | % | Custos directos complementares | 2 % | 26.082 | 0.522 |
|  |  | Custos directos |  |  | 26.604 |

Resíduos:
- colocação: mt37tca010fg; factor de resíduo 0.0335489

## Recursos

**mt37tca010fg** m Tubo de cobre rígido com parede de 1 mm de espessura e 33/35 mm de diâmetro
Dados técnicos: Custo energético 51.973 MJ; Emissão de CO2 1.001 kg; Código LER 17 04 01; Massa do elemento 1.41 kg; Volume 0.00094 m3
